# Allgemeine Elektroinstallation SH
Angebotsaufforderung (GAEB DA XML 3.3, DA83)
Projekt: 2261036
Währung: EUR
Vergabeart: Offenes Verfahren
Eröffnung: 24.04.2026 08:00:00
Ende der Zuschlagsfrist: 29.05.2026
Abgabeort: Stifftung Preußische Schlösser & Gärten; Vergabestelle Allee
Ausführungsbeginn: 08.06.2026
Ausführungsende: 30.09.2027
Erstellt mit: GXML Toolbox V3.3 R20220330, ORCA AVA 27 27.00.00, 19.03.2026

## Projektdaten
Projektdaten:

Projektbezeichnung: BZHM - Besuchszentrum  Historische Mühle Park Sanssouci

Adresse:  Maulbeerallee 5 / 14469 Potsdam  Flur 26 / Flurstücke 4, 5, 944

Gebäude 1. BA: Neubau Schweizer Haus (SH)

Gewerke:  allg. Elektroinstallation SH

## 0. Abkürzungsverzeichnis
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten,
 Berlin und Brandenburg
SiGeKo Sicherheits- und Gesundheitskoordinator
UG Untergeschoss / Kellergeschoss
UVV Unfallverhütungsvorschriften
WMP Werkstatt- und Montageplanung

Gebäudeteile der Gebäudeensembles:

MHK Mühlenhauskomplex, bezeichnet das  Gebäudeensembles bestehend aus
 Mühlenhaus, Mühlenterrasse und Remise, einschl.  Ergänzungsbauwerke und Waschhaus
MH  Mühlenhaus, Bestandsgebäude
MT  Mühlenterrasse, Bestandsgebäude
WH Waschhaus, Bestandsgebäude
Rem  Remise, Bestandsgebäude
AB-W  Ergänzungsbauwerk, Anbau westl. der Remise, Neubau
BW-N  Ergänzungsbauwerk, nördl. der Remise, Neubau

SH  Schweizer Haus, Neubau

MS  Marstall, Bestandsgebäude

## 1. Allgemeine Angaben zum Bauvorhaben
1.  Allgemeine Angaben zum Bauvorhaben

1.1  Projektbezeichnung, Bauabschnitte

Das Projekt wird als "Besucherzentrum Historische Mühle Park Sanssouci" bezeichnet, mit dem Projektkürzel BZHM.

Die Planung für das künftige Besucherzentrum im Park Sanssouci umfasst die denkmalgerechte und restauratorische Sanierung des Gebäudeensembles an der Historischen Mühle mit zwei neuen Ergänzungsbauwerken, die Errichtung eines Neubaus, sowie die Herstellung der Freianlagen.

Ziel ist, das Serviceangebot für die steigende Zahl der Parkbesucher zu erweitern und zu modernisieren.

Das geplante Nutzungsprogramm umfasst u.a. ein erweitertes Gastronomieangebot, die Errichtung einer Verkaufsstätte als Buch- und Souvenirshop, die Modernisierung der Ticket- und Informationszentrale, Sanitäreinrichtungen für die Parkbesucher, sowie die Sanierung des vorhandenen Wohnungsbestandes.

Der gesamte Gebäudebestand aus der Mitte des 19.Jahrunderts steht unter Denkmalschutz und ist Teil des Landschaftsraumes Park Sanssouci, der als UNESCO-Weltkulturerbe unter besonderen Schutz gestellt ist.

Die Maßnahme wird in folgenden Bauabschnitten umgesetzt:

Vorgezogene, bauvorbereitende Bauarbeiten:
- infrastrukturelle Tiefbau- und Ingenieurbauarbeiten

1. Bauabschnitt
- denkmalgerechte und restauratorische Sanierung des Mühlenhauskomplexes (MHK), bestehend aus den Bauteilen Mühlenhaus (MH) mit den angrenzenden Bauteilen der Mühlenterrasse (MT) und der ehemaligen Wagenremise (Rem), sowie dem freistehenden, kleinen Waschhaus (WH)
- Errichtung zweier kleinerer Ergänzungsbauwerke zur Umsetzung des Nutzungsprogramms der Remise, im weiteren Anbau-West (AB-W) und Bauwerk-Nord (BW-N) genannt, westlich und nördlich der Wagenremise
- Errichtung eines Neubaus als Ersatzbauwerk für das ehemalige "Schweizer Haus" (SH)
- Herstellung der Freianlagen

2. Bauabschnitt
- Umbau und Teilsanierung des Marstall-Gebäudes

Die in diesem LV beschriebenen Leistungen umfassen ausschließlich Bauleistungen des 1. Bauabschnitts

1.2  Lage des Projektes

Das Projekt liegt am nord-östlichen Rand des Parks Sanssouci in Potsdam, vis-à-vis des Schlosses Sanssouci.
Straße: An der Orangerie, 14469 Potsdam

Das Gebäudeensemble befindet sich nördlich und westlich der "Maulbeerallee" am Fuß der historischen Windmühle und wird von der Straße "An der Orangerie" gekreuzt. Westlich schließt sich der "Nordische Garten" an.

Die Grundstücke des 1. Bauabschnitts werden im Kataster unter Gemarkung Potsdam, Flur 026 geführt; bestehend aus den Flurstücken 4 und 944. Die Straße "An der Orangerie" bildet das Flurstück 5.
Die Grundstücke befinden sich im Eigentum der Stiftung Preußische Schlösser und Gärten.

Das Planungsgebiet umfasst, einschließlich Freianlagen, zwischen der Straße "An der Orangerie" und der "Maulbeerallee" gelegen, eine Grundfläche von rund 4.500m², nördlich davon noch einmal rund 400m² Grundfläche des Marstall-Gebäudes des 2. Bauabschnitts.

1.3  Planungsrechtliche Rahmenbedingungen und Denkmalschutz

In Hinblick auf den besonderen Schutzstatus als UNESCO-Weltkulturerbe ist der Park-Sanssouci, trotz seiner Lage innerhalb des Stadtgebietes von Potsdam, als Außenbereich im Sinne §35-BauGB eingestuft.

Der geschützte Gebäudebestand, welcher durch die Baumaßnahme saniert und erhalten wird, ist Teil des geschützten Landschaftsraums Park Sanssouci, einschließlich dem Neubau Schweizer Haus, welcher nach Abbruch des historischen Vorgängerbauwerks, das Gebäudeensemble wieder komplettiert.

Die Bausubstanz der Bestandsgebäude des Ensembles ist überwiegend bauzeitlich und stammt aus der Mitte des 19. Jahrhunderts. Die Denkmalsubstanz ist unter der Maßgabe des maximalen Erhalts zu sichern und in Stand zu setzen, oder bei Teilverlusten originalgetreu wiederherzustellen.

Diese Zielstellung umfasst weitgehend:
- die tragende Struktur weitestgehend unverändert zu erhalten und nach Erfordernis zu sanieren
- wesentliche, statisch- konstruktive Schäden unter maximalem Substanzerhalt konstruktiv instand zu setzen
- die äußeren Bau- und Dachformen zu erhalten, die Dacheindeckungen werden weitestgehend material- und denkmalgerecht erneuert
- die Deckenkonstruktionen (Holzbalkendecken, Gewölbekappen) zu erhalten und instand zu setzen
- Fassadenoberflächen (z.B. Putzflächen, Sichtmauerwerk und Natursteinoberflächen) überwiegend zu sanieren und zu restaurieren
- bauzeitliche Fenster und Türen zu sanieren, ggf. zu ergänzen und im Einzelfall zu ersetzen
- nicht denkmalgerechte Veränderungen der Nachkriegszeit werden rückgebaut
- fehlende, nicht mehr erhaltende Bauteile zu ergänzen
- Restaurierungsmaßnahmen an originalen Oberflächen und Zierbauteilen verschiedenster Materialien

## 2. Allgemeine Technische Vorbemerkungen
2.  Allgemeine Technische Vorbemerkungen

Die laufende Nummerierung der nachfolgenden Punkte bezieht sich auf die Vorgaben der VOB/Teil C, DIN 18299 und ist nicht durchlaufend. Fehlende Punkte sind an anderer Stelle behandelt, oder haben keine Relevanz für die auszuführende Leistungen des LVs.

Allgemeiner Hinweis:

Wenn in der Leistungsbeschreibung nicht anders beschrieben, verstehen sich alle Positionen einschl. Einrichten, Unterhalten und Räumen der Baustelle, einschl. Stellen/ Aufbau, Vorhalten und Abbau aller für die Durchführung erforderlicher Werkzeuge, Geräte, Maschinen (auch Leitern, Gerüste bis 2,00 m, Hebegeräte, Kräne etc.) und sonstiger Hilfsmittel.

Es gelten die für das Gewerk maßgeblichen DIN-, DIN EN- und DIN EN ISO Normen, zusätzlich alle weiteren einschlägigen und zum Zeitpunkt der Angebotsabgabe gültigen Normen, Vorschriften, Richtlinien und Hinweise, insbesondere die BGR (Berufsgenossenschaftlichen Regelungen) und die Richtlinien der Gemeinde-Unfall-Versicherer. Die Regeln für Sicherheit und Gesundheitsschutz der Bau-Berufsgenossenschaft sind Bestandteil und Grundlage des Angebotes, ebenso die Baustellenverordnung (Verordnung über Sicherheit und Gesundheitsschutz auf Baustellen/ BaustellV, BGBl.I S 1283) in der aktuell gültigen Fassung.

Soweit im Leistungsverzeichnis auf Technische Spezifikationen (z.B. nationale Normen, mit denen europäische Normen umgesetzt werden, europäische technische Zulassungen, gemeinsame technische Spezifikationen, internationale Normen) Bezug genommen wird, werden ohne den ausdrücklichen Zusatz: "oder gleichwertig", immer gleichwertige Technische Spezifikationen in Bezug genommen

## 2.1 Allgemeine Angaben zur Baustelle
2.1  Allgemeine Angaben zur Baustelle

2.1.1  Lage, Besondere Vorgaben des Auftraggebers
 (s.a. 1.3)

Die besondere Lage der Baustelle im Schlosspark Sanssouci erfordert eine besondere Rücksicht bei der Bauausführung und auf den Umgebungsschutz. Daraus leiten sich grundsätzlich folgende Anforderungen ab:
- Schutzmaßnahmen am geschützten Baumbestand nach den Anforderungen der kommunalen Baumschutzsatzung
- Artenschutz nach den Anforderungen des §44 Bundesnaturschutzgesetz (BNatSchG)
- Staubemissionen sind durch geeignete Maßnahmen zu unterbinden (hier: im Außenbereich Befeuchtung bei Staubentwicklung).
- Es ist der Einsatz von schallgedämpften Geräten vorgeschrieben.
- Besonders lärmintensive Tätigkeiten sind 24 Stunden vorher beim AG anzumelden.
- Verunreinigungen im öffentlichen Bereich sind sofort zu entfernen.
- Verlegen von Wasserschläuchen und Lagern von gefüllten Flüssigkeitsbehältern innerhalb der denkmalgeschützten Gebäude ist untersagt.
- Rauchen ist innerhalb der Gebäude nicht gestattet

Parken von privaten KFZ auf den BE-Flächen und im Umfeld innerhalb des Parkgebietes ist untersagt und nur auf dem öffentlichem Parkplatz für Parkbesucher nahe der Baustelle kostenpflichtig möglich.

2.1.2  Besondere umweltrechtliche Vorschriften

Aufgrund der besonderen Lage des Baugebietes wird auf die behördlichen Umwelt- und Entsorgungsvorschriften und deren strikte Einhaltung besonders hingewiesen.

2.1.3  Art und Lage der Baulichen Anlage (s.a. 1.1)

Mühlenhauskomplex (MHK)
Denkmalgeschützes Gebäudeensemble bestehend aus den Gebäudeteilen:

Mühlenhaus (MH), Bestandsgebäude erbaut Mitte 19.Jahrhundert:
4-geschossiges Bestandsgebäude, Massivbau mit MW-Wänden, unterkellert
Außenwände teils verputzt, teils Sichtmauerwerk, teils aus Naturstein
Decke über KG überwiegend Holzbalkendecken, z.T. Stahlsteindecke
Holzbalkendecken mit Einschub und Zwischenböden
Terrassendecke ü. 1.OG aus MW-Gewölbekappen
Dachkonstruktion Holzbau, flach geneigtes Schrägdach mit Zinkeindeckung
Traufhöhen ca. 12,50m bis 15,50m
gepl. Nutzung: Wohngebäude mit 4 Whg., kleine Büroeinheit, kleine Gastro-Einheit

Mühlenterrasse (MT), Bestandsgebäude erbaut Mitte 19.Jahrhundert:
1-geschossiges Terrassengebäude, an das MH angrenzend
Massivbau mit MW-Wänden und MW-Gewölbedecken mit Dachterrasse
Außenwände Sichtmauerwerk, teilweise aus Naturstein,
Höhe, einschl. der Brüstungen, bis ca. 9,70m
gepl. Nutzung: Terrassenbauwerk, mit unbeheizten Nebenräumen im Erdgeschoss

Remise (Rem), Bestandsgebäude erbaut Mitte 19.Jahrhundert:
1-geschossige, ehemalige Wagenremise, an die MT angrenzend
Massivbau mit MW-Wänden, Außenwände aus Sichtmauerwerk
Dachkonstruktion Holzbau, flach geneigtes Schrägdach mit Schieferdeckung und PV-Schindeln
Traufhöhen ca. 5,20m
gepl. Nutzung: Sommergastronomie, öffentl. WC-Anlage

Anbau-West (AB-W), Neubau, Erweiterung als Anbau an die Remise:
Massivbau, Außenwände Sichtbeton aus Leichtbeton / Dämmbeton,
Flachdach begrünt, STB-Dachdecke
Attikahöhe ca. 4,50m
gepl. Nutzung: Erweiterung für die öffentl. WC-Anlage in der Remise

Bauwerk-Nord (BW-N), Neubau, Nebengebäude nördl. der Remise:
1-geschossiger Holzbau, Außenwände mit Vorhangfassade teilw. MW gedämmt, teilw. als Kaltfassade
Flachdach begrünt, Holzdeckenkonstruktion
Attikahöhe ca. 3,60m
gepl. Nutzung: barrierefreie WC-Anlage, Müllstation

Waschhaus (WH), Bestandsgebäude, Nebengebäude erbaut Mitte 19.Jahrhundert:
1-geschossiges, ehemaliges Waschhaus
Massivbau mit MW-Wänden, Außenwände aus Sichtmauerwerk
Dachkonstruktion Holzbau, flach geneigtes Pultdach mit Zinkeindeckung
Traufhöhen ca. 3,50m
gepl. Nutzung: unbeheiztes Nebengebäude der Sommergastronomie

Schweizer Haus (SH), Neubau, Ersatzbauwerk des historischen Schweizer Haus:
2-geschossig, am Fuß des Hangs zum Mühlenplateau stehend
Erdgeschoss als massives Sockelbauwerk, Außenwände Sichtbeton aus Leichtbeton / Dämmbeton,
Obergeschoss als Holzbau, Außenwände als Holzrahmen- konstruktion in Elementbauweise, mit vollverglasten Fassadenelementen,
Dachkonstruktion Holzbau, flach geneigtes Schrägdach, Dacheindeckung aus PV-Schindeln
Traufhöhen ca. 6,50m
gepl. Nutzung: Einzelhandel, Buch- und Museums-Shop

2.1.4  Verkehrsverhältnisse, Anfahrt

Die Baustelle ist über die öffentliche Straße "Maulbeerallee", mit LKW nur aus Richtung Osten, zu erreichen.
Die Zufahrt auf die Baustelle erfolgt über die Straße "An der Orangerie".

Die Straße "An der Orangerie" ist eine Liegenschaft der Stiftung Preußische Schlösser und Gärten (SPSG). An dieser liegt der Eingang in das Ticket- und Informationszentrum für die Parkbesucher. Sie ist außerdem die fußläufige Verbindung zwischen dem nord-westlich gelegenen, öffentlichen Besucherparkplatz und Schlosspark Sanssouci. Die ca. 5.80m breite Straße ist daher insbesondere während der touristischen Hauptsaison durch Fußgängerverkehr stark frequentiert und zugleich Zufahrt zur Andienung anderer Gebäude, Baustellen und der Feuerwehr. Der Fußgängerverkehr wird daher auf die nördl. Straßenseite umgelenkt. Dennoch ist mit Fußgängerverkehr und Straßenquerungen zur "Mühlenrampe" zu rechnen.

Auf der Straße "An der Orangerie" ist deshalb bei Befahrung durch Baufahrzeuge besondere Rücksicht auf den Fußgängerverkehr zu nehmen. Es ist nur Schritttempo gestattet. Es besteht Einweisungspflicht bei Ein- und Ausfahrt auf das Baugelände.

Die Straße ist während der Bauausführung dauerhaft freizuhalten. Es besteht Parkverbot auf der Straße "An der Orangerie". Im Ausnahmefall ist für temporäre Einschränkungen die Zustimmung über die BÜ einzuholen.

Verschmutzungen der Straße durch Baufahrzeuge sind durch den AN eigenständig zu beseitigen. Dafür ggf. anfallende Kosten sind in die Einheitspreise der nachfolgenden LV-Positionen einzukalkulieren.

2.1.5  Für den Verkehr freizuhaltende Flächen

Auf dem Baustellengelände sind die für die Arbeiten anderer Auftragnehmer erforderlichen Flächen freizuhalten.

Privater Parkverkehr innerhalb der Baustelleneinrichtung ist untersagt.
Öffentliche Verkehrsflächen sowie Parkplätze, soweit sie nicht durch den Bauzaun umschlossen sind, sind von Baustelleneinrichtungen, Baugeräten usw. ständig freizuhalten.
Besondere Aufmerksamkeit ist beim Queren der Flächen für Baustellenver- und -entsorgung erforderlich. Feuerwehrzufahrten und Aufstellflächen sind zwingend freizuhalten.

2.1.6  Baustelleneinrichtung (BE)

Der übergeordnete Baustelleneinrichtungsplan ist für die Bauphase des 1. Bauabschnitts erstellt und liegt als Anlage den Verdingungsunterlagen bei (s. Baustelleneinrichtungsplan, lfd. Plan-Nr. 101).

Die gesamte Baustellenfläche gliedert sich in drei Teilbereiche, die nicht direkt aneinander grenzen:
- BE-Teilfläche Baufeld SH
- BE-Teilfläche Baufeld MHK (Remisenhof)
- BE-Teilfläche Baufeld MT

Die Baustelleneinrichtungsflächen sind begrenzt und werden gemäß Baustelleneinrichtungsplan zur Verfügung gestellt.
Als Baustelleneinrichtung werden zur Verfügung gestellt:
- Einfriedung der BE Fläche mit festen Bauzäunen
- allgemeine Baubeleuchtung auf dem Baufeld
- Sanitärcontainer zur Nutzung aller Baugewerke

Sämtliche weitere Aufwendungen zur Baustelleneinrichtung, sowie die Arbeitsplatzbeleuchtung, soweit nicht als Einzelpositionen ausgeschrieben, sind gem. DIN 18299 als Nebenleistungen in die Einheitspreise der LV-Positionen einzukalkulieren.

2.1.7  Materialtransport

Seitens des AG wird kein Baukran, Hebegerät, sonstige Transportmittel/-einrichtungen gestellt (s.a., Pkt. 2.2.04).

2.1.8  Lagerflächen

Lagerräume für Material und Gerät des AN werden durch den AG nicht bereit gestellt. Auf der BE-Fläche stehen nur beschränkt Lagerflächen zur Verfügung. Durch den AG / BÜ werden bedarfsorientiert Kleinflächen als Parzellen für den AN befristet freigegeben. Im Innenbereich können bei Zustimmung der Bauleitung des AG kurzzeitig Zwischenlager errichtet werden, soweit diese den Ablauf anderer Gewerke nicht stören und kurzfristig beräumt werden.

Grundsätzlich sind Baumaterialien einbauorientiert zu ordnen und zeitnah auf kurzem Weg zum Einsatzort zu bringen.

Aufstellplätze für temporäre Großgeräte sind durch den AN in Abstimmung mit der Bauleitung innerhalb der ausgewiesenen BE-Flächen einzurichten.

2.1.9  Anschlüsse für Wasser, Energie und Abwasser

Für die Leistungen des Auftragnehmers sind im Baustellenbereich Strom- und Wasseranschlüsse eingerichtet.
Diese können vom Auftragnehmer, für die Dauer der Ausführung genutzt werden.

Die Positionen und Anschlußwerte sind dem BE-Plan der LV-Anlagen zu entnehmen.

Die Verbrauchskosten sind vom Auftragnehmer zu tragen und somit entsprechend einzukalkulieren.
Gem. den BVB des AG erfolgt für Baustrom und Bauwasser jeweils eine Umlage in Höhe von 0,3%, zzgl. 0,15% für die Bereitstellung der Sanitäranlage.

Die Umlage beträgt insgesamt 0,75% des brutto Rechnungsbetrages.

2.1.10  Bodenverhältnisse, Hydrologische Verhältnisse und Schadstoffe

Verdacht auf besondere Schadstoffe im Baugrund besteht nicht. Tragfähiger Baugrund, sowie Grundwasser steht erst in tieferen Schichten an.

2.1.11  Umweltrechtliche Vorschriften, Beachtung der Gefahrstoffverordnung (GefStoffV), Schutz vor schädlichen Umwelteinwirkungen

Vorhandene umweltschädliche Materialien und Bauteile, die der AN am Bau vorfindet und demontieren muss, sind anzuzeigen und zu separieren.

Die Entsorgung belasteter Stoffe erfolgt in allen Fällen durch den Abfallmanager des AG

Es sind die erforderlichen Vorkehrungen zum Schutz der Nachbarschaft gegen jegliche Art von Belästigungen wie Staub, Gestank und Lärm zu treffen.

Lärmschutzmaßnahmen gelten als Nebenleistungen und sind mit in die Einheitspreise einzukalkulieren.
Sind die Arbeiten mit unvermeidlichen Belästigungen über die im o.g. Abschnitt geforderten Maßnahmen hinaus für die Bauaus- führung nötig, so sind diese vor Ausführung der Arbeiten der Bauüberwachung zu melden und genehmigen zu lassen. Dies gilt insbesondere für Abbruch-, Erd- und Stemmarbeiten, u.ä..

2.1.12  Besondere Vorgaben für die Entsorgung

Das BVH wird durch ein Abfallmanagement des AG begleitet, s.hierzu AVB, Pkt. 2.2.4

2.1.13  Höhenverhältnisse

Das Baugelände kann nicht als ebenerdig angesehen werden. Die südl. des Baugeländes gelegene Straße "Maulbeerallee" liegt deutlich tiefer als die Straße "An der Orangerie". Die Maulbeeralle steigt südl. und östl. des Baugeländes bis zum Anschluß der Straße "An der Orangerie" um bis ca. 5.00m an. Die Höhen- entwicklung gem. Eintrag im Lageplan und Baustelleneinrichtungs- plan ist zu beachten.

Die Arbeiten am SH auf der südl. Seite sind am Hang auszuführen.

Bei allen Einmessarbeiten ist zu beachten, der absolute Höhenbezug zu NHN an den Gebäuden Schweizer Haus (SH)
und Bestandsgebäude des Mühlenhauskomplex /(MHK) ist unterschiedlich festgelegt:

Das Höhennivellement ist gemäß amtlichem Lageplan mit der Bezugshöhe festgelegt:
SH:  +/- 0.00 = 46.05 ü.NHN
MHK:  +/- 0.00 = 45.90 ü.NHN

Das fertige Gelände außerhalb des Gebäudes wird nach Planung der Außenanlagen hergestellt.

2.1.14  Schutz von Bäumen, Pflanzen etc.

Auf dem Baugelände und im Bereich der Zufahrten befinden sich Bäume, die im Zuge der übergeordneten Baustelleneinrichtung geschützt werden.

Aufgrund der besonderen Lage des Baugeländes im Schloßpark Sanssouci ist auf den Erhalt und Schutz des Baumbestandes besondere Rücksicht zu nehmen. Die Anforderungen nach kommunaler Baumschutzsatzung sind unbedingt zu beachten.

2.1.15  Im Baugelände vorhandene Anlagen, Hindernisse im Boden

Im Baugelände vorhandene Alt-Anlagen sind nicht vollständig bekannt. Es ist aber grundsätzlich mit Hindernissen im Boden zu rechnen. Im Zuge der vorgezogenen Ingenieurbauarbeiten wurden neue Erdleitungen für Wasser, Abwasser- und Elektroversorgung außerhalb der Gebäude auf dem Baustellengelände verlegt. Im Boden der südlichen Baustellenfläche ist eine Rigolenanlage errichtet.

Daher ist bei Erdarbeiten grundsätzlich auf den vorhandenen Leitungsbestand zu achten.

Sollten bei evtl. erforderlichen Aushubarbeiten Leitungen o.ä. freigelegt werden, so liegt es im Aufgabenbereich des Auftragnehmers den Auftraggeber, ggf. auch die zuständigen Behörden, zu informieren und eine Klärung herbeizuführen.

2.1.16  Kampfmittelsondierung

Eine Kampfmittelsondierung ist nicht erforderlich. Es liegt dem AG eine Bescheinigung des Kampfmittelbeseitigungsdiensts (KMBD) des Landes Brandenburg vor, dass kein Kampfmittelverdacht vorliegt.

2.1.17  Baustellensicherheit / SiGeKo

Der Auftraggeber hat einen Sicherheits- und Gesundheitskoordinator (SiGeKo) für die Baumaßnahme eingesetzt. Die Vorgaben und die Anweisungen des SiGeKo sind bei der Bauausführung zwingend einzuhalten.

Mit Auftragserteilung verpflichtet sich der AN, seine Mitarbeiter an die Anforderungen an den Arbeitsschutzes in den Sicherheitsplan des SiGeKo einzuweisen, und die Einhaltung über die Dauer seiner Tätigkeit zu kontrollieren und nachzuhalten.

2.1.18  Allgemeiner Hinweis zu Baustellenordnung

Die Baustelle ist grundsätzlich immer in einem aufgeräumten und sauberen (besenreinen) Zustand zu halten.
Bauschutt ist arbeitstäglich in die bereitgestellten Container des AG zu verbringen, Verpackungsmaterial, sowie sonstige Stoffe des AN sind zum Abschluss eines Arbeitstages abzufahren.

Werden Arbeitsplätze nicht in aufgeräumtem und sauberen Zustand nach Abschluss eines Arbeitstages verlassen, werden diese auf Veranlassung der Bauleitung hin durch Dritte gesäubert. Die entstehenden Kosten hierfür werden dem Verursacher in Anrechnung gebracht.

2.1.19  Art und Umfang von Schadstoffbelastungen

Für die Baumaßnahme wurde ein Schadstoffgutachten erstellt. Schadstoffbelastete Bauteile der Bestandskonstruktion wurden festgestellt. Diese werden im Zuge einer vorgezogenen Abbruchmaßnahme, unter Begleitung eines Abfallmanagers im Vorfeld abgetragen, so dass bei der Ausführung der im LV beschriebenen Arbeiten keine schadstoffbelastete Bauteile mehr vorhanden sind.

2.1.20  Arbeiten anderer Gewerke

Mit zeitgleichen Bauarbeiten anderer Gewerke auf der Baustelle tätigen ist zu rechnen.

2.1.21  Werbung / Werbefreie Baustelle

Das Anbringen einer Firmenzeile am Bauschild des AG ist nicht vorgesehen.

Das Anbringen von Werbetafeln und / oder Firmenschildern an Bauzaun oder Gerüsten ist auf der ganzen Baustelle aus Gründen des Umgebungsschutzes grundsätzlich nicht gestattet.

Ausgenommen sind für Bauablauf und Baustellensicherheit erforderliche Beschilderungen wie Verbots- Warn- und / oder Hinweisbeschilderungen, sowie kleinformatige Firmenschilder zur Kennzeichnung der firmeneigenen Container zur Orientierung ortsfremder Personen

## 2.2. Allgemeine Angaben zur Ausführung
2.2.  Allgemeine Angaben zur Ausführung

2.2.1  Bauteile, Arbeitsabschnitte

Aufgrund von Abhängigkeiten mit dem Bauablauf anderer Gewerke ist damit zu rechnen, dass die Arbeiten mit zeitlicher Unterbrechung auszuführen sind.

Die Arbeitsabschnitte und Abläufe sind vom Auftragnehmer, unter Berücksichtigung der Terminziele, zu Arbeitsbeginn in Ihrer terminlichen Abfolge mit Einzelfristen darzustellen und in Abstimmung mit dem AG zu vereinbaren.

Der Auftragnehmer hat alle Maßnahmen für zur Sicherung notwendiger Zwischenbauzustände, wie Abstützungen, Provisorien und Schutzmaßnahmen, durchzuführen und einzukalkulieren.

Anspruch auf zusätzliche Vergütung besteht nicht, sofern nicht in gesonderten Positionen ausgeschrieben.

2.2.2  Besondere Erschwernisse während der Ausführung

Entfällt für dieses LV.

2.2.3  Besondere Anforderungen, Abfallmanagement und Entsorgung

Alle Bohr-, Schlitz- und Durchbruchsarbeiten sind staubarm im Sinne der TRGS 900, 2.4 durchzuführen. Schlitze sind grundsätzlich mit selbstabsaugenden Geräten zu fräsen, breitere Schlitze nötigenfalls mehrfach zu fräsen, um beim Wegstemmen der Stege möglichst wenig Staub freizusetzen.
Das Abbruchmaterial ist sortenrein in die Container auf der zentralen Baustelleneinrichtung zu transportieren und der Arbeitsbereich mindestens arbeitstäglich zu reinigen (saugen).

Das BV wird durch ein Abfallmanagement des AG begleitet.

Abbruchmaterialien, anfallender Schutt, sowie sonstige Materialien und Bauabfälle sind grundsätzlich nach AVV-Schlüssel zu separieren und sortenrein in bereitgestellte Container des AG abzuladen. Das Verfahren zur Entsorgung erfolgt durch den Abfallmanager.

Die Entsorgung von Abfallstoffen und Reststoffen, insbesondere Verpackungsmaterialien, die der AN durch seine Leistung selbst erzeugt, sind durch den AN auf eigene Kosten zu beräumen und zu entsorgen.

2.2.5  Anforderungen an die Baustelleneinrichtung,
Materialanlieferung, Materiallagerung, Baustellensicherung

Die verfügbare Baustelleneinrichtungsfläche und die übergeordnete Baustelleneinrichtung des AG ist dem beiliegenden Baustelleneinrichtungsplan zu entnehmen (s. Plananlage, Baustelleinrichtungsplan).
Die Rahmenbedingungen der Baustelleneinrichtung des AG gelten übergeordnet und sind verbindliche Grundlage für die Planung der eigenen Baustellenorganisation des AN.

Verkehrs- und Bewegungsflächen, Anforderungen, sowie der Flächenbedarf anderer Gewerke sind grundsätzlich zu berücksichtigen.

Die Baustelleneinrichtung des AN ist zwingend mit der Bauleitung / Objektüberwachung des AG vor Einrichtung abzustimmen. Danach erfolgt die Aufteilung und Zuweisung der Flächen durch die Objektüberwachung des AG.

Materialien sind nur in den Mengen anzuliefern, die kurzfristig eingebaut werden können. Größere Anlieferungen sind mit der Objektüberwachung abzustimmen. Das Lagern oder Abstellen von Material oder Hilfsmitteln wie auch Baustellenfahrzeugen ist außerhalb der definierten Baustelleneinrichtungsfläche nicht gestattet.

Falls Material auf der Baustelle gelagert wird, geschieht dies auf eigenes Risiko des AN. Eine Haftung des Auftraggebers bei Beschädigungen, Diebstahl etc. ist ausgeschlossen. Der öffentliche Straßen- und Parkraum darf grundsätzlich nicht zum Abstellen von Baustellenfahrzeugen genutzt werden.

Sämtliche Baustelleneinrichtungen, die der AN zur Durchführung seiner Leistungen benötigt, sind vom AN zu erbringen, die Kosten hierfür sind mit den EP abgegolten, soweit keine Einzelpositionen im LV aufgeführt sind. Dies gilt ebenso für eigene Container, die der AN zur Ausführung der eigenen Leistung benötigt. Diese sind in die EPs einzurechnen und werden nicht gesondert vergütet.

Dies gilt insbesondere auch für Hebewerkzeuge (Kran). Für die Kranaufstellung ist der Mehraufwand für die Verlegung von Zuleitungen aus der Haupt-UV komplett mit einzukalkulieren.

Die Standorte der Baustromverteiler mit Anschlußwerten sind dem BE-Plan der LV-Anlagen zu entnehmen.

Zur Absicherung muss der Baustellenbereich ständig geschlossen gehalten werden, um das Betreten durch Unbefugte zu verhindern. Nach Beendigung der Arbeiten sind Baustellentüren und Tore durch den AN täglich abzuschließen.

2.2.6  Regelung und Sicherung des Verkehrs

Die Regelung des öffentlichen Verkehrs auf den Straßen "An der Orangerie" und "Maulbeerallee", sowie ggf. erforderliche Maßnahmen zur Verkehrssicherheit, z.B. für An- und Abtransport von Baugerät, Baukränen, Baumaterial, sind grundsätzlich Leistungen des AN und in der Einheitspreiskalkulation zu berücksichtigen.

Ggf. erforderliche Genehmigungen der Straßenverkehrsbehörde sind eigenverantwortlich durch den AN einzuholen.
Dafür anfallende Genehmigungsgebühren sind als Nebenkosten einzukalkulieren und werden vom AG nicht erstattet.

Die Hinweise der AVB, in Pkt. 2.1.4 sind zu beachten.

2.2.7  Hebegeräte, Kranlogistik und Gerüst

Seitens des AG werden für die nachfolgend ausgeschriebenen Leistungen Fassadengerüste gestellt.

Alle zur Durchführung, der in dieser Leistungsbeschreibung genannten Leistungen, notwendigen Innengerüste oder Hebegeräte gehören zum Leistungsumfang des Auftragnehmers, und sind in der Einheitspreiskalkulation zu berücksichtigen und werden nicht zusätzlich vergütet.

Die Art und Ausführung der Innengerüste bzw. Hebegeräte erfolgt nach Wahl und geplantem Einsatzort in Eigenverantwortung durch den Auftragnehmer.

Für alle Arbeiten ist die Erschwernis durch horizontale und vertikale Transport- und Förderwege zu beachten. Aufwendungen für den Materialtransport sind in die Einheitspreise der LV-Positionen einzukalkulieren.

2.2.8  Vorhaltung von Gerüsten für andere Unternehmer

Grundsätzlich sind die Innengerüste des Auftragnehmers auch für Zwecke des Auftraggebers zur Nutzung frei. Die Benutzung ist auf jeden Fall mit dem Auftragnehmer abzustimmen.

2.2.9  Einrichtungen für Personal und Lagerung des AN

Es werden keine Mannschaftscontainer zum Zwecke des Aufenthalts (für Pausenzeiten oder notwendige Arbeitszeiten, etc.) oder Materialcontainer vom AG gestellt. Diese müssen grundsätzlich vom AN bereitgestellt werden.
Eine zusätzliche Vergütung erfolgt nicht.

2.2.10  Verwendung von Recycling-Stoffen, Anforderungen

Die Verwendung von Recyclingstoffen ist seitens der SPSG, zur Herstellung nicht sichtbarer Bauteile prinzipiell erwünscht, steht jedoch in Abhängigkeit zu den Anforderungen der beauftragten Leistung. Die Verwendung von Recycling-Stoffen ist daher grundsätzlich vom AG freizugeben.

Bei Verwendung von Recyclingstoffen, geht der AG davon aus, dass es zu keinen umweltbedenklichen Beeinträchtigungen (unmittelbar oder auf Dauer) kommt. Im Zweifelsfall hat der Auftragnehmer den Beweis der Unbedenklichkeit zu erbringen.

2.2.11  Hinweis zu Materialien, Anstriche, Spachtelmassen etc.

Es sind grundsätzlich lösemittelfreie, emissionsarme Materialien, Anstriche, Spachtelmassen u.s.w zu wählen und nachzuweisen. Es werden grundsätzlich nur Klebstoffe mit den Prüfzeichen
- "EC 1" der Gemeinschaft emissionskontrollierter Verlegerwerkstoffe (GEV) oder
- TÜVdotCOM/TFI (Zertifizierung nach TÜV)
- verwendet.

Es werden ausschließlich Produkte eingesetzt, die das AgBB Zeichen (Aufschrift: "Emissionsgeprüft nach DIBt-Grundsätzen) und / oder das "Blauer Engel" - Zeichen tragen.

Die Verwendung von Bauschäumen ist mit Verweis auf den Schutz denkmalgeschützter Bauteile grundsätzlich nicht gestattet!

2.2.12  Schutz angrenzender Bauteile
Sämtliche angrenzenden Bauteile (Putz, Holz, Metall, etc.), insbesondere schützenswerte Bauteile des zu erhaltenden Baubestands, sind mit geeigneten Mitteln/Vorrichtungen etc. zu schützen, diese sind nach Arbeitsende wieder rückstandlos zu entfernen. Der Schutz ist eine Nebenleistung und wird nicht extra vergütet.

2.2.13  Beigestellte Stoffe durch den AG

Wenn vom Auftraggeber Baustoffe zur Verfügung gestellt werden, ist in den Leistungsbeschreibungen der damit verbundene Aufwand beschrieben und näher geregelt.

2.2.14  Leistungen für andere Unternehmer

Sind Leistungen für andere Unternehmer zu erbringen, wird dies in der Leistungsbeschreibung geregelt.

2.2.15  Benutzung von Teilen der Leistung vor der Abnahme

Teilleistungen, die vor Endabnahme einer Nutzung überführt werden sollen, oder zu überbauende Teilleistungen, werden gemeinsam mit dem Auftraggeber vor Schlußabnahme kontrolliert und protokolliert (gemäß § 4 Ziffer 10 VOB/B). Diese Leistungskontrollen sind Bestandteil einer noch zu erfolgenden Abnahme der gesamten Bauleistungen und werden dieser Abnahme beigefügt.

2.2.16  Übertragung der Wartung

Entfällt für dieses LV, soweit nicht ausdrücklich in einzelnen Positionen anders angegeben.

2.2.17  Terminvorgaben / Terminplan

Ein aktueller Rahmenterminplan wird mit Beginn der Arbeiten übergeben.

Innerhalb von 2 Kalenderwochen nach Auftragserteilung hat der AN Zwischentermine für Teilfertigstellungen eigener Leistungen zu erarbeiten.

2.2.18  Arbeiten anderer Gewerke

Mit zeitgleichen Bauarbeiten anderer auf der Baustelle tätigen Gewerken ist zu rechnen.

2.2.19  Einmessen des Bauwerkes

Erforderliche Einmessarbeiten, Abstecken der Hauptachsen, das Anlegen eines Meterrisses, sowie Kontrollmessungen während der Bauausführung, sind grundsätzlich Leistungen des AN.

Grundsätzlich hat der AN die Maßhaltigkeit der Konstruktion seiner Leistung vor Ort zu prüfen. Bei ggf. festgestellten Maß- abweichungen zur vorgegeben Planung besteht Hinweispflicht für den AN an den AG. Dies gilt insbesondere bei Bauarbeiten Im Bestand.

Die Verpflichtung des AN zur Maßhaltigkeit und Eigenkontrolle bei der Ausführung als Nebenleistung der eigenen Bauleistungen gem. VOB und DIN-Norm bleibt auch dann unberührt, wenn in diesem Leistungsverzeichnis Positionen für besondere Messarbeiten gebildet sind.

2.2.20  Ablauf der Arbeiten und Bautagebuch

Die einzelnen Abläufe und Termine werden in regelmäßig stattfindenden Baustellenbesprechungen mit der örtlichen Objektüberwachung des AG koordiniert.
Die Teilnahme eines verantwortlichen Fachbauleiters des Auftragnehmers an den regelmäßig stattfindenden Baustellengesprächen ist sicherzustellen (1 x wöchentlich). Der Auftragnehmer hat ein Bautagebuch, zu führen und wöchentlich einzureichen.

Inhalt Bautagebuch:
- Anzahl der vor Ort tätigen Mitarbeiter mit Name, Art der Tätigkeit, Qualifikation,
- Wetter,
- Leistungs- und Terminstand
- größere Materiallieferungen,
- Material- und Schuttentsorgung, etc.
- sonstiges, besondere Ereignisse
- Grundsätzlich sind alle für die Ausführung vorgesehenen Materialien/Bauteile etc. rechtzeitig zu bemustern und vom Auftraggeber schriftlich zur Ausführung freigeben zu lassen. Die Bemusterungen haben nach den Vorgaben des Auftraggebers zu erfolgen und sind für den Auftraggeber kostenfrei, solange nicht in gesonderter Position ausgeschrieben. Terminverzüge durch verspätete Bemusterungen gehen zu Lasten des Auftragnehmers.

2.2.21  Dokumentation

Nach Abschluss der Arbeiten ist eine vollständige Dokumentation gemäß den Vorgaben des Auftraggebers einzureichen (Musterformblatt siehe Anlage & entsprechende LV-Texte). Das Fehlen der Dokumentation stellt einen wesentlichen Mangel dar, der zwingend zur Verweigerung der Abnahme und damit zur Prüfung und Freigabe der Schlussrechnung führt.
Für alle eingesetzten Baumaterialien und Bauprodukte sind die bauaufsichtlichen Zulassungen, Prüfzeugnisse, technischen Systembeschreibungen, Datenblätter sowie (sofern vorhanden) Sicherheitsdatenblätter und Verwendungs-/Einbauhinweise des Herstellers frühzeitig vor dem Einbau (als PDF) einzureichen. Vor der VOB-Abnahme sind diese Dokumente gesammelt in Papierform und digital als PDF-Dateien an die Objektüberwachung bzw. den Auftraggeber zu übergeben. Alle Papierunterlagen sind vorzugsweise in A4 oder, falls im Original größer, auf A4 gefaltet, sortiert und in einem A4-Ordner geheftet einzureichen. Die digitale Version ist auf einem USB-Stick im PDF-Format bereitzustellen.
Alle Unterlagen sind in deutscher Sprache oder mindestens mit einer deutschen Übersetzung einzureichen. Die zur Ausführung freigegebenen Werk- und Montagepläne sind ggf. korrigiert gesammelt in Papierform (auf A4 gefaltet) und digital (PDF) auf Datenträger zu übergeben.

2.2.22  Allgemeiner Hinweis zur Abrechnung

Für alle Leistungen, die später bzw. zum Abschluss der Baumaßnahme nicht mehr überprüfbar sind, ist rechtzeitig ein prüffähiges Aufmaß aufzustellen. Mit Arbeiten, deren Ausführung die Überprüfung des eingereichten Aufmaßes verhindern würde, darf erst nach Bestätigung durch die Bauüberwachung fortgefahren werden. Der Ausführungsstand ist durch prüfbare Aufmaße zu jeder Rechnung  mindestens jedoch alle vier Wochen  zu dokumentieren. Sowohl die Abschlagsrechnungen als auch die zugehörigen Aufmaße sind für jede Rechnung prüffähig und kumulativ aufzustellen. Die Aufmaßblätter sind fortlaufend zu nummerieren. Zu jeder Abschlagsrechnung ist eine Teildokumentation der abzurechnenden Leistungen beizulegen.

## 3.0 Anlagenverzeichnis
3.0  Plananlagen und weitere Unterlagen

Lagepläne
BZHM_amtl-Lageplan_Stand_BA_neutral.pdf
BZHM_Lageplan_Architektur_1_200.pdf
BE_Plan_101_index_d.pdf

Grundrisse, Schnitte, Ansichten (Auswahl)
SH_Plan_001g_EG_1_50.pdf
SH_Plan_002f_OG_1_50.pdf
SH_Plan_020e_Längsschnitt_A.pdf
SH_Plan_022d_Querschnitt_C.pdf
SH_Plan_031_AnsN+W.pdf

## 42 VE 400.04.2 allg.Elektroinstallation SH

### Gewerk 01 Starkstromanlagen Schweizer Haus

*Hinweis: Technischer Erläuterungsbericht*
Schweizer Haus

KG 440  Starkstromanlagen
Für die Neueinspeisung wird gemäß Leistungszusammenstellung (Hauptverbraucher Innenbeleuchtung, Steckdosenversorgung, Wärmepumpe und Aufzug) eine Maximalleistung von 28 kW veranschlagt.
Das 0,4 kV-Netz ist ab dem neuen Hausanschluss im EG neu aufzubauen und als 5-Leiternetz (TN-S-System) gemäß DIN VDE 0100-100 geplant.

Der Hauptverteilerschrank erhält Abgänge für folgende Verbraucher und Unterverteiler:
- Beleuchtung, Steckdosenabgänge und Haustechnik EG
- Unterverteiler OG
- Die Hauptverteilung wird als mehrfeldriger Standschrank nach DIN EN 61439 (VDE 0660-600) ausgeführt.

Unterverteilungen
Für die Elektroenergieversorgung des Gebäudes sind je Ebene Unterverteilungen vorgesehen, die eine strukturierte und übersichtliche Verkabelung gewährleisten.
Die Ausführung erfolgt als stahlblechgekapselter Stand- oder Wandschrank mit Hauptschalter, Leitungsschutzschaltern und Überspannungsschutz nach DIN VDE 0100-534.

Planungs- und Ausführungsgrundlagen:
- DIN VDE 0100-410: Schutzmaßnahmen gegen elektrischen Schlag
- DIN VDE 0100-520: Auswahl und Errichtung von Kabeln und Leitungen
- DIN VDE 0100-430: Schutz bei Überstrom
- DIN EN 61439-1/-3 (VDE 0660-600-1/-3): Schaltgerätekombinationen
- AMEV-Richtlinien: Auslegung von Elektroverteilungen in öffentlichen Gebäuden
- Es ist eine 30 % Platzreserve für nachträgliche Einbauten einschließlich Reihenklemmen vorzusehen.

Alle Steckdosen- und Außenstromkreise sind mit FI-Schutzschaltern = 30 mA auszuführen.

Kabelverlegung
In den Räumen des Erd- und Obergeschosses erfolgt die Installation überwiegend:
- in Wärmedämmschichten unter Estrich,
- in Fußbodenkanälen,
- in Technikbereichen und Unterdecken auf Kabelrinnen oder in Verlegerohren auf Putz.
- in Massivwänden (Nebenräume, Teeküche) in Leerrohren oder Hohlwänden bis zu Schaltern und Steckdosen.
- Alle Kabeltrassen werden mit einer 30 %igen Reserve laut AMEV geplant.

Photovoltaikanlage
Das Schweizerhaus mit nach Süden und Norden geneigten Dachflächen wird mit einer Photovoltaikanlage in denkmalverträglicher Schieferoptik ausgestattet.
Geplant ist die vollflächige Belegung beider Dachhälften zur Erzielung einer Gesamtleistung von ca. 29 kWp.
Es wird ein flächenbündig integriertes PV-Dach mit schindelartiger Modulverlegung vorgesehen.
Die erzeugte Energie dient primär dem Eigenverbrauch, überschüssige Energie wird in das Netz eingespeist.
Planung nach DIN VDE 0100-712, VDE-AR-N 4105 und DIN EN 62446.

KG 445  Beleuchtungsanlagen
Allgemeinbeleuchtung
Planungsgrundlagen sind DIN EN 12464-1 (Beleuchtung von Arbeitsstätten in Innenräumen) und ASR A3.4 (Beleuchtung).
Die mittleren Beleuchtungsstärken betragen:
- Lager-, Treppen- und Flurbereiche: 100 lx
- Technik- und Sanitärbereiche: 200 lx
- Aufenthalts- und Verkaufsbereiche: 300 lx
- Büroräume: 500 lx
- Alle Leuchten werden als energieeffiziente LED-Leuchten ausgeführt.

Schaltung je Nutzung:
- Bewegungsmelder (z. B. Flure, Sanitärbereiche)
- Aus- oder Serienschalter (Büros, Technikräume, Lager)
- Digitale Lichtsteuerung über DALI-Bussystem (Verkaufsbereiche)
- In den Verkaufsbereichen erfolgt die Beleuchtung über direkt (EG) und direkt/indirekt (OG) strahlende LED-Lichtleisten und Stromschienen mit variabel einstellbaren Strahlern.

Sicherheitsbeleuchtung
Gemäß Brandschutzkonzept werden elektrisch betriebene Rettungszeichenleuchten nach DIN EN 1838 und DIN EN 60598-2-22 installiert.
Versorgung über Low-Power-System (LPS) mit Gruppenbatterie; separater Betriebsraum ist nicht erforderlich.

KG 446  Blitzschutz- und Erdungsanlage
Das Gebäude erhält eine Blitzschutz- und Erdungsanlage gemäß DIN EN 62305 (VDE 0185-305), Schutzklasse III.
Ausführung mit maschenförmig verlegten Fangleitungen
(15 m × 15 m) und Fangstangen an Dachaufbauten.
Der Ringerder (10 m × 10 m) und die Funktionspotentialausgleichsleiter (15 m × 15 m) werden gemäß DIN 18014 erstellt.
Alle metallischen Gebäudeteile sind über die Haupterdungsschiene (HES) mit V4A-Anschlussfahnen zu verbinden.

Überspannungsschutz
In der Hauptverteilung wird eine Überspannungsschutzeinrichtung Typ 1+2 nach DIN VDE 0100-534 installiert. Kabel, die nach außen führen, werden gemäß dem Blitzschutzzonenkonzept (LPZ) mit entsprechenden Ableitern versehen.

KG 450  Fernmelde- und informationstechnische Anlagen
KG 452  Gegensprechanlage
An den Haupteingängen wird eine Gegensprechanlage gemäß DIN EN 50486 mit Aufputz-Türstationen installiert.
Innenstationen mit Freisprecheinrichtung und Türöffnerfunktion im Büro- und Verkaufsbereich.

KG 456  Gefahrenmelde- und Alarmanlagen
Einbruchmeldeanlage (EMA)
Die EMA wird gemäß DIN VDE 0833-3 und DIN EN 50131 ausgeführt.
Sie umfasst:
- Zentrale mit Notstromversorgung (VdS 2311)
- Scharfschaltung über berührungslosen Kartenleser
- Überwachung aller Fenster und Türen (Magnetkontakte nach VdS 2106)
- Innenraumüberwachung mit PIR-Meldern
- Meldungsübertragung zur SPSG-Interventionszentrale gemäß DIN EN 50136-1
- Alle Komponenten sind VdS-anerkannt und EMV-konform (DIN EN 50130-4) zu installieren.

Brandmeldeanlage (BMA) / Rauchwarnmelder
Nach aktuellem Brandschutzkonzept ist keine BMA vorgesehen.
Zur Sicherstellung des Schutzziels werden Rauchwarnmelder nach DIN 14676-1/-2 installiert (Verkaufsraum, Büro, Sozialraum, OG).
Stromversorgung über interne Akkus, Installation gemäß DIN EN 14604.

KG 457  Datennetz
Das Gebäude wird an das öffentliche Netz sowie an das SPSG-weite Datennetz angebunden.
Im Büro- und Verkaufsbereich werden Anschlusspunkte über Fußbodenkanäle von einem zentralen Wandverteiler geführt.
Planung gemäß:
- DIN EN 50173  Strukturierte Gebäudeverkabelung
- DIN EN 50174  Installation und Prüfung
- ISO/IEC 11801  Klassifizierung der Übertragungsstrecken
- Die Leitungsinfrastruktur basiert auf einem Kupfernetz
- Kategorie 7.
- Aktive Komponenten (Switches, WLAN-Access-Points) werden vom Nutzer bereitgestellt.

*Hinweis: Hinweis zum Leistungsumfang*
Hinweis zum Leistungsumfang, der bei der Kalkulation der folgenden Positionen berücksichtigt werden muss:

- Anlieferung
- Betriebsfertige Aufstellung
- Alle Anschluss- und Klemmarbeiten
- Alle Sicherungseinsätze
- Nachziehen aller Verschraubungen nach Transport
- Klein- und Montagematerial
- Erstprüfung der Verteiler nach Aufstellung gem. DIN VDE 0100-600:
- Inbetriebnahme
- eindeutige Beschriftung der Verteiler
- Dokumentation der Prüfung
- Einweisung und Dokumentation je Verteiler

#### Titel 01.01 KG 442 Eigenstromversorgungsanlagen

*Hinweis: Sicherheitsbeleuchtungsanlage*

*Hinweis: Vorbemerkungen Notbeleuchtung*
Das Gebäude ist mit einer Sicherheitsbeleuchtung nach DIN VDE 0100-560, DIN EN 50172, V DIN V VDE 0108-100, EN 50171, ASR A2.3, ASR A3.4/3 und DIN EN 1838 auszurüsten.

Das System muss eine Einzelleuchtenüberwachung serienmäßig intergiert haben. Diese erfolgt aus Sicherheitsgründen durch eine
Strommessung innerhalb jeder einzelnen Leuchte. Das
Zentralbatteriesystem muss die angeschlossenen Leuchten
automatisch und regelmäßig gem. DIN EN 50172 prüfen.
Die Ergebnisse sind automatisch im papierlosen Prüfbuch
innerhalb des Steuergerätes zu dokumentieren.

Zur Vereinfachung und Übersichtlichkeit der Installation, zur Kostenreduzierung und zur Minderung der Brandlasten muss das Zentralbatteriesystem den Mischbetrieb von Leuchten an einem Stromkreis serienmäßig unterstützen. Dies beinhaltet die freie Zuordnung der Betriebsarten der Leuchten innerhalb eines Stromkreises gem. DIN EN 50172 für Dauerschaltung, Bereitschaftsschaltung sowie geschaltetes Dauerlicht. Die Betriebsart geschaltetes Dauerlicht ist nur bei nachweislich galvanischer Trennung zwischen den Spannungspotentialen zulässig. Über die Funktionssicherheit ist der Nachweis eines unabhängigen Sachverständigen zu erbringen.

Eine eindeutige Kennzeichnung der Fluchtwege durch statische Rettungszeichen und eine gleichmäßige Ausleuchtung der Fluchtwege nach den gültigen Richtlinien ist zu gewährleisten. Die Mindestbeleuchtungsstärke ist nach DIN EN 1838 und den aktuellen Arbeitsstättenregeln zu planen.

Sicherheits- und Rettungszeichenleuchten sind wie folgt
anzuordnen:
Bei jeder Richtungsänderung des Fluchtweges
Bei jeder Kreuzung der Flure und Gänge
Nahe jeder im Notfall zu benutzenden Ausgangstür
Außerhalb und nahe jedes Notausganges bis zu einem
sicheren Bereich
Nahe jeder Niveauänderung im Fluchtweg
Nahe Treppen
Nahe jeder Erste-Hilfe-Stelle
Nahe jeder Bandbekämpfungs- und Meldeeinrichtung
Nahe Fluchtgeräten für Menschen mit Behinderung
Nahe Schutzbereichen für Menschen mit Behinderung
und nahe Rufanlagen sowie Alarmeinrichtungen in
Toiletten für Menschen mit Behinderung

Externe Phasenüberwachungsmodule
BUS-gesteuertes Dreiphasenüberwachungsmodul für die
Überwachung des Unterverteilers der Allgemeinbeleuchtung zum Anschluss an den internen Gerätebus. 2 potentialfreie Störmeldekontakte sind auf dem Modul zum Einbinden in die Stromschleife des Zentralbatteriegerätes vorhanden. Gehäuse zur Montage auf Hutprofilschiene. Die Ansprechschwellen entsprechen der DIN EN 60598-2-22 mit 0,85xUNenn. 3 LEDs signalisieren den Zustand jeder einzelnen Phase. Am Modul einstellbare Rückschaltzeit nach Netzwiederkehr der überwachten Spannungsversorgung. Eine eindeutige Adressierung erfolgt über die integrierten Adressschalter.

Zu jedem Modul kann ein Zielort in der Steuerteilprogrammierung hinterlegt werden. Der Ausfall einer Phase wird im Klartext mit Zielortangabe am Steuerteil angezeigt.

Bei einer Übertragungsstörung oder Ausfall der Dreiphasenüberwachung muss das Zentralbatteriegerät alle angeschlossenen Rettungs- und Sicherheitsleuchten in Dauerlicht schalten.

Externe Überwachung - Webvisualisierung
Serienmäßig integrierte Webvisualisierung für einen handelsüblichen Webbrowser per LAN (lokales Ethernet) oder WAN (Internet). Der Zugriff auf die Netzwerkschnittstelle muss bauseits durch die IT-Abteilung freigegeben und eingerichtet werden. Die Webseiten sind mit der HTML Version 4.01 erstellt und können somit per PC oder mobilem Client (Smartphone, PDA) angezeigt werden. Ein paralleler Zugriff von mehreren Clients muss gleichzeitig möglich sein.

Informationen des Gerätezustandes müssen bis zur einzelnen Leuchte inkl. selbst gewählter Zielortanzeige abgerufen werden können. Der Benutzer muss in der Lage sein, über die Weboberfläche einen Funktionstest zu starten, das Zentralbatteriesystem zu blockieren oder frei zu geben, sich das Prüfbuch und eine Auflistung der gerade anliegenden Störungen anzeigen zu lassen und diese auch per Webbrowser ausdrucken zu können.

Eine Statusbenachrichtigung der Benutzer über einen integrierten Email-Client muss standardmäßig im Webmodul integriert sein.

Externe Überwachung  ModBUS/TCP
Serienmäßig aktivierbare ModBUS/TCP-Schnittstelle, um den Status bis zur einzelnen Leuchte an ein Gebäudemanagementsystem zu melden, muss im TFT Controller integriert sein. Die Einbindung des ModBUS/TCP-Protokolls und die Visualisierung des Gebäudemanagementsystems müssen bauseits erfolgen. Über Schreiberegister müssen auch Funktionen wie Funktionstest, Zentralbatteriesystem blockieren oder Zentralbatteriesystem freigeben ausgeführt werden können.

Externe Überwachung  PC-Visualisierung
Die Zentralbatterieanlage muss mittels optionaler PC-Überwachungssoftware per dreiadrigem Bus oder über Netzwerkverbindung überwacht und visualisiert werden können. Statusänderungen müssen in einem zentralen Prüfbuch für alle Notlichtsysteme protokolliert werden. Frei programmierbare Testzeiten für Funktions- und Betriebsdauertest müssen zentral von der Überwachungssoftware ausgeführt werden können.

Rettungszeichen- und Sicherheitsleuchten
Es dürfen nur Rettungs- und Sicherheitsleuchten
eingesetzt und angeschlossen werden, die der DIN EN
60598-1, DIN EN 60598-2-22 und der DIN 4844
entsprechen. Die eingesetzten Betriebsgeräte müssen für
den Betrieb an Anlagen gem. EN 50171 geeignet sein und
der DIN EN 61347-1, DIN EN61347-2-3 entsprechen.

Bei Verwendung von Standard-EVG's und LED-Treibern muss sichergestellt sein, dass diese für Anlagen gem. EN 50171 geeignet sind, d.h. im DC-Betrieb müssen die Betriebsgeräte  von 176V bis 275V einwandfrei funktionieren. Die Betriebsgeräte  müssen den einschlägigen Normen, wie z.B. der DIN EN 60598-2-22, DIN EN 60929, DIN EN 61347-2-3 (inkl. Anhang J), DIN EN 61000-3-2, DIN EN 61547 und DIN EN 55015 entsprechen.

Wird ein anderes Fabrikat angeboten, muss die Gleichwertigkeit der v. g. Merkmale schriftlich dokumentiert und dem Angebot beigefügt werden. Bei Sicherheitsleuchten ist eine lichttechnische Berechnung nachzuweisen und dem Angebot beizufügen. Mehrkosten, welche durch ein anderes Fabrikat entstehen, werden nicht vergütet.

**01.01.0010 Zentrales Stromversorgungssystem LPS 230 VAC**
Zentrales Sicherheitsstromversorgungssystem mit begrenzter Leistung (LPS) gemäß EN 50171 zur Versorgung von Sicherheits- und Rettungszeichenleuchten gemäß DIN EN 50172, DIN VDE 0100-718, DIN VDE 0100-560 sowie DIN V VDE V 0108-100.
Das System verfügt über eine TÜV-geprüfte Typprüfung und ist in einem feuerfesten Kombigehäuse mit integriertem Batteriefach verbaut.

Technische Merkmale:
Bemessungsversorgungsspannung: 230 V AC
Bemessungsbetriebsdauer: = 3 h
Umschaltzeit bei Netzausfall: = 0,5 s
Überwachung über Niederspannungsschleife im Ruhestromprinzip  Schleifenausfall führt zum sicheren Einschalten der Stromkreise
8 frei programmierbare Stromkreise, einsetzbar im Mischbetrieb (Dauerlicht, Bereitschaftslicht oder geschaltetes Dauerlicht)
Zulässige Gesamtstrombelastung: max. 1,5 A (entspricht 60 % des Bemessungsbetriebsstromes der Überstrom-Schutzeinrichtung)
Gehäuseausführung:
Funktionserhalt: E30 nach DIN 4102-2
Feuerwiderstand: F30
Brandlastdämmung: I30 (inkl. geprüfter Einbauten und integriertem Kabelschott)
Türanschlag rechts, innenliegende Scharniere, Schwenkhebel mit DIN-Halbzylinderschloss
Schutzart: IP54, Schutzklasse: I (SC1)
Kabeleinführungen: 32 × Ø 18 mm, 2 × Ø 40 mm
Axiallüfter (230-240 V / 50 Hz, 15 W, ca. 150 m³/h,
L10 = 35.000 h)
Außenmaße (inkl. Lüfter): ca. 1058 × 528 × 369 mm (H × B × T)
Gesamtgewicht mit Batterien (28 Ah): ca. 136,5 kg
Gehäusematerial: nicht brennbare Brandschutzplatten
Montage, Anschluss und Inbetriebnahme gemäß Herstellerangaben und geltender Normen.

Leitfabrikat/Typ: Zumtobel / CEL nBox L Cabinet E30 oder gleichwertig

Hersteller/Typ '....................................................'

vom Bieter einzutragen
Menge: 1,000 St

**01.01.0020 Batteriesatz für Sicherheitsstromversorgungssystem bestehend aus 2**
Batteriesatz für Sicherheitsstromversorgungssystem bestehend aus 2 verschlossenen wiederaufladbaren Hochleistungs-OGiV-Batterien (Pb/Ca-Gitterplatten in Glasfaser-Vlies-Technik), je 12 V / 28 Ah, in Serie geschaltet für 24 V DC.  Batterien gemäß EUROBAT-Klasse High Performance, Design Life 12 Jahre bei 20 °C.
Bauart wartungsfrei, extrem gasungsarm, verschlossen, ventilreguliert, mit niedriger Selbstentladung.
Geeignet für Anwendungen nach DIN EN 60896 und Lüftung gemäß EN IEC 62485-2:2018. Technische Daten je Batterie:
Nennspannung: 12 V DC
Nennkapazität: 28 Ah
Gehäusematerial: ABS
Abmessungen (L × B × H): 166 × 125 × 175 mm
Gewicht: ca. 9 kg
Menge: 1,000 St

**01.01.0030 Doppelstromkreismodul**
Doppelstromkreismodul zur autarken Versorgung und Überwachung von je 2 x 20 Sicherheitsleuchten 48 V DC (ELP) mit bidirektionaler Powerline-Kommunikation. Ausgangsleistung pro Stromkreis: max. 50 W, Überwachung und Steuerung über bidirektionale Powerline-Kommunikation.

Ausführung und Montage gemäß Herstellervorgaben und geltenden Normen.
Menge: 2,000 St

**01.01.0040 Inbetriebnahme**
*** Pauschalposition
Inbetriebnahme und Einweisung
- Sicht- und Funktionskontrolle
- Funktionsprüfung der Anlage
- Testen der Netz / Notlicht Umschaltung
- Überprüfung der Batterie-Blockspannung
- Erstellung eines Inbetriebnahme-Protokolls
- Einweisung des Bedienpersonals
Menge: 1,000 psch

**01.01.0050 Lieferung eines SiBe Revisionsschemas**
Lieferung eines SiBe Schemas (min. Format A3) zur TÜV Abnahme.
Montage hinter Glas neben der LPS-Anlage.
Menge: 1,000 St

**01.01.0060 TÜV Sachverständigenabnahme mit Protokoll**
*** Pauschalposition
TÜV-Sachverständigenabnahme mit Übergabe der Abnahmeprotokolle je 1× in Papierform sowie 1× in digitaler Form (USB). Einschließlich Kosten des Sachverständigen.
Menge: 1,000 psch

#### Titel 01.02 KG 443 Niederspannungsschaltanlagen

*Hinweis: Niederspannungsschaltanlagen AV*

*Hinweis: Zählerschranksystem*
Das nachfolgend beschriebenen Zählerschranksystem beinhalteten die Schrankgehäuse mit komplettem Innenausbausystemen und Einbaugeräten, als komplett bestückte und verdrahtete Verteilung mit allen erforderlichen Klein- und Befestigungsmaterialien.

Sicherungseinsätze, Schraubkappen, Blindabdeckungen, Phasenschienen, Berührungsschutzabdeckungen, Zubehör, Verschraubungen, Resopalschilder sowie das Adressieren und Programmieren von Geräten ist in die Angebotspreise einzukalkulieren.

Alle Einbaugeräte bis zu einem Nennstrom von 125A sind auf Reihenklemmen (max. 35qmm) zu verdrahten. Geräte mit einem höheren Nennstrom sind zum Direktanschluss vorgesehen.

Wenn nicht anders angegeben sind die Reihenklemmen bis 4qmm als Dreistockklemmen und alle Reihenklemmen als Einfachabgang ausgelegt. Die erforderlichen Reihenklemmen, Wandlertrennklemmen und die Innenverdrahtung sind nicht separat erfasst. Sie sind in die Angebotspreise der Einbaugeräte anteilig einzukalkulieren.

Die Beschriftung auf den Betriebsmitteln erfolgt mittels Beschriftungsstreifen auf den Abdeckhauben.

Eine Platzreserve von ca. 25 % auf Basis der nachfolgend ausgeschriebenen Einbaugeräte ist vorzuhalten.

Ein kompletter Satz Stromlaufpläne mit Ansichtszeichnungen und Klemmenanschlussplänen ist jeweils in
einer Schaltplantasche in der Schaltanlage zu
hinterlegen.

Alle Zeichnungen und Pläne sind vor Fertigungsbeginn
dem Auftraggeber/ Planungsbüro zur Genehmigung
vorzulegen.

Die CE- Kennzeichnung nach den Niederspannungs
richtlinien ist nachzuweisen, sowie eine Konformitätserklärung abzugeben.

Das Zählerschranksystem, bestehend aus mehreren Zählerschränken, ist zu liefern, montieren und betriebsfertig anzuschließen.

*Hinweis: Vortext Hausanschluss und Zählerschrank*
Das Gebäude "Schweizerhaus" erhält seinen Stromanschluss über einen neu zu errichtenden, stiftungseigenen Kabelverteilerschrank (KV-Parkplatz), der sich in einem separaten Bauabschnitt befindet.
Vom KV-Parkplatz erfolgt ein Abgang mit 125 A Absicherung für das Schweizerhaus. Die Zuleitung erfolgt über ein Kabel NAYY-J 4×70 mm².

Im Technikraum wird der Hausanschlusskasten (HAK) installiert. Dieser ist mit NH00-Sicherungen 100 A ausgestattet, über die die Einspeisung in den Zählerschrank erfolgt.

Zählerschrank  Anforderungen und Ausführung:
Der Zählerschrank ist so zu planen und auszuführen, dass die folgenden Anforderungen berücksichtigt werden:

Szenario 1:  Aktueller Zustand (gemeinsame Versorgungseinheit):
Das Gebäude wird zunächst als eine gemeinsame Nutzungseinheit betrieben. Die Etagenverteilungen im Erdgeschoss und im 1. Obergeschoss werden über denselben Hauptzähler versorgt.

Zur Absicherung der beiden Etagenverteilungen sind im Zählerschrank zwei separate Abgänge mit D0-Sicherungen 63 A (Zur Absicherung der Etagenverteilungen im Erdgeschoss und im 1. Obergeschoss sind im Zählerschrank zwei getrennte Abgänge mit D0 63 A Sicherungen vorzusehen.
Die Leistung der beiden Etagenverteilungen beträgt jeweils ca. 20 kW (<30 A). Die Absicherung mit 63 A erfolgt zur Sicherstellung der Selektivität gegenüber den nachgeschalteten Sicherungen in den jeweiligen Unterverteilungen) vorzusehen.
Die Ausführung erfolgt über geeignete Reiheneinbaugeräte.

Szenario 2:  Zukünftige Aufteilung in zwei Mieteinheiten:
Der Zählerschrank ist so auszuführen, dass eine spätere Aufteilung in zwei separate Mieteinheiten (EG = Mieteinheit 1, 1. OG = Mieteinheit 2) technisch ohne Umbauten möglich ist.
Hierfür ist ein zusätzlicher Zählerplatz sowie ein entsprechendes Reservefeld vorzusehen.

Der APZ-Bereich (Anschlussnutzer-/Netzbetreiber-Kommunikationsschnittstelle) ist entsprechend erweiterbar einzuplanen.

Zusätzliche Anforderungen:
Ein separater Zählerplatz für eine Wärmepumpe ist vorzusehen.
Ein zusätzlicher Zählerplatz für eine Photovoltaikanlage = 28 kWp ist zu berücksichtigen.

Ausführungsvorgaben:
Die gesamte Ausführung des Zählerschranks hat gemäß den gültigen Vorschriften und technischen Anschlussbedingungen zu erfolgen:

TAB NS Nord 2023 "Technische Anforderungen an HA-HV-Kombinationen im Versorgungsgebiet der Netzgesellschaft Potsdam (NGP)  V30".

Der APZ-Bereich, die Netztrennstelle sowie alle Zählerfelder sind nach den aktuellen Vorgaben des zuständigen Netzbetreibers umzusetzen.

Die Absicherungen der Etagenabgänge erfolgen über D0-Sicherungen 63 A in normgerechter Ausführung.

Besonderer Hinweis zur Leistungserbringung:
Die erforderliche technische Abstimmung mit der Netzgesellschaft Potsdam (NGP) sowie die Einreichung und Freigabe des Mess- und Zählerkonzepts sind Bestandteil der ausgeschriebenen Leistung.
Diese Leistungen sind vollständig in den angebotenen Einzelpreisen zu berücksichtigen.

**01.02.0010 Zählerplatzanlage zur Aufputzmontage**
Zählerschrankgehäuse nach DIN VDE 0603/1, Maßnorm
DIN 43 870,
für Aufputz-, Unterputz- oder teilversenkte Montage.
Geeignet zum Aufbau einer Zähleranlage mit bis zu
5 Zählerplätzen,
Bemessungsspannung 230/400 V, 50 Hz,
Schutzart IP44, Schutzklasse II (schutzisoliert),
Schutzart IP3X hinter der Tür.
Schrank aus pulverbeschichtetem, eingebranntem, stabil profiliertem Stahlblech,
Materialstärke 1 mm, Farbe RAL 9010.
Innenauskleidung komplett aus Kunststoff.
Leitungseinführungen oben und unten durch Kunststoffflanschplatten,
rückseitige Vorprägungen im Kunststoffteil zur einfachen Montage.
Sammelschienendurchführungen als beidseitige, seitliche Vorprägung im unteren Bereich,
zur Verbindung mit weiteren Schränken oder Kabelanschlusskästen.
Tür frontbündig mit innenliegenden, justierbaren Scharnieren,
wahlweise rechts oder links anschlagbar mit 110° Öffnungswinkel.
Türverschluss mit Vorreiber, bei größeren Maßen mit Dreipunkt-Stangenverschluss,
austauschbar gegen andere Schließungen.
Schrank nebeneinander und übereinander anflanschbar.

Technische Daten:
Bauhöhe: 1400 mm
Breite: 1050 mm
Tiefe: 205 mm
Nennstrom Sammelschienensystem: 250 A
Zählerplätze: 5 Zählerplätze (3-Punktbefestigung) mit 2 Reserveplätzen
Integrierter APZ-Raum gemäß VDE-AR-N 4100:2019-04
Anschlussraum für Hauptleitung von unten oder seitlich nach VDE-AR-N 4100:2019-04

Bestückt mit Sammelschienen, Kabelrangierkanal und Zählerplätzen für verschiedene Stromkreise
Lieferumfang:
Zählerschrankgehäuse wie beschrieben
Komplettfelder zur Aufnahme von 5 Zählern, Verdrahtung gemäß TAB der Netzgesellschaft Potsdam GmbH, TAB NS Nord 2023
Sammelschienenverbinder, Einspeiseadapter und Kabelrangierkanal
Montageart: Aufputz
Material: Stahlblech mit Kunststoffinnenauskleidung
Oberfläche: Pulverbeschichtet, RAL 9010
Schutzart: IP44
Schutzklasse: II
Zählerplätze: 5 (mit 2 Reserveplätzen)
Nennstrom: 250 A Sammelschiene
Die Hauptzuleitung ist nach VDE-AR-N 4100:2019-04 von unten in den Anschlussraum einzuführen. Die Anlage ist TAB-konform nach Vorgabe der Netzgesellschaft Potsdam GmbH (TAB NS Nord 2023) auszuführen.

Lieferung, Montage und betriebsfertige Installation inklusive Anschluss gemäß gültiger Vorschriften.
Menge: 1,000 St

*Hinweis: Unterverteilungen*
Zählerschrankgehäuse nach DIN VDE 0603/1, Maßnorm
DIN 43 870,
für Aufputz-, Unterputz- oder teilversenkte Montage.
Geeignet zum Aufbau einer Zähleranlage mit bis zu
5 Zählerplätzen,
Bemessungsspannung 230/400 V, 50 Hz,
Schutzart IP44, Schutzklasse II (schutzisoliert),
Schutzart IP3X hinter der Tür.
Schrank aus pulverbeschichtetem, eingebranntem, stabil profiliertem Stahlblech,
Materialstärke 1 mm, Farbe RAL 9010.
Innenauskleidung komplett aus Kunststoff.
Leitungseinführungen oben und unten durch Kunststoffflanschplatten,
rückseitige Vorprägungen im Kunststoffteil zur einfachen Montage.
Sammelschienendurchführungen als beidseitige, seitliche Vorprägung im unteren Bereich,
zur Verbindung mit weiteren Schränken oder Kabelanschlusskästen.
Tür frontbündig mit innenliegenden, justierbaren Scharnieren,
wahlweise rechts oder links anschlagbar mit 110° Öffnungswinkel.
Türverschluss mit Vorreiber, bei größeren Maßen mit Dreipunkt-Stangenverschluss,
austauschbar gegen andere Schließungen.
Schrank nebeneinander und übereinander anflanschbar.

Technische Daten:
Bauhöhe: 1400 mm
Breite: 1050 mm
Tiefe: 205 mm
Nennstrom Sammelschienensystem: 250 A
Zählerplätze: 5 Zählerplätze (3-Punktbefestigung) mit 2 Reserveplätzen
Integrierter APZ-Raum gemäß VDE-AR-N 4100:2019-04
Anschlussraum für Hauptleitung von unten oder seitlich nach VDE-AR-N 4100:2019-04

Bestückt mit Sammelschienen, Kabelrangierkanal und Zählerplätzen für verschiedene Stromkreise
Lieferumfang:
Zählerschrankgehäuse wie beschrieben
Komplettfelder zur Aufnahme von 5 Zählern, Verdrahtung gemäß TAB der Netzgesellschaft Potsdam GmbH, TAB NS Nord 2023
Sammelschienenverbinder, Einspeiseadapter und Kabelrangierkanal
Montageart: Aufputz
Material: Stahlblech mit Kunststoffinnenauskleidung
Oberfläche: Pulverbeschichtet, RAL 9010
Schutzart: IP44
Schutzklasse: II
Zählerplätze: 5 (mit 2 Reserveplätzen)
Nennstrom: 250 A Sammelschiene
Die Hauptzuleitung ist nach VDE-AR-N 4100:2019-04 von unten in den Anschlussraum einzuführen. Die Anlage ist TAB-konform nach Vorgabe der Netzgesellschaft Potsdam GmbH (TAB NS Nord 2023) auszuführen.

Lieferung, Montage und betriebsfertige Installation inklusive Anschluss gemäß gültiger Vorschriften.

**01.02.0020 Feldverteiler IP44/Schutzklasse II 1550 x 800 x 205 mm Wandaufbau**
Feldverteiler, IP44/Schutzklasse II, 1550 x 800 x 205 mm,
Wandaufbaufeldverteiler für die Innenraummontage mit
VDE-Gutachten (Fertigungsüberwachung) nach DIN
EN 61439-1/-3 zur Aufputz-, Unterputz- oder
teilversenkter Montage. Zum Aufbau einer
Niederspannungsverteilung bis 400 A, 3AC 230/400 V,
50 Hz. Schutzart IP44, Schutzklasse II, Luft- und
Kriechstrecken nach DIN VDE 0110-1/-2. Bestehend
aus Gehäuse mit Tür aus pulverbeschichtetem,
eingebranntem, stabil profiliertem 1 mm dickem
Stahlblech, Innenauskleidung aus Kunststoff.
Durchsteckflansche oben und unten je Feld eingebaut,
rückseitige Vorprägung im Kunststoffteil und
Sammelschienendurchführungen als beidseitige
seitliche Vorprägung im unteren Bereich. Tür
frontbündig mit innenliegenden, justierbaren
Scharnieren, wahlweise rechts oder links anschlagbar
mit ca. 110 Grad Öffnungswinkel. Tür mit Vorreiber, ab
Breite 800 mm und bei allen Verteilern ab einer Höhe
von 1250 mm mit Stangenverschluss mit
Dreipunktschließung.

Ausbau entsprechend den technischen Anforderungen mit:
Ausbausystem für Niederspannungsverteilung
5-poliges Sammelschienensystem
anteiliges Verdrahtungszubehör, Schottungen,
Einführungsflanschen, Gruppenvorsicherungen
Stahlblechplantasche
Höhe: 1550 mm
Breite: 800 mm
Tiefe: 205 mm
IP-Klasse (Ingress Protection): IP44
Schutzklasse: Schutzklasse II
Bemessungsstrom In (InA): 100 A
Schließungstyp: Stangenschloss (ohne Schloss)
Anzahl Felder: 3
Montage: Wandbefestigung
Farbe: Reinweiß
RAL Nummer: 9010
Anzahl Türen: 2
Anzahl Schlösser: 1 (ohne Schloss)

Fertig auf Reihenklemmen verdrahtet, liefern, montieren
und betriebsfertig anschließen.
Menge: 1,000 St

**01.02.0030 Feldverteiler IP44/Schutzklasse II 1400 x 800 x 205 mm Wandaufbau**
Feldverteiler, IP44/Schutzklasse II, 1400 x 800 x 205 mm,
Wandaufbaufeldverteiler für die Innenraummontage mit
VDE-Gutachten (Fertigungsüberwachung) nach DIN
EN 61439-1/-3 zur Aufputz-, Unterputz- oder
teilversenkter Montage. Zum Aufbau einer
Niederspannungsverteilung bis 400 A, 3AC 230/400 V,
50 Hz. Schutzart IP44, Schutzklasse II, Luft- und
Kriechstrecken nach DIN VDE 0110-1/-2. Bestehend
aus Gehäuse mit Tür aus pulverbeschichtetem,
eingebranntem, stabil profiliertem 1 mm dickem
Stahlblech, Innenauskleidung aus Kunststoff.
Durchsteckflansche oben und unten je Feld eingebaut,
rückseitige Vorprägung im Kunststoffteil und
Sammelschienendurchführungen als beidseitige
seitliche Vorprägung im unteren Bereich. Tür
frontbündig mit innenliegenden, justierbaren
Scharnieren, wahlweise rechts oder links anschlagbar
mit ca. 110 Grad Öffnungswinkel. Tür mit Vorreiber, ab
Breite 800 mm und bei allen Verteilern ab einer Höhe
von 1250 mm mit Stangenverschluss mit
Dreipunktschließung.

Ausbau entsprechend den technischen Anforderungen mit:
Ausbausystem für Niederspannungsverteilung
5-poliges Sammelschienensystem
anteiliges Verdrahtungszubehör, Schottungen,
Einführungsflanschen, Gruppenvorsicherungen
Stahlblechplantasche
Höhe: 1400 mm
Breite: 800 mm
Tiefe: 205 mm
IP-Klasse (Ingress Protection): IP44
Schutzklasse: Schutzklasse II
Bemessungsstrom In (InA): 63 A
Schließungstyp: Stangenschloss (ohne Schloss)
Anzahl Felder: 3
Montage: Wandbefestigung
Farbe: Reinweiß
RAL Nummer: 9010
Anzahl Türen: 2

Fertig auf Reihenklemmen verdrahtet, liefern, montieren
und betriebsfertig anschließen.
Menge: 1,000 St

**01.02.0040 Hausanschlusskasten Typ KH00 Baureihe K3 1x3 NH00**
Hausanschlusskasten, Typ KH00, Baureihe K3, 1x3 NH00, mit Polyesterdeckel
nach DIN 43627, DIN VDE 0660-505
Hausanschlusskasten zur Aufnahme von 1x3 NH00-Sicherungen. Gehäuse aus glasfaserverstärktem Polyester, lichtgrau RAL 7035, stoßfest nach IK10, Schutzart IP54, geeignet für Aufputzmontage im Innenbereich.
Der Gehäusedeckel ist in 15°-Stellung aushängbar, mit plombierbarem Verschluss (Schließungstyp 4-Kant 6 mm), Kabel-Einführungen vorhanden.
Einbau eines NH-Sicherungsunterteils mit Berührungsschutzabdeckung.

Technische Daten:
Höhe: 415 mm
Breite: 245 mm
Tiefe: 137 mm
Frequenz: 50 Hz
Anzahl Schranktüren: 1
Anzahl Schlösser: 0
Mit Montageplatte: Nein
Mit Sammelschiene: Nein
Mit Standfuß: Nein
Einschließlich Sicherungen.
NH-Größe: 00, 63A bis 160A

liefern, montieren und betriebsfertig anschließen.
Menge: 1,000 St

#### Titel 01.03 KG 443 Niederspannungsschaltgeräte

*Hinweis: Vortext Installationseinbaugeräte*
Die nachfolgend beschriebenen Installationseinbaugeräte
sind in die vorbeschriebenen Schaltanlagen und
Verteiler einzubauen und betriebsfertig auf
Reihenklemmen zu verdrahten. N- und PE-Klemmen sind
den Außenleiterklemmen räumlich zuzuordnen.

Die Einbaugeräte haben den gültigen Vorschriften zu
entsprechen.

Folgende Qualitätsmerkmale sind zu erfüllen:
- finger- und handrückensicher,
- Schnappbefestigung auf Tragschiene nach DIN EN 50022,
- Kombi-Rahmenklemmen für Schienenverdrahtung und
direkten Anschluß,
- Anschlußklemmen bis 25 mm² für ein-, mehr- und
feindrähtige Leiter mit unverlierbaren
Kombi-Schlitzschrauben,
- Umgebungstemperatur -5 bis 45 Grad C,
- Klimabeständigkeit nach DIN IEC 68,
- Gebrauchslage beliebig,
- Gerätelebensdauer >10.000 Schaltspiele

Im Einheitspreis für die Einbaugeräte sind folgende
Leistungen einzukalkulieren:

- Lieferung, Montage und Anschluß Einbaugerät,
- Reihenklemmen (bis 4mm² als Dreistockklemme, generell
N-Trennklemme)
- interne Verdrahtung, Querschnitte gemäß Vorschrift
mit flexiblen Kabeln,
- Anschluss der internen Verdrahtung,
- Anschluss der Zu- und Abgangskabel,
- Klein- und Befestigungsmaterial, Phasenschiene usw.
- Sicherungsmaterial, Paßringe usw.
- dauerhafte Beschriftung an den Einbaugeräten und an
der Feldabdeckung entsprechend Revisionsunterlagen.
- dauerhafte Beschriftung der Zu- und Abgangskabel mit
schwarzen Resopalschildern mit weißer Schrift Größe
ca. 50 x 20 mm, mit der Art des Abganges und des
verlegten Kabelquerschnittes

Bei der Kalkulation der Einheitspreise ist weiter zu
beachten, daß Leistungsschalter sowie
Sicherungslasttrennschalter NH00 - 3 direkt
angeschlossen werden.
Alle übrigen Einbaugeräte sind mit den erforderlichen
Reihenklemmen zu kalkulieren.

Systemkomponenten wie Schaltanlagensystemteile,
Leistungsschalter, Sicherungslasttrenner,
Sicherungslasttrennschalter, Schütze, Schaltrelais,
Sich.-Automaten, FI- Schalter usw.
sollen vom gleichen Fabrikat sein, um die
Ersatzteilhaltung, Wartung und den Betrieb der Anlagen
für den Betreiber zu vereinfachen.

**01.03.0010 SLS-Schalter 3 polig E-Charakteristik 63A**
SLS-Schalter 3 polig E-Charakteristik 63 für Sammelschiene SH-Schalter nach E-DIN VDE 0641-21 und Maßnorm DIN 43 880 Baugroesse 6. SLS in verschieden poliger Bauform, einpolig schaltend, mit separater Kontaktstellungsanzeige. Steckkontaktierung für direkte Sammelschienenmontage. Der serienmäßige Multifunktionsverschluß ermöglicht folgende Sperrungen: 1.für den Kunden gegen unbeabsichtigtes oder mutwilliges schalten; 2.für den Installateur mit einem Vorhängeschloß beim Arbeiten in der Anlage; 3.für das VNB mit Plombierdraht, Vorhängeschloß oder Spezialschlüssel.

Betriebsnennspannung 230/400 V
Nennstrom: 63 A
Auslösercharakteristik: E
Polanzahl: 3 P
Anzahl Module: 4,5
Anschlussquerschnitt bei flexiblem Leiter: 1 - 16mm² Anschlussquerschnitt bei starrem Leiter: 1 - 25mm²
Montageart: für Sammelschienen

betriebsfertig liefern und montieren
Menge: 1,000 St

**01.03.0020 SLS-Schalter 3 polig E-Charakteristik 50A**
SLS-Schalter 3 polig E-Charakteristik 63 für Sammelschiene SH-Schalter nach E-DIN VDE 0641-21 und Maßnorm DIN 43 880 Baugroesse 6. SLS in verschieden poliger Bauform, einpolig schaltend, mit separater Kontaktstellungsanzeige. Steckkontaktierung für direkte Sammelschienenmontage. Der serienmäßige Multifunktionsverschluß ermöglicht folgende Sperrungen: 1.für den Kunden gegen unbeabsichtigtes oder mutwilliges schalten; 2.für den Installateur mit einem Vorhängeschloß beim Arbeiten in der Anlage; 3.für das VNB mit Plombierdraht, Vorhängeschloß oder Spezialschlüssel.

Betriebsnennspannung 230/400 V
Nennstrom: 50 A
Auslösercharakteristik: E
Polanzahl: 3 P
Anzahl Module: 4,5
Anschlussquerschnitt bei flexiblem Leiter: 1 - 16mm² Anschlussquerschnitt bei starrem Leiter: 1 - 25mm²
Montageart: für Sammelschienen

betriebsfertig liefern und montieren
Menge: 1,000 St

**01.03.0030 SLS-Schalter 3 polig Cs-Charakteristik 35A**
SLS-Schalter 3 polig E-Charakteristik 35A für Sammelschiene  SH-Schalter nach E-DIN VDE 0641-21 und Maßnorm DIN 43 880 Baugroesse 6. SLS in verschieden poliger Bauform, einpolig schaltend, mit separater Kontaktstellungsanzeige. Steckkontaktierung für direkte Sammelschienenmontage. Der serienmäßige Multifunktionsverschluß ermöglicht folgende Sperrungen: 1.für den Kunden gegen unbeabsichtigtes oder mutwilliges schalten; 2.für den Installateur mit einem Vorhängeschloß beim Arbeiten in der Anlage; 3.für das VNB mit Plombierdraht, Vorhängeschloß oder Spezialschlüssel.

Betriebsnennspannung 230/400 V
Nennstrom: 35 A
Auslösercharakteristik: Cs
Polanzahl: 3 P
Anzahl Module: 4,5
Anschlussquerschnitt bei flexiblem Leiter: 1 - 16mm² Anschlussquerschnitt bei starrem Leiter: 1 - 25mm²
Montageart: für Sammelschienen

betriebsfertig liefern und montieren
Menge: 1,000 St

**01.03.0040 Kombi-Ableiter Typ 1 + Typ 2 + Typ 3 für 4-polige Netze**
Kombi-Ableiter Typ 1 + Typ 2 + Typ 3 für 4-polige Netze
Zum Einsatz im Vorzählerbereich nach VDE-AR-N 4100
Kombi-Ableiter mit Ableitern der Klasse T1, T2 und T3 (Typ 1 + Typ 2 + Typ 3) gemäß DIN EN 61643-11 (VDE 0675-6-11) zur Montage im Vorzählerbereich. Geeignet für TT- und TN-S-Systeme.
Folgestromfreier Kombi-Ableiter mit gekapselter Funkenstreckentechnologie. Direkt auf 40-mm-Sammelschienensystem montierbar. Kompatibel mit Einspeiseadaptern und Sammelschienenboxen zur Spannungsversorgung für RfZ (Rundsteuerempfänger) und APZ (Abschlusspunkt Zählerplatz). Fernmeldekontakt optional nachrüstbar.
Technische Daten:

Blitzimpulsstrom Iimp (10/350 µs): 7,5 kA (LN/PEN, NPE)
Max. Ableitvermögen Imax (8/20 µs): 30 kA
Dauerbetriebsspannung UC: 255 V
Schutzpegel Up: = 1,5 kV
Polzahl: 4
Anschluss: Sammelschiene / Schraubanschluss
Betriebstemperatur: 40 °C bis +80 °C
Für Netzformen: TT / TN-S
Fernmeldekontakt: nicht vorhanden, nachrüstbar
Moduleinheiten: 1,5 TE

Liefern, montieren und betriebsfertig anschließen.
Menge: 1,000 St

**01.03.0050 Lasttrennschalter 3polig 80A für Hutschiene oder Montageplatte**
Lasttrennschalter, 3-polig, für Montage auf Hutschiene oder Montageplatte
Lasttrennschalter, 3-polig, mit Drehantrieb direkt am Gerät, verriegelbar im AUS-Zustand mittels Vorhängeschloss zur sicheren Trennung. Geeignet zum Ein- und Ausschalten unter Last sowie als Sicherheitstrennfunktion in Niederspannungsstromkreisen.
Nennstrom: 80 A
Polzahl: 3-polig
Bemessungsbetriebsspannung: 400 V AC, 50 Hz
liefern, montieren und betriebsfertig anschließen.

Lieferung, Montage und betriebsfertiger Anschluss.
Menge: 2,000 St

**01.03.0060 Überspannungsableiter Typ 2, 4-polig, 40 kA, für TT- und TN-S-Netze**
Überspannungsableiter Typ 2, 4-polig, 40 kA, für TT- und TN-S-Netze mit Defektanzeige und Fernmeldekontakt
Überspannungsableiter Typ 2 in 3+1-Schaltung zum Schutz von dreiphasigen TT- und TN-S-Systemen. Ausgestattet mit temperaturüberwachten Hochleistungsvaristoren und Summenstromfunkenstrecke mit dynamischer Abtrennvorrichtung. Optische Defektanzeige bei Überlastung. Wechslerkontakt für Fernmeldeanzeige. Anschlüsse für aktive Leiter von unten, PE und Fernmeldekontakt von oben. Klemmen geeignet für Rundleiter und Verdrahtungsbrücken. Beschriftungsmöglichkeit am Basiselement.
Dauerbetriebsspannung (Uc) gemäß IEC 61643-1: ca. 275 V
Spannungsschutzstufe (Up) gemäß IEC 61643-1: ca. 1,35 kV
Max. Ableitvermögen (Imax) L-N(PEN)/N-PE: ca. 40 kA
Netzformen: TT, TN-S
Betriebstemperaturbereich: ca. -40 °C bis +80 °C
Frequenzbereich: 50 - 60 Hz
Maße (HxBxT) ca.: 99 x 71 x 66 mm

Liefern, montieren und betriebsfertig anschließen.
Menge: 2,000 St

**01.03.0070 Reitersicherungsunterteil für drei D02 mit Sicherungen gG/GR**
Reitersicherungsunterteil für drei D02-Sicherungen, geeignet für Sammelschienensystem mit 60 mm Abstand, Bauhöhe 20 und 30 mm. Sicherungsbefestigung mit Schraubkappe, Nennstrom max. 63 A. Sammelschienenrastierung ausgelegt für 5 mm dicke Kupferschienen, ausbrechbar auf 10 mm Dicke. Integrierte Beschriftungsmöglichkeit am Gerät. Rahmenklemme zur Kabelaufnahme bis 16 mm² feindrähtig und bis 25 mm² ein- und mehrdrähtig. Gerätebreite 27 mm. Entspricht den Normen DIN EN 60269-1 und VDE 0636 Teil 301.
Nennstrom: 63 A
Sicherungseinsätze: D02, gG / gR, 35 A

Lieferung, Montage und betriebsfertiger Anschluss.
Menge: 8,000 St

**01.03.0080 Reitersicherungsunterteil für drei D02 mit Sicherungen gG/GR**
Reitersicherungsunterteil für drei D02-Sicherungen, geeignet für Sammelschienensystem mit 60 mm Abstand, Bauhöhe 20 und 30 mm. Sicherungsbefestigung mit Schraubkappe, Nennstrom max. 63 A. Sammelschienenrastierung ausgelegt für 5 mm dicke Kupferschienen, ausbrechbar auf 10 mm Dicke. Integrierte Beschriftungsmöglichkeit am Gerät. Rahmenklemme zur Kabelaufnahme bis 16 mm² feindrähtig und bis 25 mm² ein- und mehrdrähtig. Gerätebreite 27 mm. Entspricht den Normen DIN EN 60269-1 und VDE 0636 Teil 301.
Nennstrom: 63 A
Sicherungseinsätze: D02, gG / gR, 63 A

Lieferung, Montage und betriebsfertiger Anschluss.
Menge: 2,000 St

**01.03.0090 Leitungsschutzschalter 1-polig 6 kA B-Charakteristik 10 A**
Leitungsschutzschalter nach DIN EN 60898-1, als Reiheneinbaugerät, Maße DIN 43880, fingersicher nach DIN EN 50274, Bemessungsbetriebsspannung 230/400 V AC, Bemessungsausschaltvermögen 6 kA, mit beidseitiger Klemmenabdeckung, einpolig, Auslösecharakteristik B, Bemessungsstrom 10 A, 1 Modul, mit Aufnahmevorrichtung für Beschriftungsschild. Anschlussquerschnitt für Massivleiter 135 mm², für flexible Leiter 125 mm². Geeignet für Überlast- und Kurzschlussschutz gemäß IEC 60898-1.

Lieferung, Montage und betriebsfertiger Anschluss.
Menge: 5,000 St

**01.03.0100 Leitungsschutzschalter 1-polig 6 kA, B-Charakteristik 16 A**
Leitungsschutzschalter nach DIN EN 60898-1, als Reiheneinbaugerät, Maße DIN 43880, fingersicher nach DIN EN 50274, Bemessungsbetriebsspannung 230/400 V AC, Bemessungsausschaltvermögen 6 kA, mit beidseitiger Klemmenabdeckung, einpolig, Auslösecharakteristik B, Bemessungsstrom 16 A, 1 Modul, mit Aufnahmevorrichtung für Beschriftungsschild. Anschlussquerschnitt für Massivleiter 135 mm², für flexible Leiter 125 mm². Geeignet für Überlast- und Kurzschlussschutz gemäß IEC 60898-1.

Lieferung, Montage und betriebsfertiger Anschluss.
Menge: 64,000 St

**01.03.0110 Leitungsschutzschalter 1-polig 6 kA C-Charakteristik 16 A**
Leitungsschutzschalter nach DIN EN 60898-1, als Reiheneinbaugerät gemäß DIN 43880, fingersicher nach DIN EN 50274, mit zeitverzögertem thermischen Auslöser für Überlastschutz sowie elektromagnetischem Auslöser für Kurzschlussschutz. Auslösecharakteristik C, Bemessungsstrom 16 A, Bemessungsschaltvermögen 6 kA, 1-polig. Geeignet für nachträglichen Anbau von Zusatzeinrichtungen. Mit Möglichkeit zur Beschriftung direkt am Gerät sowie zur Einzelentnahme aus dem Phasenschienenverbund durch Hutschienenschnellbefestigung.
Isolationsspannung: 500 V
Stoßspannungsfestigkeit: 4.000 V
Anschlussquerschnitt:
massiv: 1  35 mm²
flexibel: 1  25 mm²
Grad der Verschmutzung: 2 (gemäß IEC 60664 / IEC 60947-2)

Lieferung, Montage und betriebsfertiger Anschluss.
Menge: 2,000 St

**01.03.0120 Leitungsschutzschalter 3-polig, 6 kA, B-Charakteristik, 16 A**
Leitungsschutzschalter nach DIN EN 60898-1, als Reiheneinbaugerät, Maße DIN 43880, fingersicher nach DIN EN 50274, Bemessungsbetriebsspannung 230/400 V AC, Bemessungsausschaltvermögen 6 kA, mit beidseitiger Klemmenabdeckung, dreipolig, Auslösecharakteristik B, Bemessungsstrom 16 A, 3 Module, mit Aufnahmevorrichtung für Beschriftungsschild. Anschlussquerschnitt für Massivleiter 135 mm², für flexible Leiter 125 mm². Geeignet für Überlast- und Kurzschlussschutz gemäß IEC 60898-1.

Lieferung, Montage und betriebsfertiger Anschluss.
Menge: 2,000 St

**01.03.0130 Fehlerstrom-Leitungsschutzschalter 1P+N 10 A B-Charakteristik 30 mA**
Fehlerstrom-Leitungsschutzschalter gemäß DIN EN 61009-1 (VDE 0664-20), geeignet für Bemessungsstrom 10 A und Fehlerstrom 30 mA, mit blauer Testtaste und Fehlerstromanzeige.
Einfache Einzelentnahme aus dem Phasenschienenverbund. Geeignet zum nachträglichen Anbau von Zusatzeinrichtungen.
Beschriftungsmöglichkeit direkt am Gerät.
Anschluss über Schraubklemmen.
Technische Daten:

Polart: 1P+N
Auslösecharakteristik: B
Nennstrom: 10 A
Bemessungsfehlerstrom Idn: 30 mA
Typ des Fehlerstromschutzes: Typ A
Bemessungsschaltvermögen nach IEC 60898-1: 6 kA
Isolationsspannung Ui: 500 V
Stoßspannungsfestigkeit: 4000 V
Gesamtverlustleistung unter Nennstrom: 3,4 W
Frequenz: 50 Hz
Anschlussquerschnitt (flexibel/massiv): 1,5  4 mm²

Liefern, montieren und betriebsfertig anschließen.
Menge: 27,000 St

**01.03.0140 Fehlerstrom-Leitungsschutzschalter 1P+N 6 kA B-Charakteristik 16 A**
Fehlerstrom-Leitungsschutzschalter 1P+N, 6 kA, B-Charakteristik, 16 A, 30 mA, Typ A
Fehlerstrom-Leitungsschutzschalter nach DIN EN 61009-1, als Reiheneinbaugerät, Maße nach DIN 43880, fingersicher gemäß DIN EN 50274, mit integriertem Leitungsschutz (B-Charakteristik), Bemessungsstrom 16 A, Bemessungsfehlerstrom 30 mA, Fehlerstromschutz Typ A, Bemessungsausschaltvermögen 6 kA, Bemessungsbetriebsspannung 230 V AC, Polzahl 1P+N, mit blauer Prüftaste und Fehlerstromanzeige, beidseitige QuickConnect-Anschlüsse, Einzelentnahme aus Phasenschienenverbund durch Hutschienenschnellbefestigung, geeignet zum nachträglichen Anbau von Zusatzeinrichtungen, integrierte Beschriftungsmöglichkeit.
Anschlussquerschnitt Eingang/Ausgang: 1,54,0 mm² (massiv/flexibel)
Stoßspannungsfestigkeit: 4.000 V
Isolationsspannung Ui: 500 V
Gesamtverlustleistung bei Nennstrom: max. 5,20 W
Frequenz: 50 Hz

Lieferung, Montage und betriebsfertiger Anschluss.
Menge: 4,000 St

**01.03.0150 Fehlerstrom-Leitungsschutzschalter 4P 20 A B-Charakteristik 300 mA**
Fehlerstrom-Leitungsschutzschalter gemäß DIN EN 61009-1 (VDE 0664-20) mit 4-poligem Leitungsschutz für 400 V-Drehstromkreise und integrierter Fehlerstromschutzschaltung im Kompaktgehäuse.
Mit blauer Testtaste und Fehlerstromanzeige.
Einfache Einzelentnahme aus dem Phasenschienenverbund.
Geeignet zum nachträglichen Anbau von Zusatzeinrichtungen.
Beschriftungsmöglichkeit direkt am Gerät.
Anschluss über Schraubklemmen.

Technische Daten:
Polzahl: 4P
Nennstrom: 20 A
Auslösecharakteristik: B
Bemessungsfehlerstrom Idn: 300 mA
Typ des Fehlerstromschutzes: Typ A
Bemessungsschaltvermögen nach IEC 60898-1: 10 kA
Isolationsspannung Ui: 500 V
Stoßspannungsfestigkeit: 4000 V
Gesamtverlustleistung unter Nennstrom: 11,7 W
Frequenz: 50 Hz
Anschlussquerschnitt (flexibel): 1  16 mm²
Anschlussquerschnitt (massiv): 1  25 mm²

Liefern, montieren und betriebsfertig anschließen.
Menge: 1,000 St

**01.03.0160 Fehlerstromschutzschalter 4-polig 40 A 30 mA Typ A**
Fehlerstromschutzschalter (RCCB) nach DIN EN 61008-1 (VDE 0664-10) und DIN EN 61008-2-1 (VDE 0664-11), zur Personen- und Brandschutzanwendung. Typ A zum Schutz bei sinusförmigen Wechselströmen sowie pulsierenden Gleichfehlerströmen. 4-polige Ausführung (3P+N) mit Bemessungsstrom 40 A und Bemessungsfehlerstrom 30 mA. Mit externer Testtaste (blau), Fehlerstromanzeige sowie Beschriftungsfeld am Gerät. Klemmen mit Draht-Einschiebe-Schutz. Geeignet für den nachträglichen Anbau von Zusatzeinrichtungen.
Isolationsspannung: 500 V
Anzahl Module: 4
Anschlussquerschnitt:
flexibel: 1  16 mm²
massiv: nach Herstellerangabe
Stoßspannungsfestigkeit: = 4.000 V (gemäß IEC 61008)
Montage auf Hutschiene 35 mm gemäß DIN EN 60715

Lieferung, Montage und betriebsfertiger Anschluss.
Menge: 9,000 St

**01.03.0170 Kontrollrelais zur Unterspannungsüberwachung für 1P+N / 3P+N**
Kontroll- und Überwachungsrelais zur Unterspannungsüberwachung in Ein- und Dreiphasennetzen (L+N, 3L+N), geeignet für Anlagen mit Notstromversorgung und Sicherheitsbeleuchtung gemäß DIN VDE 0108-100 sowie DIN VDE 0100-718. Feste Schaltschwelle bei 0,85 × Un mit einer Hysterese von 5 %. LED-Signalisierung zur Statusanzeige. Befestigung auf Hutschiene (35 mm) gemäß DIN EN 60715.
Ausführung: 1 Wechsler
Spannungsart: Wechselspannung
Einsatzbereich: 1-phasig + N / 3-phasig + N
Montage: Reiheneinbaugerät (REG)
Anwendung: Spannungsüberwachung zur Erkennung von Netzunterbrechung oder Spannungseinbruch

Lieferung, Montage und betriebsfertiger Anschluss.
Menge: 2,000 St

*Hinweis: KNX- Bussystem*
Das nachfolgende KNX-Bussystem ist für die Lichtsteuerung vorgesehen. Die Bedienung erfolgt über KNX-Control-Panels sowie 2-fach KNX-Sensortasten, die eine flexible und intuitive Steuerung ermöglichen.
Die Programmierung der Lichtszenen, Zentralfunktionen und weiterer Automationsfunktionen ist bei der Kalkulation der Panels und Sensoren zu berücksichtigen, um eine bedarfsgerechte und benutzerfreundliche Steuerung sicherzustellen.

In die Einheitspreise sind neben
Montage, Anschluß, Klein-Systemzubehör wie z.B.
BUS-Klemmen usw.
sowie die Programmierung, Bestandsdokumentation,
Inbetriebnahme - und Diagnose unter
Verwendung der erforderlichen Tool-Software zu
kalkulieren. Die Verknüpfung übergeordneter
Funktionen wird separat vergütet.

Die Beschriftung der Abdeckungen (soweit vorgesehen)
und der Busteilnehmer selbst mit deren physikalischen
Adressen sind ebenfalls einzukalkulieren.

Für die EIB-Installationsgeräte ist ein einheitliches Fabrikat zu verwenden.

Hersteller/Typ '....................................................'

vom Bieter einzutragen

**01.03.0180 KNX-Spannungsversorgung 320 mA REG**
KNX-Spannungsversorgung 320 mA, REG
Spannungsversorgung zur Erzeugung und Überwachung der KNX-Systemspannung mit integrierter Drossel und galvanischer Trennung. Kurzschlussfest, überlastsicher, mit zweifarbiger Status-LED (grün/rot). Versorgungsspannung 85265 V AC, Ausgang 30 V DC, 320 mA. Montage auf Tragschiene, Breite 4 TE, Schutzart IP20.
Menge: 3,000 St

**01.03.0190 Binäreingang 4fach 230V~ REG KNX**
KNX-Binäreingang zum Anschluss von 230 V-Signalgebern (z. B. Taster, Schalter). Jeder Eingang separat anschließbar (auch phasenverschieden), integrierte Handbedienung (sperrbar), LED-Statusanzeige parametrierbar. Funktionen wie Beleuchtungs-, Jalousie- oder Szenensteuerung pro Eingang frei konfigurierbar. Mit Netzausfallüberwachung.
Liefern, montieren und betriebsfertig anschließen.
Menge: 2,000 St

**01.03.0200 KNX- Linienkoppler**
Zur galvanischen Trennung von KNX-Linien/Bereichen und zum Routing von Datentelegrammen zwischen KNX-Linen und-Bereichen. Filterung des gesamten Gruppenadressbereichs (Hauptgruppe 0-31) muss ab ETS Version 4.1.2 möglich sein.  Bedien- und Anzeigeelemente: - LED, grün ON- LED, gelb Primärlinie (Main Line)- LED, gelb Sekundärlinie (Line) Anschluss:- Primärlinie Busanschlussklemme- Sekundärlinie Busanschlussklemme Schutzart: IP 20, EN 60 529Montage: auf Tragschiene 35 mm, DIN EN 60 715Einbaulage: beliebigBreite: 2 TE (36mm)

liefern und betriebsbereit montieren
Menge: 2,000 St

**01.03.0210 KNX- USB- Schnittstelle**
Die USB-Schnittstelle ermöglicht die Kommunikation
zwischen der ETS und der zuprogrammierenden EIB-Anlage. Durch die EIB-LED unddie USB-LED wird die Kommunikation zwischen den beiden Bussystemen dargestellt. Die USB-Schnittstelle funktioniert ab der ETS3.
Schnittstelle: USB Busanschluss über Busanschlussklemme Schutzart: IP 20, DIN EN 60 529
Montage: auf Tragschiene 35 mm, DIN EN 60 715
Breite: 2 Module à 18 mm

liefern und betriebsbereit montieren
Menge: 2,000 St

**01.03.0220 Schalt-/Jalousieaktor 8/4-fach KNX Secure 16 A C-Last**
KNX Secure Schaltausgang zum Schalten von 8 Steckdosen- oder Beleuchtungsausgängen bzw. 4 Jalousien. Pro Ausgang Handbedienung (sperrbar), LED-Schaltzustandsanzeige, Betriebsstundenzähler und Diagnostikfunktion. Beleuchtungsfunktionen: EIN/AUS, Zeitschaltung, Zwangssteuerung, Szenenabruf u.v.m. Jalousiefunktionen: Fahrbefehl AUF/AB/Stopp, Lamellenwinkel, Prozentansteuerung, Sonnenschutz, Alarmfunktion, Sicherheitsabfahrt, Szenenfunktion und Logikfunktionen. Beschriftungsmöglichkeit am Gerät, Remote Firmware Updates über ETS App möglich.
Bussystem: KNX
Ausgänge: 8 Schalt-/4 Jalousieausgänge
Bemessungsstrom: 16 A
Breite: 6 TE
Betriebsspannung Bus: 2132 V

Liefern, montieren und betriebsfertig anschließen.
Menge: 2,000 St

**01.03.0230 KNX/DALI 2 Gateway KNX Secure 1-fach**
DALI2 zertifiziertes KNX/DALI Gateway zur Ansteuerung von bis zu 64 DALI-Geräten. Unterstützt Farbtemperatursteuerung (Tunable White) gemäß IEC 62386-209 sowie Farbsteuerung über RGB, RGBW und HSV. Das Gateway fungiert als DALI-Master und ermöglicht Schalten, Dimmen, Szenensteuerung sowie Gruppenbildung (max. 32 KNX-Gruppen). Handbedienung zur Inbetriebnahme auch ohne KNX-Busspannung möglich. Funktionen umfassen Schalten, Dimmen, Zeitfunktionen, Szenenaufrufe, Zustandsrückmeldung und Einbindung in DALI-Notlichtsysteme. Editierbare Human Centric Lighting Sequenzen für verschiedene Anwendungen sind integriert.
Versorgungsspannung: 110  240 V DC
Leistungsaufnahme: 6 VA
Breite: 4 TE
Montage: DIN-Schiene

Liefern, montieren und betriebsfertig anschließen.
Menge: 2,000 St

**01.03.0240 Überspannungsschutz 2-polig KNX**
Bussteckklemme mit Überspannungsschutz als Feinschutz für Busteilnehmer.
Betriebstemperatur: -40 bis 80 °C

Liefern, montieren und betriebsfertig anschließen.
Menge: 2,000 St

**01.03.0250 Pflichtenhefterstellung**
Pflichtenhefterstellung nach Bauherrenvorgabe.
Prüfung durch AG
Menge: 1,000 St

**01.03.0260 Inbetriebnahme pro Teilnehmer**
Inbetriebnahme pro Teilnehmer des Installationsbusses mit Hilfe der ETS (Integration der mit ETS3 programmierten Bestandsanlage) einschließlich Funktionsprüfung.
Änderung der Dokumentation.
Änderung von Systemparametern nach der Inbetriebnahme
aufgrund von Kundenwünschen einschließlich Änderung der
Dokumentation.
Menge: 16,000 St

**01.03.0270 Parametrierung pro Teilnehmer**
Bei Änderungen oder Ergänzungen mit Hilfe der ETS (EIBA
Tool Software), Vergabe der physikalischen Adressen und
der Gruppenadressen, Laden der Anwendungsprogramme
und Einstellen der Parameter. Beschriften der
Busteilnehmer, Änderung der Dokumentation
Menge: 16,000 St

**01.03.0280 Hardwareeinrichtung und Programminstallation**
Betriebssystem und Hardware nach den Vorgaben
Montageanleitung EIB Port einstellen und in Betrieb
nehmen.
Netzwerk einrichten, Installation der Software und kompletter Funktionstest.
Menge: 1,000 St

**01.03.0290 Anlagenbilder**
Erstellen eines Hintergrundbildes mit grafischer
Darstellung auf der Basis von CAD-Daten (wie
Grundrisspläne, Schnitte  u.ä) oder in freier
Gestaltung.
Gestaltung nach Vorgaben in der Auflösung des
Zielcomputers.
Einbinden in das Anlagenprojekt einschließlich
Funktionstest und Farbausdruck des Bildes.
Zur Vorlage an den Bauherrn, inkl. bis zu drei Änderung und Wiedervorlage  an den Bauherrn.
Menge: 1,000 St

**01.03.0300 Hintergrundbilder**
Erstellen eines Hintergrundbildes wie z.B. Startbild,
Zentralübersicht, Meldeseite mit ca. 20 Meldungen.
Einbinden in das Anlagenprojekt einschließlich
Funktionstest und Farbausdruck des Bildes.
Menge: 1,000 St

**01.03.0310 Parametrierung von Schaltpunkten**
Parametrierung von Schaltpunkten nach Vorgaben
(Adressliste o.ä.) unter Verwendung der Bibliothek
Symbolschalter, Wippschalter, Statusfeld, schaltbare
Textanzeige, Dimmer, Raumtemperaturregler.

Einbinden in das Anlagenprojekt einschließlich
Funktionstest.
Menge: 16,000 St

**01.03.0320 Adressierung der Teilnehmer**
Vergabe von physikalischen Adressen an alle Teilnehmer
Erstellung einer Adressliste
Menge: 16,000 St

**01.03.0330 Parametrierung von Funktionen**
Parametrierung von Funktionen nach Vorgaben (Adressliste o.ä.) unter Verwendung der Funktionsbibliotheken z.B.
Jahresschaltuhr, Wochenschaltuhr, Lichtszene, Logik,
Protokolldruck u.ä.
Einbinden in das Anlagenprojekt einschließlich Funktionstest.
Menge: 5,000 St

**01.03.0340 Funktionstest**
Kompletter Funktionstest aller Bedien- und Anzeigeelemente
Menge: 1,000 St

**01.03.0350 Schulung und Einweisung**
Schulung und Einweisung (ca. 1 Tag o. Anreise) von  Mitarbeitern des Betriebspersonals auf die Kundenanlage. Hierzu zählen
tiefer gehende Erklärungen in die Programmierung, der
Dokumentation und der Funktion der Anlage.
Diese Schulung ist mit einem Tag anzusetzen.
Menge: 1,000 St

**01.03.0360 Inbetriebnahme Visualisierung**
Inbetriebnahme und Einweisung des Personals in die
EIB-Automatisierungsanlage durch einen Fachtechniker
und Übergabe der Bestandsunterlagen an den Betreiber
Menge: 1,000 St

**01.03.0370 Projekt-Dokumentation EIB/KNX CD-ROM**
Zuarbeit zur Gesamt- Projektdokumentation (1.BA/ 2.BA)
Integration 2.BA in bestehende Doku- Unterlagen 1.BA

Erstellen der Projekt-Dokumentation zusätzlich zur
Dokumentation nach DIN 18382, für Bussystem EIB/KNX,
bestehend aus der Projekt-Datenbank auf USB, und
Gebäude-, Stockwerk- und Raumgrundrissen auf Papier,
mind. im Format A4 quer, mit eingetragenem Verlauf der
Buslinien sowie den Montageorten der Busgeräte, pro
Montageort mit Angabe von Gerätetyp und Physikalischer
Adresse, dem Ausdruck der Projekt-Datenbank auf Papier
im Format A4 hoch, der vom Hersteller pro Gerät zur
Verfügung gestellten Dokumentation (Techn.
Produktinformation, Inbetriebnahme- und
Montageanleitung, Applikationsprogrammbeschreibung)
unter entsprechenden Griffleisten in Ordner(n)
sortiert.
Menge: 1,000 St

*Hinweis: Reihenklemmen*
Die nachfolgenden Reihenklemmen sind für die ausgeschrieben Einbaugeräte o.ä. vorgesehen.
Mit diesen Klemmen ist der anteilige Verdrahtungsanteil sowie der Anschluß der Innenverdrahtung sowie der Zu- bzw. Abgangskabel abgegolten.

**01.03.0380 Reihenklemme bis 2,5mm2**
Reihenklemme DIN EN 60947-7-1,
Bemessungsisolationsspannung 690 V AC, Isolationsgruppe
C, einstöckig, für Leiterquerschnitt bis 2,5 mm2, mit
Schraubanschlüssen, Klemmenträger aus selbstlöschendem
oder nichtbrennbarem Isolierstoff, zur Montage auf
Tragschiene DIN EN 60715, einschl. systemgebundenem
Zubehör mit dauerhafter Anschlussbezeichnung.
Menge: 150,000 St

**01.03.0390 Reihenklemme bis 4mm2**
Reihenklemme DIN EN 60947-7-1,
Bemessungsisolationsspannung 690 V AC, Isolationsgruppe
C, einstöckig, für Leiterquerschnitt bis 4 mm2, mit
Schraubanschlüssen, Klemmenträger aus selbstlöschendem
oder nichtbrennbarem Isolierstoff, zur Montage auf
Tragschiene DIN EN 60715, einschl. systemgebundenem
Zubehör mit dauerhafter Anschlussbezeichnung.
Menge: 50,000 St

**01.03.0400 Reihenklemme bis 6mm2**
Reihenklemme DIN EN 60947-7-1,
Bemessungsisolationsspannung 690 V AC, Isolationsgruppe
C, einstöckig, für Leiterquerschnitt bis 6 mm2, mit
Schraubanschlüssen, Klemmenträger aus selbstlöschendem
oder nichtbrennbarem Isolierstoff, zur Montage auf
Tragschiene DIN EN 60715, einschl. systemgebundenem
Zubehör mit dauerhafter Anschlussbezeichnung.
Menge: 50,000 St

**01.03.0410 Reihenklemme bis 16mm2**
Reihenklemme DIN EN 60947-7-1,
Bemessungsisolationsspannung 690 V AC, Isolationsgruppe
C, einstöckig, für Leiterquerschnitt bis 16 mm2, mit
Schraubanschlüssen, Klemmenträger aus selbstlöschendem
oder nichtbrennbarem Isolierstoff, zur Montage auf
Tragschiene DIN EN 60715, einschl. systemgebundenem
Zubehör mit dauerhafter Anschlussbezeichnung.
Menge: 10,000 St

**01.03.0420 Reihenklemme bis 35mm2**
Reihenklemme DIN EN 60947-7-1,
Bemessungsisolationsspannung 690 V AC, Isolationsgruppe
C, einstöckig, für Leiterquerschnitt bis 35 mm2, mit
Schraubanschlüssen, Klemmenträger aus selbstlöschendem
oder nichtbrennbarem Isolierstoff, zur Montage auf
Tragschiene DIN EN 60715, einschl. systemgebundenem
Zubehör mit dauerhafter Anschlussbezeichnung.
Menge: 10,000 St

**01.03.0430 Reihenklemme bis 50mm2**
Reihenklemme DIN EN 60947-7-1,
Bemessungsisolationsspannung 690 V AC, Isolationsgruppe
C, einstöckig, für Leiterquerschnitt bis 50 mm2, mit
Schraubanschlüssen, Klemmenträger aus selbstlöschendem
oder nichtbrennbarem Isolierstoff, zur Montage auf
Tragschiene DIN EN 60715, einschl. systemgebundenem
Zubehör mit dauerhafter Anschlussbezeichnung.
Menge: 10,000 St

*Hinweis: Anschluss von Fremdgewerken*
In den nachfolgenden Positionen werden die einseitigen
Anschlussarbeiten nach Werkplänen für die
Schaltschränke, Verteiler, Geräte usw. erfasst, bei
denen der betriebsfertige Anschluss eine separate
Leistung ist.

Dies betrifft insbesondere Anlagen von
Fremdgewerken wie:
- Anschlusschränke für die GLT (ISP), Stickstoffkammer,
Enthärtungsanlage, Wasseraufbereitung,
Fernwärmestation, Aufzugsanlage
- Einzelanlagen wie Kompressoren, Dampfbefeuchter,
Durchlauferhitzer, Klimageräte
- Zentralen der Schwachstromtechnik (Einbruch,
Brandmelde, Video, Feststellanlagen,
Fluchttürstationen) und Steckdosenleisten in
Datenverteilerschränken
- Antriebsmotoren der Sonnenschutz- und RWA-Anlagen an
deren Anschlussklemmen

Im Preis sind der betriebsfertige Anschluss einschl.
der notwendigen Nebenarbeiten wie Abmanteln der Kabel
und Leitungen, einführen, absetzen und kennzeichnen zu
kalkulieren.
Der angegebene Preis beinhaltet auch das notwendige
Klein- und Befestigungsmaterial sowie das erforderliche
Unterlagenstudium, jedoch nicht die Inbetriebnahme.

**01.03.0440 Anschluss 5x70**
Leitungen, Kabel, Anschluss bis 5 x 70 mm² einschl. Kabelschuhe.
Menge: 1,000 St

**01.03.0450 Anschluss 5x16**
Leitungen, Kabel, Anschluss bis 5 x 16 mm²
Menge: 5,000 St

**01.03.0460 Anschluss 5x6**
Leitungen, Kabe, Anschluss bis 5 x 6 mm²
Menge: 2,000 St

**01.03.0470 Anschluss 5x2,5**
Leitungen, Kabel, Anschluss bis 5 x 2,5 mm²
Menge: 10,000 St

**01.03.0480 Anschluss 3x6**
Leitungen, Kabel, Anschluss bis 3 x 6 mm²
Menge: 15,000 St

**01.03.0490 Anschluss 4x0,75**
Leitungen, Kabel, Anschluss bis 4 x 0,75 mm²
Menge: 5,000 St

**01.03.0500 Anschluss 3x2,5**
Leitungen, Kabel, Anschluss bis 3 x 2,5 mm²
Menge: 40,000 St

#### Titel 01.04 KG 444 Installationsgeräte

*Hinweis: Elektroinstallation im Schweizerhaus*
Die Elektroinstallation im Schweizerhaus wurde wie folgt vorgesehen:
Die Leitungsführung erfolgt überwiegend über Bodentanks (die Kabelverlegung erfolgt hierbei durch im Boden verlegte Leerrohre) sowie über mehrere estrichbündige Bodenkanäle mit Bürstenleiste in den Verkaufsflächen, insbesondere im Buch- und Museumsshop (O1.001b / EG.001).
In Wandbereichen aus Sichtbeton sowie im Trockenbau erfolgt die Installation unterputz in zuvor im Beton verlegten Leerrohren.
In Technikräumen, Lagern und sonstigen untergeordneten Bereichen wird die Elektroinstallation auf Putz ausgeführt.
Bei den nachfolgenden Installationsgeräten wurde
das folgende Schalterprogramm bemustert.

Montageart Unterputzinstallation
Fabrikat/ Typ:  -Busch Jäger/ future® linear
Farbe in Anthrazit

Hersteller/Typ '....................................................'

vom Bieter einzutragen

Montageart Estrichbündiges Bodenkanal-System
Fabrikat/ Typ: - Hager (Gallery 2-F)

Hersteller/Typ '....................................................'

vom Bieter einzutragen

Montageart Bodentank
Fabrikat/ Typ: - OBO

Hersteller/Typ '....................................................'

vom Bieter einzutragen

Montageart Aufputzinstallation
Fabrikat/ Typ: - Busch Jäger/ Ocean

Hersteller/Typ '....................................................'

vom Bieter einzutragen

Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

*Hinweis: Unterflursysteme*

**01.04.0010 Unterflur-Zug- und Abzweigdose, nivellierbar**
Bereitstellung und fachgerechte Installation einer höhenverstellbaren Unterflur-Zug- und Abzweigdose aus bandverzinktem Stahlblech nach DIN EN 10346, inklusive Montagedeckel für bis zu 9 Installationsgeräte sowie Blinddeckel.
Stufenlos anpassbar für Estrichhöhen von 80160 mm, mit integrierter Estrichabzugskante für einen sauberen Übergang zum Bodenbelag.
Kabeleinführung über vorbereitete Öffnungen an allen vier Seiten, passend für jeweils bis zu 8 Rohre (M20, M25, M32). Schalltechnische Entkopplung nach Estrichverlegung möglich.
Komplett betriebsbereit liefern, installieren und anschließen.

Planungsfabrikat: OBO Bettermann oder gleichwertig
Typ: UZD350-4 R

Hersteller/Typ '....................................................'

vom Bieter einzutragen
Menge: 7,000 St

**01.04.0020 Höhenausgleich-Bausatz für Bodenunterflurdose, Bauhöhe 240-320 mm**
Lieferung und Montage eines Höhenausgleich-Bausatzes zur Anpassung der Einbauhöhe von Bodenunterflurdosen. Der Bausatz ist für eine bauseitige Erhöhung mit einer Bauhöhe von 240 bis 320 mm geeignet.
Menge: 3,000 St

**01.04.0030 Nivellierbare Kassette mit Schnurauslass**
Quadratische Geräteeinbaudose mit Griffbügel, Schnurauslass und Bodenbelagsaussparung im Klappdeckel, zur Integration in ein Unterflur-Kanalsystem oder Systemboden in trockenen Innenräumen mit trocken gepflegten Bodenbelägen.
Ausgelegt für den Einbau von bis zu 12 Modulgeräten in 3 Universalträgern, höhenverstellbar bis zur fertigen Fußbodenoberkante. Ausführung gemäß EN 50085-2-2.
Technische Daten:

Material: Edelstahl, rostfrei (1.4301)
Einbaumaße (L × B): 244 mm × 244 mm
Einbautiefe: 105 mm
Fußbodenhöhe: 105150 mm einstellbar
Bodenbelagsdicke: 20 mm
Komplett liefern, einbauen und betriebsfertig anschließen.

Planungsfabrikat: OBO Bettermann oder gleichwertig
Typ: RKSN 9 VS 25

Hersteller/Typ '....................................................'

vom Bieter einzutragen
Menge: 6,000 St

**01.04.0040 Nivelliereinheit für Kassetten von 220 bis 270 mm**
Lieferung und Montage von Nivelliereinheiten zur fußbodenebenen Höheneinstellung von nivellierbaren Kassetteneinheiten. Die Einheiten bestehen aus verzinktem Stahl, sind in einem Bereich von 220 bis 270 mm höhenverstellbar und verfügen über ein Gewinde M8x190mm.

Die Lieferung erfolgt im Set zu je 4 Stück.
Menge: 3,000 St

**01.04.0050 Nivellierbare Kassette für Revisionsöffnung**
Quadratische Revisionsöffnung mit Metallrahmen und abnehmbarem Deckel zur Integration in estrichüberdeckte Unterflurkanäle oder Systemböden. Für trockene Innenräume geeignet. Deckel bündig einbaubar. Ausführung gemäß EN 50085-2-2.
Werkstoff: bandverzinkter Stahl
Maße (BxH): ca. 244 mm × 244 mm
Einbautiefe: ca. 105 mm
Fußbodenhöhe: 105150 mm, nivellierbar
Ausführung: quadratisch, universeller Deckel
Komplett liefern, einbauen und betriebsfertig übergeben.

Planungsfabrikat: OBO Bettermann oder gleichwertig
Typ: RKN3 9 VS 25

Hersteller/Typ '....................................................'

vom Bieter einzutragen
Menge: 1,000 St

**01.04.0060 Schutzleiteranschlusswinkel**
Liefern und montieren eines Schutzleiteranschlusswinkels zum Einbinden von Systemen in die Schutzmaßnahme, insbesondere für Kanalunterteile und Trennstege. Geeignet für Unterflur- und Installationskanäle sowie Säulen gemäß DIN EN 50085-1.
Material: Stahl, galvanisch verzinkt, halogenfrei
Abmessungen (L×B×H): ca. 20 mm × 12 mm × 15 mm

Komplett liefern, installieren und anschließen.
Menge: 7,000 St

**01.04.0070 Universalträger für Einbaugeräte im Format 45×45 mm, 4-fach**
Lieferung und ggf. Montage eines Trägers zur Aufnahme von bis zu 4 Einbaugeräten im Maß 45×45 mm (z. B. Steckdosen, Datenmodule).
Geeignet für den Einbau in Geräteeinsätze oder Kassetten von Installationskanälen (Bodentanks).
Becherform mit integrierten Trennwänden und Zugentlastung
Kunststoff, halogenfrei, Maße ca. 208 × 76 × 40 mm,
mind. 4 Leitungseinführungen, 2 Zugentlastungen
Menge: 18,000 St

**01.04.0080 Wippschalter einpolig Serienschalter 10A 250V Einbau Anthrazit**
Wippschalter DIN EN 60669-1 (VDE 0632-1), als Serienschalter, 10 A, 250 V AC, zur Montage in einer bereits eingebauten Gerätedose im Sichtbeton oder Trockenbau, einschließlich Bedienelement, mit Beschriftungsfeld, Farbton: Anthrazit, ähnlich RAL 7021, Schutzart IP2X gemäß DIN EN 60529 (VDE 0470-1), Einsatz mit Schrauben befestigen.
Menge: 2,000 St

**01.04.0090 Wippschalter 2-polig Wechsel/Wechselschalter 10A 250V Einbau Anthrazit**
Wipptaster DIN EN 60669-1 (VDE 0632-1), Wechsel/Wechsel, zweipolig, als Doppel-Wechselschalter, 10 A, 250 V AC, zur Montage in einer bereits eingebauten Gerätedose im Sichtbeton oder Trockenbau, einschließlich Bedienelement, mit Beschriftungsfeld, Farbton: Anthrazit, ähnlich RAL 7021, Schutzart IP2X gemäß DIN EN 60529 (VDE 0470-1), Einsatz mit Schrauben befestigen.
Menge: 2,000 St

**01.04.0100 Wippschalter einpolig Aus 10A 250V Einbau Anthrazit**
Wippschalter DIN EN 60669-1 (VDE 0632-1), einpolig, als Ausschalter, 10 A, 250 V AC, zur Montage in einer bereits eingebauten Gerätedose im Sichtbeton oder Trockenbau, einschließlich Bedienelement, mit Beschriftungsfeld, Farbton: Anthrazit, ähnlich RAL 7021, Schutzart IP2X gemäß DIN EN 60529 (VDE 0470-1), Einsatz mit Schrauben befestigen.
Menge: 6,000 St

**01.04.0110 Jalousieschalter 250V 10A Wipptaster Einbau Gerätedose Beschriftung**
Jalousieschalter DIN EN 60669-1 (VDE 0632-1)
Wipptaster zur Jalousiesteuerung, 250 V AC, 10 A, zur Montage in Trockenbauwänden, mit Geräte-Verbindungsdose, einschl. Bedienelement, mit Beschriftungsfeld, Farbton: Anthrazit, ähnlich RAL 7021, Schutzart IP 44 gemäß DIN EN 60529 (VDE 0470-1). Einsatz mit Schrauben befestigen.
Menge: 2,000 St

**01.04.0120 KNX-Tastsensor 2-fach anthrazit zur Steuerung von Leuchten**
KNX-Tastsensor gemäß DIN EN 50090, 2-fach, zur Steuerung von KNX-Leuchten, Szenen oder anderen KNX-Funktionen.
Mit integrierter Busankopplung, Bedien-LEDs und transparentem Beschriftungsfeld.
Farbton: Anthrazit, ähnlich RAL 7021.
Zur Montage in einer bereits eingebauten Gerätedose im Sichtbeton oder Trockenbau.
Mit farblich hinterlegten Tastenfeldern gemäß Funktionszuweisung (z. B. Licht, Szene, Jalousie) und beschriftbarem Symbolbogen.
Schutzart IP20 gemäß DIN EN 60529 (VDE 0470-1).
Der Einsatz ist mit Schrauben zu befestigen.
Ausführung gemäß Zeichnung und Einzelbeschreibung.

Liefern, montieren und anschließen.
Menge: 2,000 St

**01.04.0130 Touchpanel 10Zoll zur Raumsteuerung und Türkommunikation**
Touchpanel 10 Zoll zur Raumsteuerung und Türkommunikation
Frei programmierbares Touch-Display als zentrale Steuer-, Melde- und Kontrolleinheit für gebäudeübergreifende Anwendungen. Geeignet zur Integration in KNX-Systeme sowie zur Nutzung als Video-Innenstation in Türkommunikationsanlagen mit Zweidraht-Technik.
Funktionen:
Visualisierung und Steuerung von Standardfunktionen wie Schalten, Dimmen, Jalousiesteuerung, RGBW-Bedienung, Szenen, Zeitprogramme
Anzeige- und Audioelemente, Stufenschalter, Szenenschalter
Unterstützung von bis zu 480 Bedienelementen und maximal 30 Seiten mit je 18 Touchflächen
80 Stör- und Alarmmeldungen, 30 Logikfunktionen, 30 Zeitschaltuhren
Anwesenheitssimulation für bis zu 20 Teilnehmer
10 Szene-Aktoren, 1 integriertes Raumtemperaturregler-Objekt (RTR)
Hörgerätekompatibel durch integrierte Induktionsschleife (Hörschleife)
Technische Merkmale:
Bildschirmgröße: 10 Zoll (TFT-Display mit Touchfunktion)
Farbe: Glas schwarz/edelstahl
Unterstützte Bussysteme: KNX (TP) und Zweidrahtsysteme für Türkommunikation
Montageart: Unterputz
Empfohlene Montagehöhe: ca. 1,5 m
Spannungsversorgung: 2032 V DC (SELV)
Schutzart: IP20
liefern und betriebsbereit montieren

Fabrikat: Busch-Jaeger
Typ: ST/U10.1.11-825 oder gleichwertig

Hersteller/Typ '....................................................'

vom Bieter einzutragen
Menge: 2,000 St

**01.04.0140 Unterputz-Montagedose für 10-Zoll-Touchpanel**
Unterputz-Montagedose zur winddichten Unterputz- oder Hohlwandmontage eines 10-Zoll-Touchpanels. Robuste Ausführung für den bündigen Wandeinbau im Innenbereich. Geeignet für verschiedene Ausführungen eines KNX-Touchpanels.
Einbaumaße:
Unterputzmontage (H × B × T): 152 × 235 × 60 mm
Hohlwandmontage (H × B × T): 146 × 227 × 50 mm
Bildschirmgröße: 10 Zoll
Farbe: Schwarz
Montageart: Unterputz- oder Hohlwandmontage
Liefern und betriebsbereit montieren
Fabrikat: Busch-Jaeger
TYP: 6136/07-8xx oder gleichwertig

Hersteller/Typ '....................................................'

vom Bieter einzutragen
Menge: 2,000 St

**01.04.0150 Doppelte Gerätedose Kunststoff L:149mm T 68mm Hohlwand**
Doppelte Gerätedose DIN EN 60670-1 und DIN 49073, aus Kunststoff, Länge 149 mm, Breite 80 mm, Tiefe 68 mm, mit Schrauben und Nagellaschen, geeignet für den Einbau in Hohlwand.
Menge: 5,000 St

**01.04.0160 Geräteverbindungsdose Kunststoff Durchm. 60mm T 60mm Hohlwand**
Geräteverbindungsdose DIN EN 60670-1 und DIN 49073, aus
Kunststoff, Durchmesser 60 mm, Tiefe 60 mm, mit
Schrauben und Nagellaschen, in Hohlwand.
Menge: 22,000 St

**01.04.0170 Schutzkontaktsteckdose 250V 16A 1-fach anthrazit im Sichtbeton**
Schutzkontaktsteckdose gemäß DIN VDE 0620-1, mit Steckklemmen 2-polig,  250 V AC, 16 A, Farbton anthrazit, ähnlich RAL 7021. Zur Montage in einer bereits eingebauten Gerätedose im Sichtbeton oder Trockenbau, inklusive Zentralplatte mit Beschriftungsfeld, Schutzart IP2X gemäß DIN EN 60529 (VDE 0470-1),  Einsatz mit Schrauben befestigen.

liefern, montieren und anschließen.
Menge: 11,000 St

**01.04.0180 Schutzkontaktsteckdose 250V 16A 2-fach anthrazit im Sichtbeton**
Schutzkontaktsteckdose DIN VDE 0620-1, mit Steckklemmen 2-polig, 250 V AC, 16 A, 2-fach, Farbton: anthrazit, ähnlich RAL 7021. Zur Montage in einer bereits eingebauten Doppelgerätedose im Sichtbeton oder Trockenbau, einschl. Zentralplatte, mit Beschriftungsfeld, Schutzart IP 2X DIN EN 60529 (VDE 0470-1), Einsatz mit Schrauben befestigen, Ausführung gemäß Zeichnung und Einzelbeschreibung.

liefern, montieren und anschließen.
Menge: 12,000 St

**01.04.0190 Schutzkontaktsteckdose 250V 16A 3-fach anthrazit im Sichtbeton**
Schutzkontaktsteckdose DIN VDE 0620-1, mit Steckklemmen 2-polig, 250 V AC, 16 A, 2-fach, Farbton: anthrazit, ähnlich RAL 7021. Zur Montage in einer bereits eingebauten Doppelgerätedose im Sichtbeton oder Trockenbau, einschl. Zentralplatte, mit Beschriftungsfeld, Schutzart IP 2X DIN EN 60529 (VDE 0470-1), Einsatz mit Schrauben befestigen, Ausführung gemäß Zeichnung und Einzelbeschreibung.

liefern, montieren und anschließen.
Menge: 1,000 St

**01.04.0200 Schutzkontaktsteckdose 250V 16A 2-fach EDV anthrazit im Sichtbeton**
Schutzkontaktsteckdose DIN VDE 0620-1, mit Steckklemmen 2-polig, 250 V AC, 16 A, 2-fach, Farbton: anthrazit, ähnlich RAL 7021. Zur Montage in einer bereits eingebauten Doppelgerätedose im Sichtbeton oder Trockenbau, einschl. Zentralplatte, mit Beschriftungsfeld, mit Aufdruck "EDV" , Schutzart IP 2X DIN EN 60529 (VDE 0470-1), Einsatz mit Schrauben befestigen, Ausführung gemäß Zeichnung und Einzelbeschreibung.

liefern, montieren und anschließen.
Menge: 7,000 St

**01.04.0210 Schutzkontaktsteckdose 250 V 16 A 2-fach EDV Weiß im Bodentank**
Schutzkontaktsteckdose DIN VDE 0620-1, mit Steckklemmen, 2-polig, 250 V AC, 16 A, 2-fach, im Einbaumaß ca. 90 × 45 × 42 mm, Farbton: weiß, zur Montage in den zuvor ausgeschriebenen Universalträger gemäß Position01.04.0070, einschließlich Zentralplatte mit Beschriftungsfeld, mit Aufdruck "EDV", Schutzart IP2X gemäß DIN EN 60529 (VDE 0470-1), mit erhöhtem Berührungsschutz und Steckklemmen für starre Leiter bis 2,5 mm², Einsatz durch Einrastmechanismus oder Schraubbefestigung.

Liefern, montieren und anschließen.
Menge: 6,000 St

**01.04.0220 Schutzkontaktsteckdose 250V 16A 2-fach weiß im Bodentank**
Schutzkontaktsteckdose DIN VDE 0620-1, mit Steckklemmen, 2-polig, 250 V AC, 16 A, 2-fach, im Einbaumaß ca. 90 × 45 × 42 mm, Farbton: weiß, zur Montage in den zuvor ausgeschriebenen Universalträger gemäß Position 01.04.0070, einschließlich Zentralplatte mit Beschriftungsfeld, Schutzart IP2X gemäß DIN EN 60529 (VDE 0470-1), mit erhöhtem Berührungsschutz und Steckklemmen für starre Leiter bis 2,5 mm², Einsatz durch Einrastmechanismus oder Schraubbefestigung.

Liefern, montieren und anschließen.
Menge: 6,000 St

**01.04.0230 Temperaturregler Raumtemperatur-Messwertgeber mit Sollwertsteller**
Temperaturregler zur Raumtemperaturmessung und Sollwertstellung, Messbereich 0 bis 40 °C, relativer Feuchtebereich 5 bis 90 %, Wiederholgenauigkeit ±0,4 K, mit aktivem Ausgangssignal 010 V.
Gehäusefarbe Anthrazit, ähnlich RAL 7021. Schutzart IP54 gemäß DIN EN 60529 (VDE 0470-1).
Inklusive Zentralplatte mit Beschriftungsfeld. Einsatz mit Schrauben befestigen.
Zur Montage in einer bereits eingebauten Unterputzdose im Sichtbeton oder Trockenbau. Für den Trockenbau ist eine Geräteeinsatzdose mitzuliefern.

Liefern, montieren und anschließen.
Menge: 10,000 St

**01.04.0240 Isolierhaube für Unterflurkanalsysteme, 2-fach 45×45 quer**
Isolierhaube für Unterflurkanalsysteme, 2-fach 45×45 quer
Isolierhaube für die Installation in estrichbündige Unterflurkanalsysteme, geeignet zur Aufnahme von 2 Modulen im Format 45×45 mm quer.
Montageplatz für Elektroinstallationsgeräte wie Steckdosen- und Dateneinsätze.
Zur werkzeuglosen oder schraubbaren Befestigung innerhalb der Geräteeinbaueinheit gemäß Herstellerangaben.
Material: halogenfreier Kunststoff.
Farbe: lichtgrau oder gemäß Systemanforderung.
Geeignet zur Aufnahme der Geräte gemäß nachfolgender Positionen.

Liefern, montieren und anschließen.
Menge: 30,000 St

**01.04.0250 Schutzkontaktsteckdose 250V 16A 2-fach weiß Bodenkanalmontage**
Schutzkontaktsteckdose DIN VDE 0620-1, mit Steckklemmen, 2-polig, 250 V AC, 16 A, 2-fach, im Einbaumaß ca. 90 × 45 × 42 mm, Farbton: weiß, mit erhöhtem Berührungsschutz, zur Montage in die zuvor ausgeschriebene Isolierhaube gemäß Position 01.04.0240,  einschließlich Zentralplatte mit Beschriftungsfeld, Schutzart IP2X gemäß DIN EN 60529 (VDE 0470-1), mit Steckklemmen für starre Leiter bis 2,5 mm², Einsatz durch Einrastmechanismus oder Schraubbefestigung.

Liefern, montieren und anschließen.
Menge: 12,000 St

**01.04.0260 Schutzkontaktsteckdose 250V 16A 2-fach EDV Bodenkanalmontage**
Schutzkontaktsteckdose DIN VDE 0620-1, mit Steckklemmen, 2-polig, 250 V AC, 16 A, 2-fach, im Einbaumaß ca. 90 × 45 × 42 mm, Farbton: weiß, mit erhöhtem Berührungsschutz, zur Montage in die zuvor ausgeschriebene Isolierhaube gemäß Position 01.04.0240, einschließlich Zentralplatte mit Beschriftungsfeld, mit Aufdruck "EDV", Schutzart IP2X gemäß DIN EN 60529 (VDE 0470-1), mit Steckklemmen für starre Leiter bis 2,5 mm², Einsatz durch Einrastmechanismus oder Schraubbefestigung.

Liefern, montieren und anschließen.
Menge: 9,000 St

*Hinweis: Installationsgeräte auf Putz IP44*

**01.04.0270 Wippschalter einpolig Aus 10A 250V AP Beschriftungsfeld IP44**
STLB-Bau 2025-04 053
Wippschalter DIN EN 60669-1 (VDE 0632-1) einpolig, Aus, 10 A, 250 V AC, in Aufputzausführung, mit Beschriftungsfeld, Schutzart IP 44 DIN EN 60529 (VDE 0470-1), Einsatz mit Schrauben befestigen.
Menge: 2,000 St

**01.04.0280 Schutzkontaktsteckdose 250V 16A AP Beschriftungsfeld IP44**
Schutzkontaktsteckdose DIN VDE 0620-1 (VDE 0620-1), 250 V AC, 16 A, in Aufputzausführung, mit Beschriftungsfeld, Schutzart IP 44 DIN EN 60529 (VDE 0470-1), Einsatz mit Schrauben befestigen.
Menge: 3,000 St

**01.04.0290 Einphasige Geräteanschlussdose zur Unterputz/Aufputzmontage**
Einphasige Geräteanschlussdose zur Unterputzmontage
Anschlussdose 1-phasig zur festen Verdrahtung von Elektrogeräten bis 230 V AC
Mit bruchgeschütztem Klappdeckel und Schnappverschluss
Ausgestattet mit 3 Steckklemmen (3-fach) mit Lösehebel für starre und flexible Leiter (ohne Aderendhülse)
Großer Anschlussraum, Kabeleinführung von allen Seiten möglich
2 Kabeleinführungen von unten mit integrierten Zugentlastungen
Befestigung über Schraub- und Krallenmontage für Standard-UP/AP-Dose (60 mm)
Zusätzliche Befestigung über Dübellöcher in den Gehäuseecken möglich
Nennspannung 250 V
Klemmen-Nennquerschnitt 3× 6 mm²
Farbe: polarweiß
Lieferumfang: Anschlussdose mit 3×3-fach-Steckklemmen mit Lösehebel, mit Krallen

Liefern, montieren und anschließen.
Menge: 9,000 St

**01.04.0300 Herd- und Geräteanschlussdose zur Unterputz/Aufputzmontage**
· Herd- und Geräteanschlussdose zur Unterputzmontage.
· Mit bruchgeschütztem Deckel und Schnappverschluss.
· Für die Verbindungen stehen 5 Steckklemmen (3-fach) mit Lösehebel für starre und flexible Leiter (ohne Ader Endhülse) zur Verfügung.
· Großer Anschlussraum mit Kabeleinführung von jeder Seite möglich.
· 2 Kabeleinführungen von unten mit integrierter Zugentlastungen.
· Schraub- und Krallenbefestigung für 60er-Unterputzdose. Dübelbefestigung mittels zusätzlicher Löcher in den Ecken.
· Nennspannung 450 V
· Klemmen Nennquerschnitt 5x6 mm²
· Lieferumfang Anschlussdose. Mit 5x3-fach-Steckklemmen mit Lösehebel
· Mit Kralle
· Farbe polarweiß
Menge: 5,000 St

**01.04.0310 Abzweigkasten Kunststoff 80x80mm**
Verbindungsdose DIN VDE 0606-1 als Abzweigkasten, aus Kunststoff, Grundfläche mind. 80 mm x 80 mm, Tiefe mind. 50 mm, mit Deckel mit Schraubbefestigung, Schutzart IP 54 DIN EN 60529, mit 5 Klemmen 4 mm2, auf Mauerwerk.
Menge: 5,000 St

**01.04.0320 Abzweigkasten Kunststoff 200x300mm**
Verbindungsdose DIN VDE 0606-1 als Abzweigkasten, aus Kunststoff, Grundfläche mind. 200 mm x 300 mm, Tiefe mind. 65 mm, mit Deckel mit Schraubbefestigung, Schutzart IP 44 DIN EN 60529, mit 5 Klemmen 25 mm2, auf Mauerwerk.
Menge: 5,000 St

#### Titel 01.05 KG 444 Kabel, Leitungen

*Hinweis: Niederspannungskabel 0,4kV*

**01.05.0010 Kabel NAYY-J 4x70SE vorh.Rohr/Unterflurkanal verlegen**
STLB-Bau 2025-04 053
Kabel DIN VDE 0276-603 (VDE 0276-603) NAYY-J 4 x 70 SE, Al-Zahl 812, in vorh. Rohre/Unterflurkanäle, nur verlegen.
Menge: 50,000 m

**01.05.0020 Kabel NYCWY 4x25RM/16 AP Abstandsschellen**
STLB-Bau 2025-04 053
Kabel DIN VDE 0276-603 (VDE 0276-603) NYCWY 4 x 25 RM/16, Cu-Zahl 1142, auf Putz mit Abstandsschellen.
Menge: 20,000 m

**01.05.0030 Kabel NYCWY 4x25RM/16 vorh.Kabelrinne/Kanal**
STLB-Bau 2025-04 053
Kabel DIN VDE 0276-603 (VDE 0276-603) NYCWY 4 x 25 RM/16, Cu-Zahl 1142, auf vorh. Kabelrinnen oder in offene Kanäle.
Menge: 35,000 m

*Hinweis: halogenfreie Installationsleitungen*
Installationsleitungen ohne Funktionserhalt

**01.05.0040 NHXMH-J 3x1,5 Kabelrinne**
Kabel NHXMH-J 3 x 1,5mm² RE halogenfrei nach EN 50267-2-2, flammwidrig, Außenmantel grau, Nennspannung 0,6/1 kV, Lieferung in Teillängen und betriebsfertige Verlegung auf Kabelrinnen (Kabelwannen, Kabelpritschen, Gitterrinnen etc.), in Unterflurkanäle in Rohr oder Hohlwände einziehen.
Das Kabel ist bei waagerechten Kabelpritschen bzw. in Bögen alle 0,6 m mit Kunststoffbandschellen an der Kabelbahn zu befestigen.
Menge: 150,000 m

**01.05.0050 NHXMH-J 3x2,5 Kabelrinne**
Kabel NHXMH-J 3 x 2,5mm² RE, halogenfrei nach EN 50267-2-2, flammwidrig, Außenmantel grau, Nennspannung 0,6/1 kV,
sonst wie vor beschrieben
Menge: 150,000 m

**01.05.0060 NHXMH-J 5x1,5 Kabelrinne**
Kabel NHXMH-J 5 x 1,5 mm² RE, halogenfrei nach EN 50267-2-2, flammwidrig, Außenmantel grau, Nennspannung 0,6/1 kV,
sonst wie vor beschrieben
Menge: 20,000 m

**01.05.0070 NHXMH-J 5x2,5 Kabelrinne**
Kabel NHXMH-J 5 x 2,5 mm² RE, halogenfrei nach EN 50267-2-2, flammwidrig, Außenmantel grau, Nennspannung 0,6/1 kV,
sonst wie vor beschrieben
Menge: 20,000 m

**01.05.0080 NHXMH-J 3x2,5 Steigetrasse**
Kabel NHXMH-J 3 x 2,5mm² RE, halogenfrei nach EN 50267-2-2, flammwidrig, Außenmantel grau, Nennspannung 0,6/1 kV,
sonst wie vor beschrieben
Menge: 50,000 m

**01.05.0090 NHXMH-J 5x2,5 Kabelrinne**
Kabel NHXMH-J 5 x 2,5 mm² RE, halogenfrei nach EN 50267-2-2, flammwidrig, Außenmantel grau, Nennspannung 0,6/1 kV,
sonst wie vor beschrieben
Menge: 10,000 m

**01.05.0100 NHXMH-J 3x1,5RE vorh.Rohr/Unterflurkanal**
STLB-Bau 2025-04 053
Halogenfreie Installationsleitung DIN VDE 0250-214 (VDE 0250-214) NHXMH-J 3 x 1,5 RE, Cu-Zahl 43, in vorh. Rohre/Unterflurkanäle.
Menge: 200,000 m

**01.05.0110 NHXMH-J 3x2,5RE vorh.Rohr/Unterflurkanal**
STLB-Bau 2025-04 053
Halogenfreie Installationsleitung DIN VDE 0250-214 (VDE 0250-214) NHXMH-J 3 x 2,5 RE, Cu-Zahl 72, in vorh. Rohre/Unterflurkanäle.
Menge: 1300,000 m

**01.05.0120 NHXMH-J 5x1,5RE vorh.Rohr/Unterflurkanal**
STLB-Bau 2025-04 053
Halogenfreie Installationsleitung DIN VDE 0250-214 (VDE 0250-214) NHXMH-J 5 x 1,5 RE, Cu-Zahl 72, in vorh. Rohre/Unterflurkanäle.
Menge: 600,000 m

**01.05.0130 NHXMH-J 5x2,5RE vorh.Rohr/Unterflurkanal**
Halogenfreie Installationsleitung DIN VDE 0250-214 (VDE 0250-214) NHXMH-J 5 x2,5 RE, in vorh. Rohre/Unterflurkanäle.
Menge: 150,000 m

**01.05.0140 NHMH-J 3x1,5RE AP Abstandsschellen**
STLB-Bau 2025-04 053
Halogenfreie Installationsleitung DIN VDE 0250-214 (VDE 0250-214) NHMH-J 3 x 1,5 RE, Cu-Zahl 43, auf Putz mit Abstandsschellen.
Menge: 100,000 m

**01.05.0150 NHMH-J 3x2,5RE AP Abstandsschellen**
STLB-Bau 2025-04 053
Halogenfreie Installationsleitung DIN VDE 0250-214 (VDE 0250-214) NHMH-J 3 x 2,5 RE, Cu-Zahl 72, auf Putz mit Abstandsschellen.
Menge: 350,000 m

**01.05.0160 NHXMH-J 5x4RE AP Abstandsschellen**
STLB-Bau 2025-04 053
Halogenfreie Installationsleitung DIN VDE 0250-214 (VDE 0250-214) NHXMH-J 5 x 4 RE, Cu-Zahl 192, auf Putz mit Abstandsschellen.
Menge: 150,000 m

**01.05.0170 NHXMH-J 5x6RE AP Abstandsschellen**
Halogenfreie Installationsleitung DIN VDE 0250-214 (VDE 0250-214) NHXMH-J 5 x 6 RE, auf Putz mit Abstandsschellen.
Menge: 20,000 m

**01.05.0180 NHMH-J 5x10RE AP Abstandsschellen**
STLB-Bau 2025-04 053
Halogenfreie Installationsleitung DIN VDE 0250-214 (VDE 0250-214) NHMH-J 5 x 10 RE, Cu-Zahl 480, auf Putz mit Abstandsschellen.
Menge: 50,000 m

**01.05.0190 Installationsltg halogenfrei NHXMH-J 5x16RM AP Abstandsschellen**
STLB-Bau 2025-04 053
Halogenfreie Installationsleitung DIN VDE 0250-214 (VDE 0250-214) NHXMH-J 5 x 16 RM, Cu-Zahl 768, auf Putz mit Abstandsschellen.
Menge: 15,000 m

*Hinweis: Potentialausgleichsleitungen*

**01.05.0200 NHXMH-J 1x16 auf vorh. Kabelleiter**
Kabel DIN VDE 0276-603 NHXMH-J 1 x 16 RM, Cu-Zahl 230,
auf vorhandene Kabelleiter oder -rinnen oder in offene
Kanäle, in Rohren.
Menge: 15,000 m

**01.05.0210 NHXMH-J 1x16 mit Schellen**
Kabel DIN VDE 0276-603 NHXMH-J 1 x 16 RM, Cu-Zahl 230,
mit Bügelschellen auf vorhandene Ankerschienen oder
Kabelleiter.
Menge: 10,000 m

**01.05.0220 NHXMH-J 1x6 auf vorh. Kabelleiter**
Kabel DIN VDE 0276-603 NHXMH-J 1 x 6 RM, Cu-Zahl 105,
auf vorhandene Kabelleiter oder -rinnen oder in offene
Kanäle, in Rohren.
Menge: 10,000 m

**01.05.0230 NHXMH-J 1x6 mit Schellen**
Kabel DIN VDE 0276-603 NHXMH-J 1 x 6 RM, Cu-Zahl 105,
mit Bügelschellen auf vorhandene Ankerschienen oder
Kabelleiter.
Menge: 5,000 m

#### Titel 01.06 KG 444 Kabeltrag-/Verlegesysteme

*Hinweis: Leerrohre*

**01.06.0010 Elektroinstallationsrohr halogenfr. AD 20mm auf Rohdecke/in Höhlwänden**
Elektroinstallationsrohr aus Kunststoff, halogenfrei, einwandig, gewellt, flexibel, nach DIN EN 61386 (VDE 0605), Maße DIN EN 60423, nicht flammenverbreitend, halogenfrei, Außendurchmesser 20 mm, Druckfestigkeit Klasse 3  mittel, 750 N, nach DIN EN 61386-1 (VDE 0605-1), Schlagbeanspruchung Klasse 3  mittel, nach DIN EN 61386-1 (VDE 0605-1), max. Gebrauchstemperatur Klasse 1, 60 °C, nach DIN EN 61386-1 (VDE 0605-1), Verlegeart auf Rohdecke und in Hohlwänden.
Menge: 200,000 m

**01.06.0020 Elektroinstallationsrohr halogenfr. AD 25mm auf Rohdecke/in Hohlwänden**
Elektroinstallationsrohr DIN EN 61386 (VDE 0605), Maße DIN EN 60423, nicht flammenausbreitend, aus Kunststoff, halogenfrei, einwandig, gewellt, flexibel, Außendurchmesser 25 mm, Druckfestigkeit Klasse 3  mittel (750 N) nach DIN EN 61386-1 (VDE 0605-1), Schlagbeanspruchung Klasse 3  mittel nach DIN EN 61386-1 (VDE 0605-1), max. Gebrauchstemperatur Klasse 1 (60 °C) nach DIN EN 61386-1 (VDE 0605-1), Verlegeart auf Rohdecke und in Hohlwänden.
Menge: 1900,000 m

**01.06.0030 Elektroinstallationsrohr halogenfrAD 32mm auf Rohdecke/ in Höhlwänden**
Elektroinstallationsrohr DIN EN 61386 (VDE 0605), Maße DIN EN 60423, nicht flammenausbreitend, aus Kunststoff, halogenfrei, einwandig, gewellt, flexibel, Außendurchmesser 32 mm, Druckfestigkeit Klasse 3  mittel (750 N) nach DIN EN 61386-1 (VDE 0605-1), Schlagbeanspruchung Klasse 3  mittel nach DIN EN 61386-1 (VDE 0605-1), max. Gebrauchstemperatur Klasse 1 (60 °C) nach DIN EN 61386-1 (VDE 0605-1), Verlegeart auf Rohdecke und in Hohlwänden.
Menge: 350,000 m

**01.06.0040 Elektroinstallationsrohr halogenfrAD 40mm auf Rohdecke/in Höhlwänden**
Elektroinstallationsrohr DIN EN 61386 (VDE 0605), Maße DIN EN 60423, nicht flammenausbreitend, aus Kunststoff, halogenfrei, einwandig, gewellt, flexibel, Außendurchmesser 40 mm, Druckfestigkeit Klasse 3  mittel (750 N) nach DIN EN 61386-1 (VDE 0605-1), Schlagbeanspruchung Klasse 3  mittel nach DIN EN 61386-1 (VDE 0605-1), max. Gebrauchstemperatur Klasse 1 (60 °C) nach DIN EN 61386-1 (VDE 0605-1), Verlegeart auf Rohdecke (Unterflur) und in Hohlwänden.
Menge: 60,000 m

**01.06.0050 Elektroinstallationsrohr Kunststoff AD 25mm AP Abstandsschellen**
STLB-Bau 2023-04 053
Elektroinstallationsrohr DIN EN 61386 (VDE 0605), Maße DIN EN 60423, aus Kunststoff, UV-stabilisiert, einwandig, glatt, starr, Außendurchmesser 25 mm, Druckfestigkeit Klasse 1 - sehr leicht (125 N) DIN EN 61386-1 (VDE 0605-1), Klasse Schlagbeanspruchung 3 - mittel DIN EN 61386-1 (VDE 0605-1), max. Gebrauchstemperatur Klasse 1 (60 Grad C) DIN EN 61386-1 (VDE 0605-1), Verlegung offen, auf Putz, mit Abstandsschellen.
Menge: 500,000 m

**01.06.0060 Elektroinstallationsrohr Kunststoff AD 32mm AP Abstandsschellen**
STLB-Bau 2023-04 053
Elektroinstallationsrohr DIN EN 61386 (VDE 0605), Maße DIN EN 60423, aus Kunststoff, UV-stabilisiert, einwandig, glatt, starr, Außendurchmesser 32 mm, Druckfestigkeit Klasse 1 - sehr leicht (125 N) DIN EN 61386-1 (VDE 0605-1), Klasse Schlagbeanspruchung 3 - mittel DIN EN 61386-1 (VDE 0605-1), max. Gebrauchstemperatur Klasse 1 (60 Grad C) DIN EN 61386-1 (VDE 0605-1), Verlegung offen, auf Putz, mit Abstandsschellen.
Menge: 50,000 m

**01.06.0070 Elektroinstallationsrohr Stahl verz AD 25mm AP Abstandsschellen**
STLB-Bau 2025-04 053
Elektroinstallationsrohr DIN EN 61386 (VDE 0605), Maße DIN EN 60423, aus verzinktem Stahl, einwandig, glatt, starr, Außendurchmesser 25 mm, Druckfestigkeit Klasse 1 - sehr leicht (125 N) DIN EN 61386-1 (VDE 0605-1), Klasse Schlagbeanspruchung 3 - mittel DIN EN 61386-1 (VDE 0605-1), max. Gebrauchstemperatur Klasse 1 (60 Grad C) DIN EN 61386-1 (VDE 0605-1), Verlegung offen, auf Putz, mit Abstandsschellen.
Menge: 60,000 m

**01.06.0080 Elektroinstallationsrohr Stahl verz AD 32mm AP Abstandsschellen**
STLB-Bau 2025-04 053
Elektroinstallationsrohr DIN EN 61386 (VDE 0605), Maße DIN EN 60423, aus verzinktem Stahl, einwandig, glatt, starr, Außendurchmesser 32 mm, Druckfestigkeit Klasse 1 - sehr leicht (125 N) DIN EN 61386-1 (VDE 0605-1), Klasse Schlagbeanspruchung 3 - mittel DIN EN 61386-1 (VDE 0605-1), max. Gebrauchstemperatur Klasse 1 (60 Grad C) DIN EN 61386-1 (VDE 0605-1), Verlegung offen, auf Putz, mit Abstandsschellen.
Menge: 60,000 m

**01.06.0090 Endtülle AD 20mm**
Kunststoff- Endtülle zum Stecken  nicht flammausbreitend, halogenfrei Verwendung als Kantenschutz für Metallrohre VDE 0605 DIN EN 61386 für Rohrdurchmesser 20mm
Menge: 20,000 St

**01.06.0100 Endtülle AD 25mm**
Kunststoff- Endtülle zum Stecken  nicht flammausbreitend, halogenfrei Verwendung als Kantenschutz für Metallrohre VDE 0605 DIN EN 61386 für Rohrdurchmesser 25mm
Menge: 160,000 St

**01.06.0110 Endtülle AD 32mm**
Kunststoff- Endtülle zum Stecken  nicht flammausbreitend, halogenfrei Verwendung als Kantenschutz für Metallrohre VDE 0605 DIN EN 61386 für Rohrdurchmesser 32mm
Menge: 40,000 St

**01.06.0120 Endtülle AD 40mm**
Kunststoff- Endtülle zum Stecken  nicht flammausbreitend, halogenfrei Verwendung als Kantenschutz für Metallrohre VDE 0605 DIN EN 61386 für Rohrdurchmesser 40mm
Menge: 20,000 St

*Hinweis: Estrichbündiger Bodenkanal mit Bürstenleiste 200x60*
Im Schweizerhaus wird ein Bodenkanalsystem mit Bürstenleiste zur Aufnahme von Strom-, Daten- und ggf. weiteren schwachstromtechnischen Leitungen installiert.
Die Verlegung erfolgt im Erdgeschoss Südseite sowie im Obergeschoss an der Süd- und Nordwand. Die Zuleitung der Kabel erfolgt über ein Leerrohrsystem aus den jeweiligen Unterverteilern.
Das Kanalsystem dient der flexiblen und sauberen Leitungsführung in bodennaher Installation und ermöglicht durch die Bürstenleiste einen eleganten Leitungsaustritt.
Montagehöhe, Leitungszuführung und Befestigung sind nach Ausführungsplanung vor Ort zu realisieren.
Planungsfabrikat: Hager, Typ BKBD 200x60 mit Bürstenleiste

Hersteller/Typ '....................................................'

vom Bieter einzutragen

**01.06.0130 Unterteil für Bodenkanalsystem**
Bodenkanal-Unterteil für trockene Innenräume mit trocken gepflegten Fußböden. Ausführung als Bodenwannenblech mit vormontierten Seitenprofilen, inklusive Geräteträgern, Kanalverbindern und Montageschutzabdeckungen.
Die integrierten Bodenanschlagsprofile sind höhenverstellbar von 025 mm und passen sich der Bodenbelagsstärke an. Geeignet für die Verlegung in Estrich ab 60 mm Höhe.
Zweikammersystem mit Trennwand (Schnappbefestigung), aus verzinktem Stahl, nicht halogenfrei. Das System ist geprüft nach DIN EN 50085-2-2.

Technische Daten:
Breite: 200 mm Länge: 2000 mm
Lichter Querschnitt: ca. 10.780 mm²
Max. Kabelanzahl (Ø11 mm, 50 % Füllgrad, ohne Geräte): 33
Nivellierbereich: 70225 mm
Vertikale Belastbarkeit: 5 kN (große Fläche), 3 kN (punktuell)
Oberfläche: verzinkt
Werkstoff: Stahl
Mit Trennwand: Ja
Liefern, montieren und betriebsfertig anschließen.

Planungsfabrikat: Hager, Typ BKGD200601 oder gleichwertig.

Hersteller/Typ '....................................................'

vom Bieter einzutragen
Menge: 68,000 m

**01.06.0140 Oberteil mit abdeckbarer Bürstenleiste für estrichbündigen Bodenkanal**
Oberteil für die Verwendung mit estrichbündigen Elektro-Installationskanälen in trockenen Innenräumen mit trocken gepflegten Fußböden.
Ausführung bestehend aus einem Oberteilblech mit längsseitigem Bodenanschlagsprofil und aufsteckbarer Bürstenleistenabdeckung. Die separat einzusetzende Bürstenleiste dient dem sicheren und sauberen Leitungsaustritt.
Der Verstellbereich des Bodenanschlagsprofils und der Bürstenleiste beträgt 025 mm und ist somit an verschiedene Bodenbelagsstärken anpassbar. Eine elektrische Verbindung zum Unterteil kann optional über Erdungsfedern hergestellt werden.
Geprüft gemäß DIN EN 50085-2-2.

Technische Daten:
Breite: 200 mm
Materialstärke: 3 mm
Montageöffnung: keine
Deckelbefestigung: nicht rastend
Werkstoff: Stahl
Oberfläche: verzinkt
Halogenfrei: ja
Liefern, montieren und betriebsfertig anschließen.

Planungsfabrikat: Hager, Typ BKB2002 oder gleichwertig

Hersteller/Typ '....................................................'

vom Bieter einzutragen
Menge: 68,000 m

**01.06.0150 Nivellierset 35mm mit Dämpfung für estrichbündige Elektroinstallations**
Nivellierschrauben zum präzisen Ausrichten estrichbündiger Elektro-Installationskanalsysteme auf Estrichhöhe.
Produkteigenschaften:

Abmessung: M8 × 48 mm
Mit Druckstück und Dämpfungselement
Werkstoff: Stahl (Schraube), Polyamid (Druckstück/Dämpfung)
Für genaue Höhenjustierung bei der Kanalverlegung
Korrosionsgeschützt
Zur Anwendung bei der Montage von Installationskanälen in Bodensystemen vor Estricheinbringung.
Liefern und montieren.
Menge: 8,000 St

**01.06.0160 Elektroinstallationskanal Leitungsführung H/B 15/15mm PVC-U Beton**
STLB-Bau 2025-04 053
Elektroinstallationskanal DIN EN 50085-2-1 (VDE 0604-2-1) als Leitungsführungskanal, Außenmaße H/B mind. 15/15 mm, aus PVC-U, auf Beton.
Menge: 50,000 m

**01.06.0170 Elektroinstallationskanal Leitungsführung H/B 15/30mm PVC-U Beton**
STLB-Bau 2025-04 053
Elektroinstallationskanal DIN EN 50085-2-1 (VDE 0604-2-1) als Leitungsführungskanal, Außenmaße H/B mind. 15/30 mm, aus PVC-U, auf Beton.
Menge: 20,000 m

**01.06.0180 Elektroinstallationskanal Leitungsführung H/B 20/30mm PVC-U Beton**
STLB-Bau 2025-04 053
Elektroinstallationskanal DIN EN 50085-2-1 (VDE 0604-2-1) als Leitungsführungskanal, Außenmaße H/B mind. 20/30 mm, aus PVC-U, mit einem Trennsteg, aus Kunststoff, auf Beton.
Menge: 20,000 m

**01.06.0190 Elektroinstallationskanal Leitungsführung H/B 40/90mm PVC-U Beton**
STLB-Bau 2025-04 053
Elektroinstallationskanal DIN EN 50085-2-1 (VDE 0604-2-1) als Leitungsführungskanal, Außenmaße H/B mind. 40/90 mm, aus PVC-U, mit einem Trennsteg, aus Kunststoff, auf Beton.
Menge: 20,000 m

**01.06.0200 Elektroinstallationskanal Leitungsführung H/B 40/60mm PVC-U Beton**
STLB-Bau 2025-04 053
Elektroinstallationskanal DIN EN 50085-2-1 (VDE 0604-2-1) als Leitungsführungskanal, Außenmaße H/B mind. 40/60 mm, aus PVC-U, mit einem Trennsteg, aus Kunststoff, auf Beton.
Menge: 20,000 m

**01.06.0210 Elektroinstallationskanal Leitungsführung H/B 60/90mm PVC-U Beton**
STLB-Bau 2025-04 053
Elektroinstallationskanal DIN EN 50085-2-1 (VDE 0604-2-1) als Leitungsführungskanal, Außenmaße H/B mind. 60/90 mm, aus PVC-U, mit einem Trennsteg, aus Kunststoff, auf Beton.
Menge: 20,000 m

*Hinweis: Die nachfolgenden Kabelrinnen sind in Teillängen zu*
Die nachfolgenden Kabelrinnen sind in Teillängen zu
liefern und sichtbar zu verlegen. Es sind ausschl.
Originalsystembauteile zu verwenden.
Zu den Kabelträgersystemen gehören die erforderlichen
Befestigungswinkel, Klemmwinkel, Stahl-Spreizdübel,
Schrauben mit Zubehör, Distanzstücke, Trägerklauen,
Ankerbolzen, Verbindungsstücke, Klemmstücke,
Klemmschellen, Wandbügel, Trägerlaschen, Schutzkappen,
Eckbleche, Anschlußstücke, Auflagewinkel,
Überschubhülsen und -schmiegen, Auflager,
Anschlußlaschen, Abstandslaschen, Halterkupplungen,
Leiterhaltern, Kantenschutz, Erdungsanschlüsse und
sonstige Kleinteile.

Sämtliche Kabelträgersysteme sind mit einem Trennsteg
zu bestücken, Aufteilung nach Bedarf.

Die Einheitspreise der angebotenen Systeme enthalten
die komplette Lieferung und betriebsfertige Montage
inkl. systemgebundenem Zubehör.
Die angegebenen Systemlängen sind mit max. Stütz- und
Befestigungsabständen gemäß der Zulassung benannt, zu
Formteilen ist ein max. Abstand von 150 mm einzuhalten.
Es sind ausreichend Befestigungspunkte anhand der
Zulassung unter Berücksichtigung der max. Stützabstände
einzukalkulieren.
Bei Deckenabhängungen ist die Auswahl der
Montagebauteile entsprechend der Länge der Abhängungen
zu berücksichtigen.

Montagehöhen bis 3,50m. Notwendige Montagehilfen wie
Leitern/ Gerüste mit den Einheitspreise abgegolten.

Es sind ausschließlich brandschutztechnisch geprüfte
und zugelassene Befestigungssysteme zu verwenden. Die
senkrechte Kabelverlegung erfolgt direkt auf der Wand,
die in der DIN 4102 Teil 12 geforderte Zugentlastung
bei durchgehender senkrechter Verlegung im Abstand von
max. 3,5 m ist zu berücksichtigen. Die Kabelanlage ist
nach Fertigstellung normgerecht zu kennzeichnen.

Dem System entsprechende Prüfzeugnisse, allgemeine
bauaufsichtliche Prüfzeugnisse und gutachtliche
Stellungnahmen sind Bestandunterlagen beizulegen und
vor Ausführung der örtlichen Bauleitung zu übergeben.

Zuschnitte sind vor Ort anzupassen und nur mit einer
geeigneten, elektrischen Sägevorrichtung (keine Flex)
zu bearbeiten. Hierzu erforderliche Geräte sind in die
Einheitspreise des Systems mit einzurechnen, sie werden
nicht separat vergütet.
Schnittstellen sind zu entgraten und gegen Korrosion zu
schützen. Scharfe Kanten sind mit einem Kantenschutz
zu versehen. Überstehende Hängestiele sind zu kürzen
und alle Hängestiele mit eine Schutzkappe zu versehen.

Bohrungen in tragenden Bauteilen sind unbedingt mit der
Bauleitung oder dem Statiker abzusprechen.
Vor Beginn der Kabelverlegung ist das gesamte
Verlegesystem fertigzustellen und von der
Fachbauleitung abnehmen zu lassen.

Für die Kabelrinnen ist ein einheitliches Fabrikat zu
verwenden.

**01.06.0220 Kabelrinne Stahl verz. H 60mm B 200mm**
Kabelrinne für Kabelträgersystem DIN EN 61537, gelocht,
mit einem Trennsteg, aus Stahl, verzinkt DIN EN 10327,
Seitenhöhe mind. 60 mm, Breite mind. 200 mm.
Menge: 10,000 m

**01.06.0230 Ausleger Stahl verz. bis 1,5kN L 200mm**
Ausleger aus Stahl, verzinkt DIN EN 10327,
Tragfähigkeit bis 1,5 kN, Länge 200 mm, an Stielen,
einseitig, Stiele werden gesondert vergütet.
Menge: 6,000 St

**01.06.0240 Stiel Ausleger Stahl verz. U-Profil bis 3kN L bis 200mm**
Stiel für Ausleger aus Stahl, verzinkt DIN EN 10327,
als U-Profil, Tragfähigkeit bis 3 kN, an Decke
befestigen mit bauaufsichtlich zugelassenen Dübeln, mit
angeschweißter Kopfplatte, Stiellänge bis 200 mm.
Menge: 5,000 St

**01.06.0250 Steigetrasse 300mm**
Kabelträgersystem aus Stahl, feuerverzinkt EN 10142,
Zinkauflagegruppe 275 oder EN ISO 1461,

Ausführung:
Steigetrasse 300mm, komplett montiert, inkl. aller
erforderlichen Haltewinkel und sonstiger
systemgebundener Zubehörteile.
Menge: 3,000 m

**01.06.0260 Sammelhalterung Wand, Decke**
Sammelhalterung aus Metall, für Wand- und Deckenbefestigung kompl. mit Metalldübel in Beton bzw.Holzschrauben  Länge mind. 60 mm zur Befestigung in Holzbalken.
Menge: 30,000 St

**01.06.0270 Stiele/ Auslegen kürzen**
Kürzen von Stielen oder Auslegern, inkl. Entgraten der Kanten und nach verzinken der Schnittflächen
Menge: 5,000 St

**01.06.0280 Universalbügelschelle**
Universalbügelschelle mit Kunstoffdruckwanne und Gegenwanne, sendzimirverzinkt, verschiedene Spannbereiche passend zu vorbeschriebener Steigetrasse.
Menge: 15,000 St

**01.06.0290 Montageschiene 40x20**
Montageschiene, mittelschwer, feuerverzinkt,
als C-Profil, gelocht, ca. 40 x 20 mm,
Materialstärke : 4 mm,
in Teillängen bis 100 cm
Kompl. mit Montagewinkel zur Befestigung an Holzbalken,
einschl. Verbindungsteilen, Klein- und Befestigungsmaterial.
Menge: 5,000 m

#### Titel 01.07 KG 445 Beleuchtung

*Hinweis: Nachfolgende Hinweise für alle Leuchten*
Alle Leuchten müssen gemäß dem Gesetz über Technische
Arbeitsmittel den allgemeinen Regeln der Technik entsprechen.

An die nachfolgend aufgeführten Leuchten werden folgende ergänzende Anforderungen gestellt:

- Die allgemeine Konstruktion muß durch entsprechende
Materialdicken, Konstruktionen bzw. Herstellungsverfahren für die bestimmungsgemäße Verwendung formstabil, verwindungssteif, korrosionsbeständig und alterungsbeständig sein.
- Die Oberflächen der Metallteile müssen frei von Fehlern, die das Aussehen sowie die lichttechnisch wirksamen Flächen beinträchtigen, sein.
- Abdeckungen der Leuchten, wie Wannen, Scheiben u.ä., aus Kunstoff müssen eckstabil, alterungsbeständig, schwer entflammbar und antistatisch vorbehandelt sein.
- alle Leuchten müssen funkentstört sein, auch wenn dies nicht extra in der LV-Position aufgeführt ist

In die Einheitspreise der Leuchten ist sämtliches Klein- und Befestigungsmaterial, wie z.B. Verdrahtungen, Anschlussklemmen, Decken- und Wandbefestigungen, Zubehör usw., sowie alle erforderlichen Leuchtmittel mit einzukalkulieren. Alle angebotenen Einheitspreise beinhalten die Lieferung, die vollständige Montage inkl. Deckenhaken und fachgerechte Anschlussarbeiten, auch wenn dies nicht extra aufgeführt ist.

Lichtfarbe ist zu bemustern.
Über den Einsatz der Leuchten hat grundsätzlich vor Bestellung eine Bemusterung und Freigabe durch den Bauherrn oder dessen eingesetzten Vertreter zu erfolgen. Dazu sind die Leuchten vor Auslösung der Bestellung vorzustellen (Bemusterung). Die Kosten dafür sind mit dem Einheitspreis abgegolten. Weitere Einzelheiten sind den Technischen Erläuterungen zu entnehmen.

In unmittelbarer Nähe der Sicherheits- und Rettungs- zeichenleuchten ist eine Stromkreis- und Leuchtenbeschriftung anzubringen. Diese Leistungen sind nicht extra ausgewiesen, sie sind mit dem Einheitspreis der Sicherheits- und Rettungszeichenleuchten abgegolten.

Alle Leuchtentypen sind vor Bestellung gemeinsam mit dem Bauherren zu bemustern. Bei Abgabe weiterer Alternativ-Angebote sind entsprechende Datenblätter zum Nachweis der Gleichwertigkeit beizufügen.

**01.07.0010 L1.1: LED-Deckeneinbau-Tiefstrahler 11,8 W 854 lm IP65 3000 K Grafit**
Deckeneinbau-Tiefstrahler LED, flacher Abschlussring, DALI-steuerbar
Runde LED-Deckeneinbauleuchte mit symmetrisch-fokussierter Lichtstärkeverteilung und minimalem Streulichtanteil. Raster- und Blendring-Innenflächen mit maximal lichtabsorbierender ultraschwarzer Nanobeschichtung. Leuchtengehäuse aus Aluminiumguss, Aluminium und Edelstahl, flacher Abschlussring aus Aluminiumguss, Farbe Grafit. Kunststoffabdeckung transluzent. Innenliegendes Raster und Polymerlinse.
Schutzart IP65, Schutzklasse II, geeignet für anspruchsvolle Innenräume.
Lichtquelle: LED, 11,8 W, Leuchten-Lichtstrom 854 lm,
Halbstreuwinkel 25°, Farbtemperatur 3000 K,
Farbwiedergabeindex CRI > 80. Austauschbares LED-Modul mit mittlerer Bemessungslebensdauer > 200.000 Betriebsstunden (L80B50 bei Ta = 25 °C). 20-jährige Nachliefergarantie auf LED-Modul und Verschleißteile. Integriertes LED-Netzteil, DALI-steuerbar, 220240 V, 0/5060 Hz, externes Gehäuse.
Zwei Leitungsverschraubungen mit Zugentlastung für Durchverdrahtung der Netzanschlussleitung Ø 410 mm, max. 5 x 1,5 mm². 0,6 m Verbindungsleitung zwischen Leuchte und Netzteil. Abmessungen Ø 110 × 120 mm. Einbauöffnung Ø 98,5 × 120 mm oder Einbaugehäuse.
Liefern, montieren und betriebsfertig anschließen.

Hersteller: Bega, Typ: BEGA Deckeneinbau-Tiefstrahler 24720K3 oglw.

Hersteller/Typ '....................................................'

vom Bieter einzutragen
Menge: 10,000 St

**01.07.0020 L1.2: LED-Decken-Einbauleuchte Ø150 8 W 1.080 lm IP54/IP20 3000 K Weiß**
Runde LED-Decken-Einbauleuchte (Komplettleuchte) mit symmetrisch, breitstrahlender Lichtverteilung (69°) für Office-Anwendungen gemäß EN 12464 (UGR < 19). Leuchtengehäuse aus hochwertigem Polycarbonat, Abdeckring und Einbauring weiß, Reflektor aluminiumbesputtert, hochglänzend, irisierungsfrei. Werkzeuglose Schnellmontage mittels Anti-Rutsch-Haltefedern für Deckenstärken 140 mm; werkzeuglose Befestigung der Leuchteneinheit über Bajonettverschluss.
Einbauöffnung Ø 150 mm,
Einbautiefe 100 mm.
LED-Modul austauschbar, Farbwiedergabeindex Ra > 80, Farbtemperatur 3000 K, Farborttoleranz initial MacAdam 2. Leuchtenleistung 8 W, Lichtstrom 1.080 lm, Lichtausbeute 135 lm/W. Mittlere Bemessungslebensdauer L80 100.000 h / L90 50.000 h bei 25 °C. Separate, steckbare LED-Konverter, schaltbar. Hochwertige LED-Lichtkammer mit integriertem passivem Wärmemanagement.
Elektrische Daten: 3-polige Steckverbindungsklemme, Durchschleifen möglich. Netzspannung 220240 V / 0/5060 Hz, zentralbatterietauglich 220240 V DC. Halogenfrei verdrahtet.
Schutzart IP54/IP20, halogenfrei. Gewicht ca. 0,54 kg.

Liefern, montieren und betriebsfertig anschließen.

Fabrikat: Zumtobel oder gleichwertig
TYP: CPANOS R R150 1k-830 SWI H AL WH

Hersteller/Typ '....................................................'

vom Bieter einzutragen
Menge: 10,000 St

**01.07.0030 L2.1: LED-Deckenleuchte 15 W 3000 K IP40 schaltbar**
LED-Deckenleuchte, 15 W, 3000 K, IP40, schaltbar
LED-Deckenleuchte zur Deckenmontage im Innenbereich, mit integrierter LED-Lichtquelle (topLED), Farbtemperatur 3000 K (warmweiß), Farbwiedergabeindex CRI = 90.
Lichtstrom der Lichtquelle ca. 1653 lm, Leuchtenlichtstrom ca. 828 lm.
Symmetrische, diffuse Lichtverteilung mit Abstrahlwinkel ca. 109°.
Gesamtleistungsaufnahme ca. 15 W bei Betriebsspannung 220240 V AC, 50/60 Hz.
Nicht dimmbar, mit internem Netzteil gemäß IEC 61347-2-13, schaltbar, ohne DALI.
Schutzart IP40, Schutzklasse I, Lebensdauer = 80.000 h (L80/B20), UGR axial/transversal ca. 23.
Gehäuse aus lackiertem Eisen, Farbe weiß, Diffusor aus klarem Glas.
Liefern, montieren und betriebsfertig anschließen.

Fabrikat: Linea Light, Typ: Crumb 90282 oglw.

Hersteller/Typ '....................................................'

vom Bieter einzutragen
Menge: 4,000 St

**01.07.0040 L2.2: LED-Anbau-Tiefstrahler 25 W 1.767 lm DALI 3000 K Grafit**
Runde LED-Anbauleuchte für den Innenbereich mit einstellbarer Lichtstärkeverteilung.
Fokussierbare Zoom-Optik zur stufenlosen Veränderung des Halbstreuwinkels von 15° bis 50° durch Verdrehen der Linseneinheit.
Leuchtengehäuse aus Aluminiumguss, Oberfläche Grafit. Adapterring mit optischem Filter. Scheibenkombination aus transluzentem Kunststoff, optische Linse aus Silikatglas. Abschlussring aus Aluminiumguss, Oberfläche Grafit.
Schutzklasse II, Schutzart IP gemäß Herstellerangaben.
Lichtquelle: LED, 25 W, Leuchten-Lichtstrom ca. 1.767 lm, Farbtemperatur 3.000 K, Farbwiedergabeindex CRI > 90.
Austauschbares LED-Modul mit Übertemperaturschutz und einer mittleren Lebensdauer = 50.000 Betriebsstunden (L80B50 bei Ta = 25 °C).
20-jährige Nachliefergarantie auf LED-Modul und Verschleißteile.
LED-Netzteil, DALI-steuerbar, 220240 V, 0/5060 Hz.
Abmessungen Leuchte: Ø 120 × 115 mm.
Liefern, montieren und anschließen.

Hersteller: Bega, Typ: BEGA Deckenaufbau-Tiefstrahler
51 189.5 K3 oglw.

Hersteller/Typ '....................................................'

vom Bieter einzutragen
Menge: 3,000 St

**01.07.0050 L2.3: LED-Feuchtraumleuchte - 27 W 4500 lm IP66 4000 K**
Hocheffiziente LED-Feuchtraumleuchte zur Decken- oder Wandmontage. Symmetrisch breit strahlende Lichtverteilung (direkt), mit begrenzter Oberflächentemperatur gemäß DIN EN 60598-2-24. Robuste Ausführung mit erschütterungsunempfindlichen Komponenten.
Leuchtengehäuse aus Aluminium-Druckguss, Abdeckung aus PMMA, Oberfläche anthrazit (ähnlich DB 703). Geeignet für Innenräume sowie überdachte Außenbereiche (Wand- oder Pendelmontage).
Mit elektronischem Betriebsgerät, geeignet für 230 V/DC-Gleichspannung.
Lichtstrom: 4500 lm, Leistung: 27 W, Lichtfarbe: neutralweiß (4000 K), Farbwiedergabeindex Ra > 80, Farbtoleranz = 3 SDCM. Lichtausbeute bis zu 167 lm/W. Leistungsfaktor  > 0,95. Bemessungslebensdauer L80 (25 °C): = 100.000 h.
Schutzart IP66, Schutzklasse I. Glühdrahttest 650 °C gemäß IEC 60695-2-11. Maße: L = 1047 mm, B = 96 mm, H = 98 mm. Gewicht: 3,1 kg. ENEC-zertifiziert.

Hersteller : Trilux, Typ :  Nextrema G3 HE B 40-840 ETDD TWP PC oglw.

Hersteller/Typ '....................................................'

vom Bieter einzutragen
Menge: 4,000 St

*Hinweis: LED-Lichtbandsystem Wandmontage, Direkt- und Indirektstrahler, modular*
Gegenstand der nachfolgenden Positionen 01.07.0060/0070 ist ein vollständig vorkonfiguriertes, lineares LED-Lichtbandsystem mit Direkt- und Indirektstrahlern zur Wandmontage. Das modulare System umfasst alle für die fachgerechte Montage und den zuverlässigen Betrieb erforderlichen Komponenten und ist als schlüssige Einheit zu liefern und zu montieren.
Das System besteht aus folgenden Elementen:

Durchgangsverdrahtung 7-polig, 1,5 mm²

Wandbefestigungsbügel in Schwarz (ähnlich RAL 9005) inkl. Befestigungsfeder für horizontale Montage des Lichtbandsystems an der Wand

Noppenband zur Fixierung der Abdeckung in der Mitte bei Lichtbandkonfigurationen sowie an Ecken bei Eckelementen

Abdeckung auf der Rolle aus Polycarbonat (PC), TP(a)-klassifiziert mit schwarzer Schattenfuge

Lichtbandverbinder für Anbau- und Technikkanäle zum einfachen Verbinden der Kanäle, bestehend aus Lichtaustrittsverhinderer, Schrauben und seitlich einzuschiebenden Fixierungsplättchen

Endkappenset inkl. 20 mm Kaschierbleche für Anbau- und Pendelkanal in Schwarz (ähnlich RAL 9005), mit Tüllen (je 2 Stück) und Schrauben

LED-Balken für direkte Beleuchtung

LED für indirekte Beleuchtung
Die hochwertigen Komponenten beinhalten einen pulverbeschichteten Aluminium-Anbaukanal in Schwarz (ähnlich RAL 9005), der speziell für die direkte Wandanbaumontage ausgelegt ist. Die LED-Balken sorgen für eine gleichmäßige, flächige Ausleuchtung mit hoher Systemeffizienz, während die opale Polycarbonat-Diffusorabdeckung eine homogene Lichtverteilung gewährleistet.
Technische Merkmale:

Schutzart mindestens IP20

Schlagfestigkeit IK03 (bei Verwendung der opalen Optik)
Alle Einzelkomponenten sind integraler Bestandteil des Gesamtsystems und werden als eine Ausschreibungseinheit betrachtet. Lichttechnische Eigenschaften wie Lichtstrom, Farbtemperatur und Steuerbarkeit sind in den folgenden Positionen separat beschrieben.
Die Mengenangaben erfolgen in Stückzahlen; Montageart und Leuchtenlänge sind klar und eindeutig anzugeben.
Für die Konfiguration wurde das folgende modulare Lichtbandsystem des Herstellers Zumtobel verwendet:

Hersteller: Zumtobel, Typ: modulare Lichtbandsystem SLOTLIGHT infinity II oglw.

Hersteller/Typ '....................................................'

vom Bieter einzutragen

**01.07.0060 L2.4: LED-Lichtbandsystem L= 2000 mm Indirekt 3000K / Direkt 3000K**
Indirektes Licht:
LED-Lichtlinie zur Wandmontage mit LED-Konverter, elektronischem Vorschaltgerät; LED-Lebensdauer 100.000 h bis zu einem Lichtstromrückgang auf 95 % des Anfangswertes. Farborttoleranz (initial MacAdam): 3. Farbwiedergabe Ra > 90, Farbtemperatur 3000 K. Aluminiumgehäuse, Graualuminium (ähnlich RAL 9007), pulverbeschichtet.
Abmessungen: 2000 × 76 × 92 mm. Gewicht: 5,12 kg.
Schutzart: IP20.
Schlagfestigkeit: IK03.
Lichtquelle: LED.
Leuchtenlichtstrom: 2830 lm
Leuchtenlichtausbeute: 142 lm/W
Farbwiedergabeindex min.: 90
Leuchtenleistung: 22,8 W
Leistungsfaktor: 0,91
Direktes Licht:
Balken für LED-Lichtlinie mit opaler Abdeckung (PC), ausgestattet mit LED-Konverter und elektronischem Vorschaltgerät; LED-Lebensdauer 100.000 h bis zu einem Lichtstromrückgang auf 80 % des Anfangswertes. Farborttoleranz (initial MacAdam): 3. Leuchtenlichtstrom: 6710 lm, Leuchtenlichtausbeute: 91 lm/W. Farbwiedergabe Ra > 90, Farbtemperatur 3000 K. Balken aus Aluminium, Graualuminium (ähnlich RAL 9007), pulverbeschichtet. Leuchte halogenfrei und silikonfrei verdrahtet. Abmessungen: 2000 × 62 × 67 mm. Gewicht: 2,77 kg. Schutzart: IP20. Lichtquelle: LED.
Leuchtenlichtstrom: 6710 lm
Leuchtenlichtausbeute: 91 lm/W
Farbwiedergabeindex min.: 90
Leuchtenleistung: 73,8 W
Leistungsfaktor: 0,98
Menge: 4,000 St

**01.07.0070 L2.5: LED-Lichtbandsystem L= 1500 mm Indirekt 3000K / Direkt 3000K**
LED-Lichtlinie zur Wandmontage mit indirektem und direktem Licht
Indirektes Licht:
Lineares LED-Lichtbandsystem zur Wandmontage mit DALI LED-Konverter und elektronischem Vorschaltgerät. LED-Lebensdauer 100.000 Stunden bis zu einem Lichtstromrückgang auf 95 % des Anfangswertes. Farborttoleranz (initial MacAdam) = 3. Farbwiedergabeindex Ra > 90, Farbtemperatur 3000 K. Gehäuse aus pulverbeschichtetem Aluminium in Graualuminium (ähnlich RAL 9007). Abmessungen: 1500 × 76 × 92 mm, Gewicht 3,97 kg. Schutzart IP20, Schlagfestigkeit IK03. Lichtquelle: LED.
Leuchtenlichtstrom: 2070 lm
Leuchtenlichtausbeute: 119 lm/W
Leuchtenleistung: 17,4 W
Leistungsfaktor: 0,87
Direktes Licht:
Balken für LED-Lichtlinie mit opaler Polycarbonat-Abdeckung, ausgestattet mit DALI  LED-Konverter und elektronischem Vorschaltgerät. LED-Lebensdauer 100.000 Stunden bis zu einem Lichtstromrückgang auf 80 % des Anfangswertes. Farborttoleranz (initial MacAdam) = 3. Farbwiedergabeindex Ra > 90, Farbtemperatur 3000 K. Balken aus pulverbeschichtetem Aluminium in Graualuminium (ähnlich RAL 9007). Halogenfrei und silikonfrei verdrahtet. Abmessungen: 1500 × 62 × 67 mm, Gewicht 2,27 kg. Schutzart IP20. Lichtquelle: LED.
Leuchtenlichtstrom: 6710 lm
Leuchtenlichtausbeute: 90 lm/W
Leuchtenleistung: 55,8 W
Leistungsfaktor: 0,97
Menge: 1,000 St

*Hinweis: Hinweistext*
Wie bei der Position  01.07.0060 handelt es sich auch bei der nachfolgenden Leuchte der Pos. 01.07.0080 um ein vollständig vorkonfiguriertes System zur Wandmontage. Die Leuchte ist für den Außenbereich ausgelegt und erfüllt die Anforderungen an Schutzart IP54 sowie Schlagfestigkeit IK07. Sie verfügt ausschließlich über direkte Lichtabstrahlung.

Hersteller: Zumtobel, Typ: modulares Lichtbandsystem SLOTLIGHT infinity II, oglw.

Hersteller/Typ '....................................................'

vom Bieter einzutragen

**01.07.0080 L2.6: LED-Lichtlinie-Wandanbau L: 2000 mm 73,8 W 6710 lm 3000 K IP54**
Balken für LED-Lichtlinie mit opaler Abdeckung (PC), ausgestattet mit LED-Konverter und DALI-steuerbarem elektronischem Vorschaltgerät; LED-Lebensdauer 100.000 h bis zu einem Lichtstromrückgang auf 80 % des Anfangswertes. Farborttoleranz (initial MacAdam): 3. Leuchtenlichtstrom: 6710 lm, Leuchtenlichtausbeute: 91 lm/W. Farbwiedergabe Ra > 90, Farbtemperatur 3000 K. Balken aus Aluminium, Graualuminium (ähnlich RAL 9007), pulverbeschichtet. Leuchte halogenfrei und silikonfrei verdrahtet. Abmessungen: 2000 × 62 × 67 mm. Gewicht: 2,77 kg. Schutzart: IP20 (Kanal IP54). Lichtquelle: LED.
Leuchtenlichtstrom: 6710 lm
Leuchtenlichtausbeute: 91 lm/W
Farbwiedergabeindex min.: 90
Leuchtenleistung: 73,8 W
Leistungsfaktor: 0,98
Menge: 2,000 St

*Hinweis: Lineares LED-Lichtbandsystem zur Deckeneinbau und Pendel*
Gegenstand der nachfolgenden Positionen
01.07.0090-0110  Deckeneinbau-Leuchte und
01.07.0120-0150 Pendel-Leuchten
ist ein vollständig vorkonfiguriertes, lineares LED-Lichtbandsystem für Decken-Einbau mit Direktstrahlern sowie für Pendelmontage mit Direkt- und Indirektstrahlern. Das modulare System umfasst alle für die fachgerechte Montage und den zuverlässigen Betrieb erforderlichen Komponenten und ist als schlüssige Einheit zu liefern und zu montieren.
Für die Einbauvariante sind folgende zusätzliche Komponenten enthalten: Einputzschiene 2500 mm zum präzisen Einbau der Lichtlinie, Montagebügel zur Einbaumontage in Gipskartondecken, Distanzhalter zur korrekten Positionierung, Einputzrahmen stirnseitig zum präzisen Einbau der Lichtlinie sowie Endkappen für den Einbaukanal.
Das System besteht darüber hinaus aus:

Durchgangsverdrahtung 7-polig, 1,5 mm²
Befestigungsbügel für Pendelmontage in Graualuminium (ähnlich RAL 9007) inkl. Befestigungsfeder für horizontale Montage an der Decke (Direktlicht) oder als Pendelmontage (Direkt- und Indirektlicht)
Noppenband zur Fixierung der Abdeckung in der Mitte bei Lichtbandkonfigurationen sowie an Ecken bei Eckelementen
Abdeckung auf der Rolle aus Polycarbonat (PC), TP(a)-klassifiziert, mit Schattenfuge
Lichtbandverbinder für Anbau- und Technikkanäle zum einfachen Verbinden der Kanäle, bestehend aus Lichtaustrittsverhinderer, Schrauben und seitlich einzuschiebenden Fixierungsplättchen
Endkappenset inkl. 20 mm Kaschierbleche für Anbau- und Pendelkanal in Graualuminium (ähnlich RAL 9007) mit Tüllen (je 2 Stück) und Schrauben
LED-Balken für direkte Beleuchtung
LED-Balken für indirekte Beleuchtung (nur bei Pendelmontage)
Die hochwertigen Komponenten beinhalten einen pulverbeschichteten Aluminium-Anbaukanal in Graualuminium (ähnlich RAL 9007), der speziell für die Montage an Decke oder als Pendelmontage ausgelegt ist. Die LED-Balken sorgen für eine gleichmäßige, flächige Ausleuchtung mit hoher Systemeffizienz, während die opale Polycarbonat-Diffusorabdeckung eine homogene Lichtverteilung gewährleistet.

Technische Merkmale:

Schutzart mindestens IP20
Schlagfestigkeit IK03

Alle Einzelkomponenten sind integraler Bestandteil des Gesamtsystems und werden als eine Ausschreibungseinheit betrachtet. Lichttechnische Eigenschaften wie Lichtstrom, Farbtemperatur und Steuerbarkeit sind in den folgenden Positionen separat beschrieben.

Hersteller: Zumtobel, Typ: modulare Lichtbandsystem SLOTLIGHT infinity II oglw.

Hersteller/Typ '....................................................'

vom Bieter einzutragen

*Hinweis: Deckeneinbau-Leuchte*

**01.07.0090 L3.1: LED-Lichtlinie Deckenanbau L: 2000 mm 73,8 W 6710 lm 3000 K**
Balken für LED-Lichtlinie mit opaler Abdeckung (PC), ausgestattet mit LED-Konverter und DALI-steuerbarem elektronischem Vorschaltgerät ; LED-Lebensdauer 100.000 h bis zu einem Lichtstromrückgang auf 80 % des Anfangswertes. Farborttoleranz (initial MacAdam): 3. Leuchtenlichtstrom: 6710 lm, Leuchtenlichtausbeute: 91 lm/W. Farbwiedergabe Ra > 90, Farbtemperatur 3000 K. Balken aus Aluminium, weiß, pulverbeschichtet. Leuchte halogenfrei und silikonfrei verdrahtet. Abmessungen: 2000 × 62 × 67 mm. Gewicht: 2,77 kg. Schutzart: IP20 (Kanal IP54). Lichtquelle: LED.
Leuchtenlichtstrom: 6710 lm
Leuchtenlichtausbeute: 91 lm/W
Farbwiedergabeindex min.: 90
Leuchtenleistung: 73,8 W
Leistungsfaktor: 0,98

Liefern, montieren und betriebsfertig anschließen.
Menge: 12,000 St

**01.07.0100 L3.2: : LED-Lichtlinie Deckenanbau L: 1750 mm 65,7 W 65,7 lm 3000 K**
Balken für LED-Lichtlinie mit opaler Abdeckung (PC), ausgestattet mit LED-Konverter und DALI-steuerbarem elektronischem Vorschaltgerät. LED-Lebensdauer 100.000 Stunden bis zu einem Lichtstromrückgang auf 80 % des Anfangswertes. Farborttoleranz (initial MacAdam) = 3. Farbwiedergabeindex Ra > 90, Farbtemperatur 3000 K. Balken aus pulverbeschichtetem Aluminium in Weiß. Halogenfrei und silikonfrei verdrahtet. Abmessungen: 1750 × 62 × 67 mm, Gewicht 2,5 kg. Schutzart IP20. Lichtquelle: LED.
Leuchtenlichtstrom: 5870 lm
Leuchtenlichtausbeute: 89 lm/W
Leuchtenleistung: 65,7 W
Leistungsfaktor: 0,98

Liefern, montieren und betriebsfertig anschließen.
Menge: 5,000 St

**01.07.0110 L3.3: : LED-Lichtlinie Deckenanbau L: 1500 mm 56,3 W 5040 lm 3000 K**
Balken für LED-Lichtlinie mit opaler Polycarbonat-Abdeckung, ausgestattet mit LED-Konverter und DALI-steuerbarem elektronischem Vorschaltgerät.. LED-Lebensdauer 100.000 Stunden bis zu einem Lichtstromrückgang auf 80 % des Anfangswertes. Farborttoleranz (initial MacAdam) = 3. Farbwiedergabeindex Ra > 90, Farbtemperatur 3000 K. Balken aus pulverbeschichtetem Aluminium in Weiß. Halogenfrei und silikonfrei verdrahtet. Abmessungen: 1500 × 62 × 67 mm, Gewicht 2,27 kg. Schutzart IP20. Lichtquelle: LED.
Leuchtenlichtstrom: 5040 lm
Leuchtenlichtausbeute: 90 lm/W
Leuchtenleistung: 56,3 W
Leistungsfaktor: 0,98

Liefern, montieren und betriebsfertig anschließen.
Menge: 2,000 St

*Hinweis: Decke-Pendelleuchte (Direkt/-indirektstrahlend)*
Bei den nachfolgenden Pendelleuchten Pos. 01.07.0120-0150 handelt es sich um eine durchgehende Leuchte mit direkter und indirekter Lichtverteilung. Der indirekte Lichtanteil verläuft über die gesamte Länge, während der direkte Lichtanteil lediglich zwei Drittel der Gesamtlänge umfasst. An definierten Stellen innerhalb der Lichtlinie sind punktuelle Strahler integriert, wodurch die direkten und indirekten Lichtanteile in separaten Positionen ausgeschrieben wurden. Die gesamte Ausführung ist jedoch als ein zusammenhängendes, einheitliches System gemäß den Vorgaben des Vortextes zu betrachten.

**01.07.0120 L4.1: LED-Lichtlinie-Pendel (Direkt) L: 2000 mm 75,2 W 6710 lm 3000 K**
Balken für LED-Lichtlinie mit Abdeckung aus Opal (PC), ausgestattet mit integriertem LED-Konverter, DALI steuerbare Leuchte. Die LED-Lebensdauer beträgt 100.000 Stunden bis zu einem Lichtstromrückgang auf 80 % des Anfangswertes (L80). Farborttoleranz nach MacAdam = 3. Leuchtenlichtstrom 6710 lm bei einer Lichtausbeute von 89 lm/W. Farbwiedergabeindex Ra > 90, Farbtemperatur 3000 K. Der Balken besteht aus pulverbeschichtetem Aluminium in Weiß, halogenfrei und silikonfrei verdrahtet. Schutzart IP20. Abmessungen: 2000 × 62 × 67 mm. Gewicht: 2,8 kg. Lichtquelle: LED. Leuchtenleistung 75,2 W. Leistungsfaktor 0,98.

Liefern, montieren und betriebsfertig anschließen.
Menge: 12,000 St

**01.07.0130 L4.2: LED-Lichtlinie-Pendel (Direkt) L:1000 mm 37,9 W 3360 lm 3000 K**
Balken für LED-Lichtlinie mit Abdeckung aus Opal (PC), ausgestattet mit integriertem LED-Konverter, DALI steuerbare Leuchte. Die LED-Lebensdauer beträgt 100.000 Stunden bis zu einem Lichtstromrückgang auf 80 % des Anfangswertes (L80). Farborttoleranz nach MacAdam = 3. Leuchtenlichtstrom 3360 lm bei einer Lichtausbeute von 89 lm/W. Farbwiedergabeindex Ra > 90, Farbtemperatur 3000 K. Der Balken besteht aus pulverbeschichtetem Aluminium in Weiß, halogenfrei und silikonfrei verdrahtet. Schutzart IP20. Abmessungen: 1000 × 62 × 67 mm. Gewicht: 1,6 kg. Lichtquelle: LED. Leuchtenleistung 37,9 W. Leistungsfaktor 0,97.

Liefern, montieren und betriebsfertig anschließen.
Menge: 1,000 St

**01.07.0140 L4.3: LED-Lichtlinie-Pendel (Indirekt) L:2000 mm 52,7 W 5860 lm 3000 K**
Kanal für LED-Lichtlinie zur Pendelmontage, ausgestattet mit LED-Konverter, DALI steuerbare Leuchte. Die LED-Lebensdauer beträgt 100.000 Stunden bis zu einem Lichtstromrückgang auf 95 % des Anfangswertes (L95). Farborttoleranz nach MacAdam = 3. Farbwiedergabeindex Ra > 90, Farbtemperatur 3000 K. Der Kanal besteht aus pulverbeschichtetem Aluminium in Schwarz (ähnlich RAL 9005). Schutzart IP20, Schlagfestigkeit IK03. Abmessungen: 2000 × 76 × 92 mm. Gewicht: 5,15 kg. Lichtquelle: LED. Leuchtenlichtstrom 5860 lm bei einer Lichtausbeute von 111 lm/W. Leuchtenleistung 52,7 W. Leistungsfaktor 0,96.

Liefern, montieren und betriebsfertig anschließen.
Menge: 19,000 St

**01.07.0150 L4.4: LED-Lichtlinie-Pendel (Direkt) L:1750 mm 65,7 W 5870 lm 3000 K**
Kanal für LED-Lichtlinie zur Pendelmontage, ausgestattet mit LED-Konverter, DALI steuerbare Leuchte. LED-Lebensdauer 100.000 Stunden bis zu einem Lichtstromrückgang auf 95 % des Anfangswertes (L95). Farborttoleranz nach MacAdam = 3. Farbwiedergabeindex Ra > 90, Farbtemperatur 3000 K. Kanal aus pulverbeschichtetem Aluminium, schwarz (ähnlich RAL 9005). Schutzart IP20, Schlagfestigkeit IK03. Abmessungen: 2000 × 76 × 92 mm. Gewicht: 5,15 kg. Lichtquelle: LED. Leuchtenlichtstrom 5860 lm bei Lichtausbeute 111 lm/W. Leuchtenleistung 52,7 W, Leistungsfaktor 0,96. Betriebsgerät: 1 x 75 W LED-Konverter, dimmbar über DALI, DSI und switchDIM bis 1%. Standby-Leistung 0,15 W. Steuerung DC-Level einstellbar. Energieeffizienzklasse D.

Liefern, montieren und betriebsfertig anschließen.
Menge: 3,000 St

**01.07.0160 Stromschienensystem**
DALI-fähige Stromschiene 3-Phasen / L3+DALI, Länge 1000 mm, aus Aluminium-Strangpressprofil, Farbton schwarz (ähnlich RAL 9005). Geeignet für Deckenanbau.
Abmessungen ca. 1000 × 34 × 34 mm, Gewicht ca. 1,05 kg.
Anschlussmöglichkeiten:
Bei 3-Phasen-Wechselstromanschluss 400 V: max. Anschlussleistung 3 × 3680 W (insgesamt 11 040 W), Absicherung 3 × 16 A, Zuleitung min. 5 × 1,5 mm²
Bei L3+DALI (1-Phasen-Wechselstromanschluss): max. Anschlussleistung 1 × 3680 W, Absicherung 1 × 16 A, Zuleitung min. 5 × 1,5 mm² inkl. DALI-Steuerleitung
Systemzubehör (Bestandteil der Leistung):
Anfangseinspeisung mittels geeignetem Einspeiseadapter (9St)
Endabschluss durch passende Endkappe
Punktauslass mittels 3-Phasen-Universaladapter für Leuchtenanschluss (9 St)
Liefern, montieren und betriebsfertig anschließen.
Hersteller: Zumtobel
Typ: 3PH/L3+DALI TRACK 1000 BK

Hersteller/Typ '....................................................'

vom Bieter einzutragen
Menge: 30,000 m

**01.07.0170 Blindabdeckung für LED-Lichtlinie für Anbau, Pendel und Direkt-/Indire**
Blindabdeckung für LED-Lichtlinie für Anbau, Pendel und Direkt-/Indirektlicht in Schwarz Länge 500 mm mit integrierter dreiphasiger Stromschiene und Steuerung über DALI Einspeiser und Endkappe in Schwarz Schwenkriegel zur sicheren Befestigung im Kanal Klemmen für Durchgangsverdrahtung im System Abmessungen 1000 x 68 x 54 mm Gewicht ca. 0,75 kg
Liefern, montieren und betriebsfertig anschließen.

Hersteller: Zumtobel
Typ: SLN2 BATTEN 3PH L500

Hersteller/Typ '....................................................'

vom Bieter einzutragen
Menge: 10,000 St

**01.07.0180 LED-Strahler 29 W 2300 lm DALI IP20 2700 K Graualuminium vertikal**
LED-Strahler mit stabilisierter Farbtemperatur Optimiert für effiziente und leistungsstarke Akzentbeleuchtung Leuchte mit Adapter zur einfachen und schnellen Montage im Kanal Klemmen für Durchgangsverdrahtung DALI steuerbar Adapterfarbe Graualuminium ähnlich RAL 9007 Farbwiedergabe Ra > 90 Farbtemperatur 2700 K warmweiß Leuchte mit vertikaler Lichtoptik zur homogenen Ausleuchtung von Wänden und vertikalen Flächen 35° Farborttoleranz initial MacAdam 2 Leuchtenlichtstrom 2300 lm Leuchtenlichtausbeute 79 lm/W Lebensdauer 50000 Stunden bei 80% Lichtstrom Leuchtenleistung 29 W Netzspannung 220240 V 50/60 Hz Strahler um 360° drehbar und 90° schwenkbar Strahlergehäuse aus Aluminiumdruckguss Oberfläche Graualuminium ähnlich RAL 9007 Exzellente Entblendung über Front-Ring aus Polycarbonat Front-Ring dient zur Aufnahme von Zubehör wie optischem Filter Schutzglas oder Wabenraster Spiegelreflektor aus Polycarbonat aluminiumbesputtert hochglänzend irisierungsfrei Spiegelreflektor als Wechselreflektor umrüstbar Abmessungen 500 x 72 x 158 mm Gewicht ca. 0,79 kg Die Leuchte ist betriebsfertig zu liefern montieren und anschließen

Fabrikat Zumtobel
Typ V2 S 2300-927 LDO SLN2 VOPT oder gleichwertig

Hersteller/Typ '....................................................'

vom Bieter einzutragen
Menge: 10,000 St

#### Titel 01.08 KG 445 Sicherheitsbeleuchtung

*Hinweis: HInweistext*
Die Sicherheitsbeleuchtung wird vollständig und unauffällig in das vorgenannte Lichtbandsystem integriert. Zur Umsetzung kommt eine speziell für dieses Lichtbandsystem konzipierte Sicherheitsleuchte mit Schutzart IP20. Dadurch entsteht eine optisch durchgehende und einheitliche Lichtlinie, bei der die Sicherheitsbeleuchtung gestalterisch nicht von der Allgemeinbeleuchtung unterscheidbar ist.
So bleibt die gestalterische Klarheit des Lichtkonzepts auch im Notbetrieb erhalten.
Die Rettungszeichenleuchten werden als Wandeinbauleuchten ausgeführt und in Beton-Einbaugehäusen installiert, die bereits während der Rohbauphase mit Leerrohrzuführungen montiert werden.

**01.08.0010 SL.1: LED-Sicherheitsleuchte Antipanik für Lichtbandsystem 48 V**
LED-Sicherheitsleuchte zur Antipanikbeleuchtung gemäß EN 1838 mit einer Mindestbeleuchtungsstärke von 0,5 lx. Die Leuchte ist mit zwei Hochleistungs-LEDs in neutralweißer Lichtfarbe (ca. 4.000 K) ausgestattet. Der Lichtaustritt erfolgt über eine linienförmige Polycarbonat-Linse zur breitflächigen Ausleuchtung. Das Gehäuse besteht aus profiliertem, pulverbeschichtetem Stahlblech in Weiß (ähnlich RAL 9016) und verfügt über einen integrierten Kühlkörper zur thermischen Optimierung.
Die Montage erfolgt werkzeuglos in ein kompatibles Stromschienensystem (z. B. Lichtbandsystem). Die Leuchte weist eine Schutzart von mindestens IP20 auf, entspricht der Schutzklasse SC1 oder I und hat eine Schlagfestigkeit von mindestens IK04. Sie ist geeignet für den Betrieb an einer zentralen Notlichtversorgung mit 48 V DC (FELV) und verfügt über eine Einzelüberwachung über Powerline-Kommunikation. Der Notlichtlevel ist über eine NFC-Schnittstelle einstellbar.
Die Leistungsaufnahme beträgt ca. 3,2 W im Dauerbetrieb und ca. 0,4 W im Bereitschaftsbetrieb, der Lichtstrom im Notlichtbetrieb liegt bei ca. 307 lm, die Lichtausbeute beträgt ca. 96 lm/W. Der Farbwiedergabeindex liegt bei mindestens CRI 70, die Farborttoleranz beträgt maximal 5 SDCM gemäß MacAdam. Die Leuchte ist über Powerline bis auf 10 % dimmbar, besitzt eine mittlere Bemessungslebensdauer von mindestens 100.000 Stunden (L95 bei 25 °C) und ist für einen Betriebstemperaturbereich von 30 °C bis +35 °C ausgelegt. Die Abmessungen betragen ca. 250 × 60 × 85 mm, das Gewicht liegt bei ca. 0,84 kg. Die Verdrahtung erfolgt halogenfrei und silikonfrei. Die Leuchte entspricht der Wartungskategorie CIE 97 Klasse D (geschlossen, IP2X).
Liefern, montieren und betriebsfertig anschließen.

Fabrikat: Zumtobel
Typ: RESCLITE PRO TEC-GP ANT ELP WH oder gleichwertig

Hersteller/Typ '....................................................'

vom Bieter einzutragen
Menge: 9,000 St

**01.08.0020 RZ1: LED-Sicherheitszeichenleuchte für Wandeinbau**
Sicherheitszeichenleuchte für zentrale Notlichtversorgung mit Einzelüberwachung der Leuchte über Powerline-Kommunikation, geeignet für Wand-Einbau in Betoneinbaugehäuse, LED-Leuchte mit Leistungsaufnahme ca. 3,9 W, wartungsfrei durch moderne LED-Technologie, Lichtstrom bei Netzbetrieb ca. 60 lm, im Notlichtbetrieb ca. 5 lm, Lichtausbeute ca. 15 lm/W, Steuerung dimmbar über PLC bis 10 %, Schutzart mindestens IP40, Schutzklasse I oder SC1, Gehäuse aus beschichtetem Stahlblech, Anschluss über Steckklemmen für Leiterquerschnitte bis 2,5 mm², Durchgangsverdrahtung für 1,5 mm² möglich, Spannungsversorgung 48 V DC, Schlagfestigkeit mindestens IK03, geeignet für Dauer- und Bereitschaftsschaltung, Betriebstemperaturbereich -40 °C bis +45 °C, mittlere Lebensdauer der LED (L90 bei 25 °C): mindestens 50.000 h, halogenfreie Verdrahtung, Abmessungen ca. 232 × 135 × 54 mm, Gewicht ca. 0,6 kg. Das Zubehör in Form des Sicherheitszeichens mit Aluminiumrahmen, silber pulverbeschichtet, einseitig, Piktogramm nach ISO 7010, Richtungspfeil nach unten, Erkennungsweite mindestens 30 m gemäß EN 1838, ist im Lieferumfang enthalten.
Liefern, montieren und betriebsfertig anschließen.

Fabrikat: Zumtobel
Typ: PURESIGN 150 P MRW ELP WH oder gleichwertig

Hersteller/Typ '....................................................'

vom Bieter einzutragen
Menge: 4,000 St

**01.08.0030 RZ2: LED-Sicherheitszeichenleuchte für Decken-Einbau**
Sicherheitszeichenleuchte für zentrale Notlichtversorgung mit Einzelüberwachung der Leuchte über Powerline-Kommunikation, geeignet für Decken-Einbau in abgehängte Decken oder Einbaugehäuse, LED-Leuchte mit Leistungsaufnahme ca. 3,9 W, wartungsfrei durch moderne LED-Technologie, Lichtstrom bei Netzbetrieb ca. 225 lm, im Notlichtbetrieb ca. 21 lm, Lichtausbeute ca. 58 lm/W, Steuerung per PLC dimmbar bis 10 %, Schutzart mindestens IP40, Schutzklasse I oder SC1, Gehäuse aus beschichtetem Stahlblech in silber, ähnlich RAL 7035, Adressierung über NFC-Schnittstelle, alternativ auch optisch möglich, Anschluss über Steckklemmen für Leiterquerschnitte bis 2,5 mm², Durchgangsverdrahtung für 1,5 mm² möglich, Spannungsversorgung 48 V DC (FELV), Schlagfestigkeit mindestens IK03, geeignet für Dauer- und Bereitschaftsschaltung, konfigurierbar über die zentrale Steuereinheit, Betriebstemperaturbereich -20 °C bis +40 °C, Leitungslänge von der Notstromquelle bis zur letzten Leuchte maximal 200 m, mittlere Lebensdauer der LED (L90 bei 25 °C): mindestens 50.000 h, halogenfreie Verdrahtung, Abmessungen ca. 346 × 90 × 78 mm, Gewicht ca. 1,26 kg.
Zubehör: Sicherheitszeichen zur werkzeuglosen Montage auf das Leuchtengehäuse, gleichmäßige Hinterleuchtung des Piktogramms, Leuchtdichte mindestens 500 cd/m² im weißen Bereich, Piktogramm per Digitaldruck auf Acrylglasplatte, Symbol nach ISO 7010, einseitig, Richtungspfeil zur Seite, Erkennungsweite mindestens 30 m gemäß EN 1838, Abmessungen ca. 300 × 16 × 188 mm, Gewicht ca. 0,76 kg.
Liefern, montieren und betriebsfertig anschließen.

Fabrikat: Zumtobel
Typ:  PURESIGN/COMSIGN 150 P MRCR-WF15 ELP SR  oder gleichwertig

Hersteller/Typ '....................................................'

vom Bieter einzutragen
Menge: 3,000 St

#### Titel 01.09 Potentialausgleich

*Hinweis: Blitzschutz- und Erdungsanlage / Schnittstellen zum Rohbau*
Für das Bauvorhaben ist eine Erdungsanlage bestehend aus Fundamenterder/Funktionspotentialausgleichsleiter und Ringerder sowie eine äußere Blitzschutzanlage der Schutzklasse 3 vorgesehen.
Die gesamte Erdungsanlage einschließlich Fundamenterder und Ringerder wird vollständig durch die Rohbaufirma hergestellt.
Die Ausführung erfolgt gemäß DIN 18014 und unter Berücksichtigung der späteren Anforderungen der DIN EN 62305-3.

1. Leistung der Rohbaufirma
Lieferung und Einbau des Fundamenterders/Funktionspotentialausgleichsleiters aus feuerverzinktem Rundstahl Ø 10 mm in der unteren Bewehrungslage der Bodenplatte mit mindestens 5 cm Betonüberdeckung und maximaler Maschenweite von
20 × 20 m.
Verbindung mit der Bewehrung alle 2 m mittels Mehrzweck-Verbindungsklemmen (keine Keilverbindungen).
Herstellung des Ringerders und sämtlicher Edelstahl-Anschlussfahnen Ø 10 mm, die seitlich aus der Bodenplatte herausgeführt werden, einschließlich aller Anschlussfestpunkte für späteren Potentialausgleich und Blitzschutzableitungen.
Übergabe der Dokumentation und der fertiggestellten Erdungsanlage an die Elektrofachfirma inklusive Messprotokoll.

2. Leistung der Elektrofachfirma
Herstellung und kompletter Anschluss des örtlichen und zentralen Potentialausgleichs nach DIN VDE 0100-410 / -540, einschließlich Messung und Dokumentation.
Verbindung aller metallischen Konstruktionen und leitfähigen Bauteile des Bauwerks mit dem Potentialausgleich, insbesondere:
Zentrale Heizungs- und Lüftungsanlagen
Übertragungsnetze der Kommunikationstechnik
Schutzleiter sämtlicher elektrischer Anlagen (Nullung, RCD-Schutz)
Erdung sämtlicher Kabeltragsysteme
Alle metallischen Konstruktionen wie Treppen, Geländer, Handläufe, Podeste, Trägerkonstruktionen, Absturzsicherungen und sonstige leitfähige Bauteile.

**01.09.0010 Potentialausgleichsschiene**
Potentialausgleichsschiene
Fußplatte und Abdeckkappe aus schlagfestem Kunststoff,
Kontaktleiste Messing, vernickelt
für 1 x Rd 10 mm, 1 x FL 4 x 30 mm und 25 x 16 mm²

liefern, montieren und betriebsfertig anschließen
Menge: 3,000 St

**01.09.0020 Anschluß an Metallkonstruktionen**
Anschluß an Metallkonstruktionen, usw. mit Schrauben und Muttern in rostfreier Ausführung herstellen.
Menge: 40,000 St

**01.09.0030 Erdungsanschluß an diverse Metallteile mit Klemme für**
Erdungsanschluß an diverse Metallteile mit Klemme für Runddraht bis 10 mm² liefern und betriebsfertig montieren
Menge: 10,000 St

**01.09.0040 Erdungsbandrohrschelle Messing bis 100mm**
Erdungsbandrohrschelle aus Messing gal/Zn, mit
Anschlussmöglichkeit für einen Leiter 2,5 mm2 bis 2
Leiter 16 mm2, für Rohrdurchmesser bis 100 mm.
Menge: 5,000 St

**01.09.0050 Schraubverbindung Stahl niro einschl. bohren/Gew. schneiden**
Verbindung mit Schrauben DIN EN 50164-2, aus
nichtrostendem Stahl, einschl. bohren und Gewinde
schneiden, liefern und montieren
Menge: 10,000 St

### Gewerk 02 Schwachstromanlagen Schweizer Haus

#### Titel 02.01 KG 451 TK-Anlagen

**02.01.0010 J-H(St)H 6x2x0,6 Bd vorh.Rohr/Unterflur**
Fernmelde-Installationskabel J-H(St)H 6 x 2 x 0,6 mm Bd
geschirmt, halogenfrei nach DIN VDE 0815
Lieferung in Teillängen und betriebsfertige
Verlegung in vorhandene Rohre, Unterflurkanäle oder Hohlwände,
einschließlich Befestigung mit Iso-Nagelschellen.
Menge: 100,000 m

**02.01.0020 2J-H(St)H 4x2x0,6 Bd vorh.Rohr/Unterflur**
Fernmelde-Installationskabel J-H(St)H 4 x 2 x 0,6 mm Bd
geschirmt, halogenfrei nach DIN VDE 0815
Lieferung in Teillängen und betriebsfertige
Verlegung in vorhandene Rohre, Unterflurkanäle oder Hohlwände,
einschließlich Befestigung mit Iso-Nagelschellen.
Menge: 100,000 m

**02.01.0030 J-H(St)H 2x2x0,6 Bd vorh.Rohr/Unterflur**
Fernmelde-Installationskabel J-H(St)H 2 x 2 x 0,6 mm Bd
geschirmt, halogenfrei nach DIN VDE 0815
Lieferung in Teillängen und betriebsfertige
Verlegung in vorhandene Rohre, Unterflurkanäle oder Hohlwände,
einschließlich Befestigung mit Iso-Nagelschellen.
Menge: 50,000 m

**02.01.0040 J-H(St)H6x2x0,8 Bd vorh.Kabelrinne**
Fernmelde-Installationskabel J-H(St)H 6 x 2 x 0,8 mm
nach DIN VDE 0815, geschirmt, halogenfrei
Leiter: Cu, blank
Aderisolation: halogenfreie Isoliermischung HI1
Schirmung: kunststoffbeschichtete Alu-Folie mit Cu-Beidraht
Mantelmaterial: halogenfreies Polymer HM1
Eigenschaften:
Flammwidrigkeit: VDE 0482-266-2-4 / IEC 60332-3-24 (Kat. C)
Rauchdichte: DIN EN 61034 / IEC 61034
Halogenfrei: DIN EN 50267 / IEC 60754
Lieferung in Teillängen und betriebsfertige
Verlegung auf vorhandenen Kabelrinnen oder in offene Kanäle,
einschließlich Befestigung mit Sammelhaltern.
Menge: 50,000 m

**02.01.0050 J-H(St)H 4x2x0,8 Bd vorh.Kabelrinne**
Fernmelde-Installationskabel J-H(St)H 4 x 2 x 0,8 mm
nach DIN VDE 0815, geschirmt, halogenfrei
Leiter: Cu, blank
Aderisolation: halogenfreie Isoliermischung HI1
Schirmung: kunststoffbeschichtete Alu-Folie mit Cu-Beidraht
Mantelmaterial: halogenfreies Polymer HM1
Eigenschaften:
Flammwidrigkeit: VDE 0482-266-2-4 / IEC 60332-3-24 (Kat. C)
Rauchdichte: DIN EN 61034 / IEC 61034
Halogenfrei: DIN EN 50267 / IEC 60754
Lieferung in Teillängen und betriebsfertige
Verlegung auf vorhandenen Kabelrinnen oder in offene Kanäle,
einschließlich Befestigung mit Sammelhaltern.
Menge: 50,000 m

**02.01.0060 J-H(St)H 2x2x0,8 Bd vorh.Kabelrinne**
Fernmelde-Installationskabel J-H(St)H 2 x 2 x 0,8 mm
nach DIN VDE 0815, geschirmt, halogenfrei
Leiter: Cu, blank
Aderisolation: halogenfreie Isoliermischung HI1
Schirmung: kunststoffbeschichtete Alu-Folie mit Cu-Beidraht
Mantelmaterial: halogenfreies Polymer HM1
Eigenschaften:
Flammwidrigkeit: VDE 0482-266-2-4 / IEC 60332-3-24 (Kat. C)
Rauchdichte: DIN EN 61034 / IEC 61034
Halogenfrei: DIN EN 50267 / IEC 60754
Lieferung in Teillängen und betriebsfertige
Verlegung auf vorhandenen Kabelrinnen oder in offene Kanäle,
einschließlich Befestigung mit Sammelhaltern.
Menge: 50,000 m

**02.01.0070 Busltg KNX-TP YCYM 2x2x0,8 vorh.Rohr/Unterflurkanal**
STLB-Bau 2025-04 057
Busleitung, Bussystem KNX-TP, Mantelisolation bemessen für 4 kV Prüfspannung, YCYM 2 x 2 x 0,8, Cu-Zahl 21, in vorh. Rohre/Unterflurkanäle.
Menge: 100,000 m

**02.01.0080 A-2Y(L)2Y 4x2x0,8 Kabelgraben/Leerrohr**
A-2Y(L)2Y 4x2x0,8 Fernmelde-Außenkabel liefern und in vorhandenes Leerrohr einziehen (größte Länge zwischen 2 Schächten 80m)
Menge: 100,000 m

**02.01.0090 TAE-Anschlussdose in Aufputzausführung**
TAE-Anschlussdose in Aufputzausführung
Kodierung: 3 x 6 NFN, komplett mit Abdeckung/Rahmen,
Farbe RAL 9010 reinweiß
Liefern, montieren und betriebsfertig anschließen
Menge: 2,000 St

#### Titel 02.02 KG 452 Gegensprechanlage

**02.02.0010 Türsprechstelle, 4-fach Modulaufbau, für Türblendeinbau**
Türsprechstelle, 4-fach Modulaufbau, für Türblendeinbau
Bestehend aus:

- 1 Türlautsprechermodul mit integriertem Mikrofon und Lautsprecher
- 2 Ruftastenmodule mit hinterleuchtetem, wechselbarem Namensschild und Glockensymbol
- 1 Montagerahmen für 4 Module aus Zink-Druckguss, geeignet für Senkrecht- und Waagerechtmontage, inkl. Schnellbefestigungsschrauben und Schließwerkzeug; Montage für vollintegrierten Einbau in Türprofil (Türblendeinbau)
- 2 Blindmodule zur Abdeckung nicht belegter Felder
- 1 Einbaugehäuse zur Einbaumontage

Montagehöhe gemäß DIN 18040, Abstimmung mit Fassadenplanung und bauseitiger Einbauöffnung erforderlich.
Farbgebung Anthrazitgrau oder nach architektonischer RAL-Vorgabe, Bemusterung erforderlich.
Lieferung und Montage
Leitfabrikat: Siedle
Typ:  Siedle Vario  oder gleichwertig

Hersteller/Typ '....................................................'

vom Bieter einzutragen
Menge: 1,000 St

**02.02.0020 Bus-Netzgerät**
Netzgerät im Schalttafelgehäuse zur Versorgung der Bus-Teilnehmer

10 Bus-Adressen für die Versorgung der Bus-Teilnehmer
integrierter Türöffner- und Lichtkontakt
Betriebsspannung: 230 V AC, +/-10 %,
50/60 Hz
Betriebsstrom: 200 mA
Ausgangsspannung: 27,5 V DC,
12 V AC
Ausgangsstrom: 0,5 A DC, 1 A AC
Absicherung: Primär Si 1 T 250 mA L,
sekundär kurzschlussfest
Kontaktart: 2 Schließer 24 V, 2 A
Schutzart: IP 30
Umgebungstemperatur: 0 °C bis +40 °C
Teilungseinheit (TE): 9
Abmessungen (mm) B x H x T:
162 x 89 x 60

liefern, montieren und betriebsfertig anschließen
inkl. Programmierung

Leitfabrikat: Siedle
Typ: SNG 850-0 D oder gleichwertig

Hersteller/Typ '....................................................'

vom Bieter einzutragen
Menge: 1,000 St

**02.02.0030 Transformator im Schalttafelgehäuse**
Transformator im Schalttafelgehäuse, zur Versorgung von
Zusatzkomponenten.. Betriebsspannung: 230 V AC +/-10 %,
50/60 Hz
Ausgangsspannung: 12 V AC
Ausgangsstrom: max. 1,3 A
Absicherung: sekundärseitig thermisch
Schutzart: IP 30
Umgebungstemperatur: 0 °C bis +40 °C
Teilungseinheit (TE): 3
Abmessungen (mm) B x H x T: 53,5 x 89 x 60

liefern, montieren und betriebsfertig anschließen

Leitfabrikat:: Siedle
Typ: TR 603-0 oder gleichwertig

Hersteller/Typ '....................................................'

vom Bieter einzutragen
Menge: 1,000 St

**02.02.0040 Audio-Innenstation Freisprech, Aufputzmontage**
Audio-Innenstation Freisprech, Aufputzmontage
Freisprech-Innenstation mit einfacher Bedienung über 2 Tasten für Ruf, Sprache, Türöffnung und Lichtsteuerung.
Leistungsmerkmale:

- Klare Tastenzuordnung zur Vermeidung von Fehlbedienung
- Gute Sprachqualität und einstellbare Lautstärke
- LED-Anzeigen für Ruf- und Gesprächsstatus
- Mehrere Ruftöne und Rufarten (Etage, Tür, intern)
- Parallelschaltung bis zu 4 Geräten
- Türöffner- und Lichtfunktion über Busleitung

Einfache Montage mit vorinstallierbarer Grundplatte
Abmessungen ca. 79 x 133 x 23 mm, Farbe weiß
Lieferung, Montage und betriebsfertige Inbetriebnahme

Leitfabrikat:: Siedle
Typ: AIB 150-01 Audio-Innenstation Siedle Basic oder gleichwertig

Hersteller/Typ '....................................................'

vom Bieter einzutragen
Menge: 2,000 St

#### Titel 02.03 KG 456 Brandmeldeanlage

*Hinweis: Leistungsbeschreibung / Vorbemerkung*
Im vorliegenden Bauvorhaben ist keine automatische Brandmeldeanlage (BMA) nach DIN 14675 bzw. DIN VDE 0833-2 vorgesehen.
Stattdessen werden autarke Rauchwarnmelder gemäß DIN 14676 in ausgewählten Aufenthaltsbereichen installiert. Dies betrifft insbesondere:

Büroräume/ Sozial- und Aufenthaltsräume für Personal
Die Rauchwarnmelder dienen ausschließlich dem personellen Selbstschutz und stellen keinen Ersatz für eine flächendeckende Brandmeldetechnik dar. Eine Alarmweiterleitung oder Aufschaltung zur Feuerwehr erfolgt nicht. Die Installation erfolgt gemäß den Anforderungen der DIN 14676, insbesondere:

- Montage gemäß Herstellerangaben unter Beachtung von Mindestabständen zu Wänden, Leuchten, Einbauten und Lüftungsöffnungen
- Installation an der Decke in Raummitte oder gem. DIN-gerechter Positionierung
- Verwendung von Rauchwarnmeldern mit fest eingebauter Langzeitbatterie (10 Jahre Lebensdauer)
- akustisches Alarmsignal = 85 dB(A) in 3 m Entfernung
- optische Betriebsanzeige (LED)
- CE-Kennzeichnung und Konformität nach DIN EN 14604

Gerätewartung und regelmäßige Funktionsprüfung nach Herstellerangaben.

Vorgegebenes Fabrikat (Maßgabe AG): Ei Electronics
Typ: Ei650FA-SC327

**02.03.0010 Rauchwarnmelder batteriebetrieben**
Rauchwarnmelder batteriebetrieben, Typ Ei650i
Batteriebetriebener Rauchwarnmelder mit photoelektrischem Streulichtsensor zur Brandraucherkennung und akustischen Alarmierung nach DIN EN 14604 und DIN 14676-1.
Stromversorgung durch fest verlötete 3V-Lithiumbatterie, Lebensdauer mindestens 10+1 Jahre.

Merkmale:
Draht- und funkloser Ereignisspeicher mit Auslesefunktion via Smartphone (AudioLink)
LED-Anzeige für Batteriezustand und Verschmutzung
Großer Test- und Stummschaltknopf
Stummschaltung bei Täuschungsalarm (10 Min.) möglich
Automatische Verschmutzungskompensation
Insektenschutznetz in Rauchkammer
Keine dauerhaften LED-Anzeigen im Betrieb
Akustische Störungsmeldung mit 12h Stummschaltung
Max. Überwachungsfläche 60 m²
Technische Daten:
Schalldruck = 85 dB(A)
Automatischer Selbsttest
Gehäuse weiß, Ø 115 mm, Höhe 50 mm
Temperaturbereich -10 °C bis +40 °C
Lieferumfang: Melder, Montagesockel, Schrauben, Dübel
Zertifikate: DIN EN 14604, vfdb 14-01, CE, Q-Label

Fabrikat: Ei Electronics
Typ: Ei650i

Liefern und montieren.
Menge: 3,000 St

#### Titel 02.04 KG 456 Einbruchmeldeanlage

*Hinweis: Vorbemerkung*
Der Einsatz der herstellerbezogenen EMA- Komponenten (Eff-Eff-Honeywell) ist erforderlich, um eine gesicherte Kommunikation mit der vorhandenen Gebäudezentrale und den  zentralen Systemen in der Notfall- und Serviceleitstelle sowie in der Interventionszentrale sicherzustellen.
Die Standardisierung der Gefahrenmelde-Systeme hat neben der einheitlichen Bedienung und Nutzung auch die Kostenminimierung im Bereich der Wartung, der Instandhaltung, sowie einer sichergestellten Funktionalität im Verbund zum Ziel. Durch die Reduktion auf wenige Produktfamilien in den genannten Leistungssegmenten ist auch eine technische Betreuung der eingesetzten Lösungen durch das geschulte Personal der SPSG möglich.
Bei Angebot eines gleichwertigen Fabrikates muss die Migration in die Sicherheitsnetzwerke der SPSG vollumfänglich in Funktionalität und Datenqualität ohne den Einsatz von Zusatzgeräten, wie Gateways, Konverter o.ä. sowie zusätzlicher Software gewährleistet sein. Dies ist mit der Angebotsabgabe nachzuweisen. Diese Geräte erzeugen zusätzliche Kosten bei der Beschaffung sowie auch später bei Wartung und Instandhaltung

*Hinweis: Leistungsbeschreibung*
Im Schweizerhaus wird eine automatische Einbruchmeldeanlage (EMA) gemäß DIN VDE 0833-3 sowie den VdS-Richtlinien (VdS 3455, VdS 2264) vorgesehen. Das Gebäude besteht aus einem Museums- und Souvenirshop mit zwei Verkaufsebenen, wobei eine spätere funktionale Trennung der Geschosse möglich sein soll. Für diesen Zweck wird eine Vorrüstung an einer Tür geschaffen, bestehend aus Verkabelung und den notwendigen Komponenten zur späteren Anbindung an die Einbruchmeldezentrale (EMZ), ohne dass diese im Erstbetrieb aktiviert wird.
Die Sicherung der Außenhaut erfolgt durch die Überwachung aller öffenbaren Fenster mit Magnet- und Schließblechkontakten. Die Außentüren werden ebenfalls mit Magnetkontakten und Schließblechkontakten ausgestattet. Zur Gewährleistung der Zwangsläufigkeit kommen Halbzylinderschlösser zum Einsatz. An der Hauptzugangstür ist zusätzlich eine Zutrittskontrolle vorgesehen. Da es sich dabei um eine Fluchttür handelt, wird ein Mediator eingesetzt. Die elektrische Schiebetür wird hinsichtlich einer möglichen späteren Trennung der Nutzungseinheiten vorbereitet; dazu zählen unter anderem die erforderliche Programmierung und die optionale Überwachung über Magnet- und Riegelkontakte.
Die Innenraumüberwachung erfolgt mittels Bewegungsmeldern in allen gefährdeten Bereichen. Im Erdgeschoss betrifft dies sämtliche Räume mit Fassadenöffnungen, insbesondere Eingangs- und Verkaufsbereiche. Im Obergeschoss werden ebenfalls alle Räume mit Außenwandöffnungen überwacht, darunter Verkaufsfläche, Flur, Teeküche, Büro und Technikraum. Eine Videoüberwachung ist nicht vorgesehen.
Es ist zu berücksichtigen, dass die Nutzungseinheiten im Erd- und Obergeschoss optional unabhängig voneinander betrieben werden können. Zentrale Anzeige- und Bedienelemente einschließlich Scharf-/Unscharfschaltung sind vorzusehen. Zudem ist eine übergeordnete Anbindung an die bestehende EMZ-Peripherie der SPSG einzuplanen, mit der Option einer Aufschaltung auf die Sicherheitszentrale Charlottenburg (NSL) der SPSG. Die Einbruchmeldeanlage ist mindestens nach VdS-Klasse B auszuführen.
Die Elektrofachfirma bestellt und liefert die Magnet-/Riegelkontakte sowie Sperrelemente für die Türen und Fenster. Die Montage der Komponenten erfolgt durch den Tür- und Fensterbauer. Die Koordination und technische Abstimmung mit den ausführenden Firmen obliegt dem Auftragnehmer der EMA und ist als integraler Bestandteil seiner Leistung zu betrachten, um die einwandfreie Funktion der gesamten Einbruchmeldeanlage gemäß den geforderten Standards sicherzustellen.

**02.04.0010 Türmodul für EMA- und ZK-Zentralen**
Türmodul zur Verwendung in EMA- und Zutrittskontrollzentralen zur Steuerung und Überwachung von Türen im Scharf-/Unscharf-Betrieb sowie für Zutrittskontrollfunktionen. Das Modul ermöglicht den Anschluss aller erforderlichen Kontakte, Sensoren und Ausgänge sowie bis zu vier Leser je nach Betriebsart über rückwirkungsfreie Schnittstellen. Unterstützt werden Funktionen wie Bereichswechselkontrolle, Mehrpersonen-Zutrittskontrolle für Innen und Außen, unterschiedliche Kriterien für Scharf-/Unscharf und Zutrittskontrolle sowie zentrale Berechtigungssteuerung. Es verfügt über überwachte Eingänge für Türkontakte, Glasbruchsensor, Deckelkontakt, Riegel- und Ankerkontakte sowie Eingänge für Türfreigabe und Rückmeldungen von Sperrelementen. Zwei integrierte Relaisausgänge ermöglichen die Ansteuerung von Türöffnern oder Sperreinrichtungen. Für den Einsatz in ACS-Systemen steht eine flexible Ein-/Ausgangslogik zur Verfügung mit Unterstützung von Clock/Data-Lesern und Überwachung der Stromversorgung. Das Modul arbeitet mit 12 VDC Betriebsspannung, besitzt eine kompakte Bauform, ist für den Schaltschrankeinbau geeignet und kommuniziert über BUS-2 bzw. Modulbus/RS-485. Lieferung, Montage, Adressierung und vollständige Integration in das vorhandene System sind enthalten.

Fabrikat: Honeywell Security.
Typ: MB-DC001 oder gleichwertig.

Hersteller/Typ '....................................................'

vom Bieter einzutragen
Menge: 2,000 St

**02.04.0020 Zutrittsleser mit 16-Tastenfeld zur Scharf-/Unscharfschaltung**
Multifunktionaler Leser im schlanken luminAXS-Design mit mifare DESFire-Technologie und 16 hinterleuchteten Funktionstasten zur Scharf-/Unscharfschaltung von Einbruchmeldeanlagen sowie zur Zutrittskontrolle. Bedienung wahlweise über PIN, Transponder oder Kombination beider, individuell konfigurierbar mit zeitbegrenzter Beleuchtung und Überfallcode-Funktion. Der Leser erfüllt höchste Sicherheitsanforderungen gemäß VdS-Klasse C und ist durch sein flaches, robustes Gehäuse (80,4 × 80,4 × 13,5 mm, Schutzart IP65) sowohl für den Innen- als auch Außeneinsatz geeignet. Integrierter Leuchtring (dunkelblau) kann per USB-Programmierbox farblich angepasst werden. Drei Status-LEDs, akustische Signalisierung über integrierten Summer sowie automatische Antennenreichweitenanpassung bei Montage auf Metallflächen sorgen für komfortable und sichere Bedienung. Sabotageüberwachung durch Mikroschalter. Anschluss erfolgt über RS485 oder Clock/Data, Firmware-Updates sind möglich. Betriebsspannung 12 V DC, zulässiger Spannungsbereich 915 V DC, Stromaufnahme < 40 mA im Standby und < 80 mA im aktiven Betrieb. Umgebungstemperaturbereich -25 °C bis +65 °C, Umweltklasse IV nach VdS. Lieferung, Montage und vollständige Integration in die Systemtechnik inklusive.

Fabrikat: Honeywell Security.
Typ: luminAXS mifareD readerRS485/cd/W16key, oder gleichwertig.

Hersteller/Typ '....................................................'

vom Bieter einzutragen
Menge: 1,000 St

**02.04.0030 2-Meldergruppen-Modul (uP) für BUS-2/BUS-1 Systeme**
Modul zur Einbindung konventioneller Melderanschlusstechnik in BUS-2- oder BUS-1 Systeme. Kompakte Bauweise für den Einbau in Unterputz- oder Hohlwanddosen mit 60 mm Durchmesser nach DIN-Standard. Ausgestattet mit zwei differenziellen Meldergruppen mit Löschfunktion. Anschluss von bis zu 20 Kontakten oder Glasbruchmeldern pro Eingang möglich. Die Löschfunktion verursacht keine zusätzliche Stromaufnahme. Zwei LEDs sind als Zustandsanzeige oder frei programmierbar einsetzbar. Das Modul kann flexibel als DUO I/O Modul, 5-Eingangsmodul, Meldergruppen-Anschlussmodul oder Universal-Anschlussmodul verwendet werden. Die Betriebsspannung beträgt 12 V DC bei einem Bereich von 9 bis 15 V DC. Die Stromaufnahme liegt bei geöffneten Meldergruppen unter 5 mA, bei Abschluss mit 12k1 Widerstand unter 0,6 mA zusätzlich pro Gruppe sowie unter 1,3 mA pro LED. Die Meldergruppeneingänge unterstützen wählbare Abschlusswiderstände von 4k bis 14k Ohm mit einem Überwachungsbereich von ±20 Prozent. Schutzart ist IP40, Umweltklasse II nach VdS. Betriebstemperaturbereich von -10 °C bis +55 °C. Gehäusefarbe verkehrsweiß, ähnlich RAL 9016.

Fabrikat: Honeywell Security
Typ: 2-MG Modul, uP, BUS-2/BUS-1

Hersteller/Typ '....................................................'

vom Bieter einzutragen
Menge: 2,000 St

**02.04.0040 DUO I/O-Modul 4 Eingänge / 2 Ausgänge BUS-2/BUS-1 uP**
Kompaktes DUO I/O-Modul zur Adaptierung konventioneller Anschlusstechnik in ein BUS-2- oder BUS-1-System mit vier programmierbaren Differentialmeldergruppen mit Löschfunktion und zwei Halbleiterausgängen zur Integration in Einbruchmeldeanlagen Die Anschlussvariante über BUS-Technologie ermöglicht eine adernsparende Installation Das Modul eignet sich durch seine geringe Baugröße für den platzsparenden Einbau in Unterputz- oder Hohlwanddosen mit 60 mm Durchmesser (nach DIN, Österreich und Schweiz) Es können bis zu 20 Kontakte oder Glasbruchmelder je Eingang angeschlossen werden ohne dass beim Löschen der Meldergruppeneingänge zusätzliche Stromaufnahme entsteht Jede Meldergruppe ist einzeln programmierbar mit einstellbarem Abschlusswiderstand zwischen 4 und 14 Kiloohm bei einem Überwachungsbereich von ±20 % Die vier integrierten LEDs sind frei programmierbar als Zustandsanzeige oder Funktionsanzeige Die zwei integrierten Open-Collector-Ausgänge sind LOW-aktiv und für maximal 30 V DC bei 50 mA ausgelegt Das Modul kann alternativ als DUO I/O-Modul, Fünf-Eingangsmodul, Meldergruppenanschlussmodul, Schaltmodul oder Universalanschlussmodul eingesetzt werden Die Betriebsspannung beträgt 12 V DC im Bereich von 9 bis 15 V DC Die Stromaufnahme liegt bei geöffneten Meldergruppen unter 5 mA Zusätzlich werden pro Meldergruppe mit 12k1 Abschlusswiderstand weniger als 0,6 mA und pro LED weniger als 1,3 mA aufgenommen Das Gerät ist für den Einsatz in trockenen Innenräumen geeignet, entspricht der Schutzart IP40 nach DIN 40050 und der VdS-Umweltklasse II Der zulässige Betriebstemperaturbereich reicht von -10 °C bis +55 °C Das Gehäuse ist in verkehrsweiß ausgeführt (ähnlich RAL 9016)

Fabrikat: Honeywell Security.
Typ: DUO I/O-Modul BUS-2/BUS-1 uP 4E/2A VdS G109010 Klasse C EN50131-3 Grad 2

Hersteller/Typ '....................................................'

vom Bieter einzutragen
Menge: 2,000 St

**02.04.0050 2-Meldergruppen-Modul (uP) für BUS-2/BUS-1 Systeme**
Modul zur Einbindung konventioneller Melderanschlusstechnik in BUS-2- oder BUS-1 Systeme. Kompakte Bauweise für den Einbau in Unterputz- oder Hohlwanddosen mit 60 mm Durchmesser nach DIN-Standard. Ausgestattet mit zwei differenziellen Meldergruppen mit Löschfunktion. Anschluss von bis zu 20 Kontakten oder Glasbruchmeldern pro Eingang möglich. Die Löschfunktion verursacht keine zusätzliche Stromaufnahme. Zwei LEDs sind als Zustandsanzeige oder frei programmierbar einsetzbar. Das Modul kann flexibel als DUO I/O Modul, 5-Eingangsmodul, Meldergruppen-Anschlussmodul oder Universal-Anschlussmodul verwendet werden. Die Betriebsspannung beträgt 12 V DC bei einem Bereich von 9 bis 15 V DC. Die Stromaufnahme liegt bei geöffneten Meldergruppen unter 5 mA, bei Abschluss mit 12k1 Widerstand unter 0,6 mA zusätzlich pro Gruppe sowie unter 1,3 mA pro LED. Die Meldergruppeneingänge unterstützen wählbare Abschlusswiderstände von 4k bis 14k Ohm mit einem Überwachungsbereich von ±20 Prozent. Schutzart ist IP40, Umweltklasse II nach VdS. Betriebstemperaturbereich von -10 °C bis +55 °C. Gehäusefarbe verkehrsweiß, ähnlich RAL 9016.

Fabrikat: Honeywell Security
Typ: 2-MG Modul, uP, BUS-2/BUS-1

Hersteller/Typ '....................................................'

vom Bieter einzutragen
Menge: 9,000 St

**02.04.0060 PIR-Melder Flächenlinse**
Passiv-Infrarot-Bewegungsmelder zum Anschluss an EMZ
über BUS-System.
Leistungsmerkmale:
- Adernsparende 3-Draht-BUS-Technik
- Betrieb am BUS-2 oder BUS-1
- Flächenspiegeloptik zur Überwachung von Flächen mit
12 m x 12 m
- Umrüstbar auf Strecken- oder Vorhang- optik durch
Austausch der Spiegeloptik
- Konventionelle Meldergruppe (ohne Löschfunktion)
- Detektionsempfindlichkeit programmier- bar
- Reichweite programmierbar
- Betriebsspannungsüberwachung
- LED-Anzeige Alarm, beim BUS-2 mit Erstmelderkennung
(EMK-Funktion)
- LED-Anzeige Störung
- Gehtestfunktion mit selektiver LED-Anzeige
- LED-Anzeige deaktiviert im Zustand "scharf" und
"unscharf"
- Löschfunktion für Alarm- und Störungsspeicher
- Temperaturalarm (nur BUS-2) Alarmschwellen
programmierbar
- Deckelkontakt und Abreißsicherung
- Gehäuse zur Eck- und Wandmontage geeignet
VdS-Anerkennung gemä Klasse B Konform zu EN 50131-1
und EN 50131-2-2, Grad 2 Technische Daten:
Betriebsspannung 12 V DC Stromaufnahme - Sensorik 0,6
mA BUS-2 3,0 mA BUS-1 - LED 4 mA Reichweite 8 bis 15 m
Optikaufteilung 22 Zonen, 5 Ebenen Öffnungswinkel 80 °
Betriebstemperatur -10 bis +55 °C
Schutzart IP 30
Abmessungen (BxHxT) 64x130x48 mm
Farbe verkehrsweiß (ähnlich RAL 9016)
VDS-Nr. : G108509 Kl. B

liefern und montieren

Fabrikat /Typ  Honeywell Security / 033332.21
oder gleichwertig

Hersteller/Typ '....................................................'

vom Bieter einzutragen
Menge: 12,000 St

**02.04.0070 Spiegelset Vorhangoptik 3 Stück**
Zur Anpassung des Erfassungsbereichs von Bewegungsmeldern auf schmale Vorhangcharakteristik.
Menge: 4,000 St

*Hinweis: EInbruchsmeldezentrale*

**02.04.0080 Einbruchmeldezentrale Gehäuse**
Stahlblechgehäuse zur Aufnahme einer MB-Secure PRO Einbruchmeldezentrale inkl. Erweiterungsmodule, Netzteil und Akkus. Die Ausführung erfolgt gemäß VdS-Anforderungen mit plombierbarer, abschließbarer Front-Schwenktür, integriertem Deckelkontakt sowie beiliegender Wandabrisssicherung.
Das Gehäuse ist in mehrteiliger Bauweise mit Rückwand, Montagerahmen und abnehmbarem Gehäuserahmen ausgeführt und ermöglicht eine komfortable und strukturierte Vorinstallation der Systemkomponenten. Die Kabeleinführungen sind sowohl für Aufputz- als auch Unterputzmontage vorgesehen und bieten Möglichkeiten zur Zugentlastung sowie zum VdS-konformen Potentialausgleich über integrierte Erdungsklemmen.
Technische Daten:
Abmessungen (BxHxT): 580 × 640 × 300 mm
Material: pulverbeschichtetes Stahlblech
Farbe Gehäuse: verkehrsweiß, ähnlich RAL 9016
Farbe Front: lichtgrau, ähnlich RAL 7035
Schutzart: IP30 nach EN 60529
Gewicht: ca. 20 kg
Max. Systemgewicht inkl. Elektronik: 80 kg
Inkl. Verbindungskabel MB-Secure PRO zu Netzteil
Kompatibel mit Netzteilen 013950 und 013960
Zulassung: VdS beantragt
Komplett liefern, fachgerecht montieren und betriebsbereit anschließen.

Fabrikat: Honeywell Security
Typ: ZG4 Gehäuse für MB-Secure PRO

Hersteller/Typ '....................................................'

vom Bieter einzutragen
Menge: 1,000 St

**02.04.0090 Netz-/Ladeteil 12 V bis 140 Ah Akkukapazität**
Vollelektronisches, spannungsstabilisiertes Netz-/Ladeteil für den Bereitschaftsparallelbetrieb mit Tiefentladungsschutz, Akkuüberwachung und Batteriedefekt-Erkennung. Ausgelegt für bis zu zwei Akkus mit max. 140 Ah Gesamtkapazität.
1 Ausgang zur Zentrale (5 A), 4 Ausgänge für externe Verbraucher (2 A / 1 A / 1 A / 1 A), elektronisch abgesichert, Akkutypen per DIP-Schalter wählbar (6,5 Ah bis 65 Ah, Temperaturgeführte Ladespannung Ladeschaltungsüberwachung, BUS-2-Schnittstelle zur Kommunikation mit MB-Secure, 14 Status-LEDs, Taster zum Rücksetzen der Ausgänge,  Sabotagekontakteingang vorhanden, Betriebsspannung: 230 V AC ±15 %, 4763 Hz, Ausgang: 10,514,5 V DC, max. 5/8 A,  Ladedauer: 24 h auf 80 %, Umgebung: 10 °C bis +50 °C, VdS Umweltklasse II, Maße (L×B×H): ca. 250 × 105 × 70 mm.
Liefern, fachgerecht montieren und betriebsbereit anschließen.

Fabrikat: Honeywell Security
Typ: MBPSU140

Hersteller/Typ '....................................................'

vom Bieter einzutragen
Menge: 1,000 St

**02.04.0100 Akku 12 V / 12 Ah VdS-Zugelassen**
Akku 12 V / 12 Ah VdS-Zugelassen
Leistungsmerkmale: Wartungsfrei, Tiefentladesicher - Lageunabhängig.
Liefern, fachgerecht montieren und betriebsbereit anschließen.

Fabrikat: Honeywell Security
Typ: Akku 12 V / 12 Ah VdS-Zugelassen

Hersteller/Typ '....................................................'

vom Bieter einzutragen
Menge: 2,000 St

**02.04.0110 TouchScreen Bedienteil, weiß**
Touchscreen-Bedienteil für den Betrieb an Einbruchmeldezentrale.
Ausführung mit kapazitivem 9"-Farbdisplay im Tablet-Design zur Aufputz- oder Hohlwandmontage. Integrierte Leser für IK2/proX1, IK3/proX2 sowie mifare und mifare DESFire EV1/EV2 Datenträger.
Das Bedienteil verfügt über eine BUS-2-Schnittstelle, LED-Zustandsanzeigen (rot, grün, gelb, blau), Klartextanzeige, symbolgeführte Benutzerführung und Flash-Technologie für Updates.
Anzeige des Anlagenstatus und aller Meldungen in Klartext. Verschiedene Landessprachen konfigurierbar.
Stromversorgung 1015 V DC, Stromaufnahme je nach Bildschirmhelligkeit max. 480 mA bei 10 V DC. Lesedistanz bis 3 cm.
Umweltklasse II gemäß VdS und EN 50131-3, Schutzart IP30, Betriebstemperatur -5 °C bis +45 °C, Abmessungen ca. 218 × 162 × 30 mm, Farbe weiß, ähnlich RAL 9016.
Zulassungen: VdS G121014, VdS2252 Klasse C, EN 50131-3 Grad 3, SES-EMA-RL-T2:2010-08
Liefern, montieren und anschließen.

Fabrikat: Honeywell Security
Typ: MB TouchScreen Bedienteil,VdS G121014,VdS2252 Klasse C.

Hersteller/Typ '....................................................'

vom Bieter einzutragen
Menge: 1,000 St

**02.04.0120 Zentralplatine Überfall- und Einbruchmeldezentrale**
Multifunktionale Zentralen-Plattform für Einbruchmelde- und Zutrittskontroll-Lösungen,
zum Anschluss von Meldern, Kontakten und Sensoren in konventioneller Technik sowie über BUS-Systeme (BUS-2, IB2, Modulbus/RS-485, AADP/RS-485).
Durch das modulare Komponentenkonzept (Gehäuse, Netzteile, Erweiterungsmodule und Lizenzoptionen) ist eine objektspezifische Projektierung möglich.
Leistungsmerkmale im Grundausbau:
4 elektronisch abgesicherte und umschaltbare BUS-Anschlüsse, 2 Fast-Ethernet-Ports (10/100 Mbit/s) mit RJ-45, 2 USB-Anschlüsse für LTE/4G-Modul oder zur Parametrierung,
8 konventionelle Meldergruppeneingänge programmierbar als Einbruch-, Sabotage-, Überfall-, Technik- oder Brand-MG, 8 aktive Halbleiterausgänge 12 V DC / 50 mA,
3 Eingänge für Deckel- und Abreißkontakte, 2 Relaisausgänge 30 V DC / 4 A, Meldereinzelidentifikation bei BUS-Teilnehmern möglich,
16 Scharfschaltbereiche, 128 Meldergruppen, 16 Türen bzw. Schalteinrichtungen, 128 Benutzer (Bediencodes, Datenträger),
32 frei programmierbare Raum- und Zeitzonen, 50 Makros zur Automatisierung von Bedien- und Steuerungsaufgaben,
kundenspezifische Texte mit bis zu 50 Zeichen für Bereiche, Meldergruppen, Benutzer, Ein-/Ausgänge und Zeitzonen,
umschaltbare Anzeigetexte (deutsch/englisch), Ereignisspeicher für bis zu 30.000 Ereignisse, integrierte Echtzeituhr,
Programmierung über USB oder TCP/IP in Verbindung mit PC/Laptop und IQ PanelControl Softwarepaket,
Fernbedienung und Fernparametrierung über IP/Ethernet, direkte Anbindung an WINMAG über TCP/IP,
Unterstützung von verschlüsselten mifare DESFire-Transpondern, Integration in IQ MultiAccess und IQ SystemControl möglich,
frei programmierbare Ein- und Ausgänge im gesamten System, Integration von Funkkomponenten über BUS-2 möglich (maximal 256 Funkteilnehmer, davon bis zu 32 RF-Handsender),
abgesetzte Energieversorgung über BUS-2 realisierbar.
Modular erweiterbar über Lizenzoptionen bis maximal:
512 Bereiche, 4096 Meldergruppen, 512 BUS-Türen, 32 konventionelle Türen, 10.000 Benutzer,
512 Raum-/Zeitzonen, 2000 Makros, bis zu 32 Modulbus/RS-485-Leser pro Zentrale und bis zu 10 Bedienteile pro BUS-2-Anschluss.
Technische Daten:
Betriebsnennspannung 12 V DC, Stromaufnahme im unscharfen Zustand ca. 200 mA,
Betriebstemperaturbereich -5 °C bis +45 °C, Umweltklasse II.
Komplett liefern, montieren und anschließen.

Fabrikat: Honeywell Security
Typ: MB-Secure PRO 4000  Artikel: MB-PN004

Hersteller/Typ '....................................................'

vom Bieter einzutragen
Menge: 1,000 St

**02.04.0130 LTE-Kommunikationsmodul für EM-Zentralen**
LTE-Kommunikationsmodul für EM-Zentralen zur drahtlosen Übertragung von Alarm-, Steuer- und Diagnosedaten über LTE/UMTS/GPRS-Netze. Ermöglicht die Anbindung an Notruf- und Serviceleitstellen (NSL), den Fernzugriff über IQ PanelControl, WINMAG plus oder IQ MultiAccess sowie die Versendung von SMS oder E-Mails. Bis zu zwei Module pro Zentrale einsetzbar, wodurch ein redundanter IP-Übertragungsweg realisierbar ist.
Technische Merkmale: Betriebsspannung über EMZ-Controllerschnittstelle, Stromaufnahme im Ruhezustand ca. 55 mA, bei aktiver Übertragung bis zu 270 mA. Frequenzbänder: GSM/GPRS/EDGE 900/1800 MHz, UMTS/HSPA+ 900/2100 MHz, LTE 700/800/900/1800/2100 MHz. Betriebstemperaturbereich -10 °C bis +55 °C, Lagerung -25 °C bis +70 °C, relative Luftfeuchtigkeit bis 93 % (nicht kondensierend), Gewicht ca. 100 g, Abmessungen (B × H × T): 108 × 25 × 97 mm.
Komplett liefern, montieren und anschließen.

Fabrikat : Honeywell Security
Typ:  MB-PROCLTEE

Hersteller/Typ '....................................................'

vom Bieter einzutragen
Menge: 1,000 St

**02.04.0140 Lizenzoption für IP-Kommunikation nach VdS 2465**
Ermöglicht die Aufschaltung und Kommunikation zu Notruf- und Serviceleitstellen über VdS-konforme IP-Protokolle. In Verbindung mit dem Erweiterungsmodul ist eine VdS-gerechte redundante Übertragung im Dual-Path-Verfahren möglich. Die Option unterstützt sowohl die integrierte Ethernet/IP-Schnittstelle der Zentrale als auch zusätzliche Schnittstellen.
Funktionalitäten: Unterstützung von bis zu 4 redundanten (Dual-Path) bzw. 8 Einzelverbindungen (Single-Path), bis zu 40 bedarfsgesteuerte Verbindungen, 20 Anwahlfolgen mit je bis zu 20 Verbindungswegen. Frei konfigurierbare Testmeldungen (maximal 8 Routinerufe), bis zu 100 programmierbare Kommunikationskanäle. Übermittlung von VdS-Meldungen, E-Mails und SMS mit individuell definierbaren Textbausteinen. Verwaltung von bis zu 100 E-Mail-Adressen in maximal 20 Gruppen.
Lieferung, Aktivierung und vollständige Integration in die vorhandene EM-Zentrale.

Fabrikat: Honeywell Security
Typ: MB-Secure Option für IP VdS2465 100 K

Hersteller/Typ '....................................................'

vom Bieter einzutragen
Menge: 1,000 St

**02.04.0150 Netzentstörfilter**
Der Netzstörschutzfilter dient zur wirksamen Unterdrückung von hochfrequenten Störungen in netzgespeisten Geräten. Er wird zur Nachrüstung eingesetzt, um auftretende HF-Interferenzen auf der Versorgungsleitung zu minimieren und so die elektromagnetische Verträglichkeit (EMV) sicherzustellen.
Leistungsumfang:
Komplette Lieferung, fachgerechte Montage und Anschluss des Filters in bestehende EMZ.

Hersteller: Esser
Typ: Netzstörschutzfilter Typ 2VK3

Hersteller/Typ '....................................................'

vom Bieter einzutragen
Menge: 1,000 St

**02.04.0160 Einbaumagnetkontakt für Öffnungsüberwachung - sabotagegeschützt, 6m**
Einbaumagnetkontakt zur Öffnungsüberwachung  sabotagegeschützt, 6 m Leitung
Rundreedkontakt mit Standardflansch zur Öffnungsüberwachung von Türen und Fenstern. Kontakt und Magnet sind für die stirnseitige Montage vorgesehen. Geeignet für sicherheitsrelevante Überwachungsaufgaben nach VdS-Klasse C und EN 50131-2-6, Grad 3.
Technische Merkmale:
VdS-Zulassung: G109046, Klasse C
Norm: EN 50131-2-6, Grad 3
Schaltabstand: 17 mm ± 4 mm
Schaltspannung max.: 40 V DC
Schaltstrom max.: 500 mA
Kontaktbelastung: 6 W / 6 VA
Übergangswiderstand: max. 0,15 Ohm
Durchschlagspannung: >250 V
Kabellänge: 6 m (LIYY 4×0,14 mm²), LSA-geeignet
Schutzart: IP67 (EN 60529)
Umweltklasse: III (VdS 2110)
Gehäusematerial: ABS/S-B
Maße Kontakt: Ø 8 × 31 mm
Maße Magnet: Ø 6 × 30 mm, in Hülse Ø 8 × 35 mm
Temperaturbereich: 40 °C bis +70 °C
Farbe: Weiß
Liefern und zur bauseitigen Montage an den Türbauer übergeben. Einbau und Positionierung erfolgt durch den Türhersteller oder Türlieferanten

Fabrikat: Honeywell Security
Typ: Rundreedkontakt Z, Standardflansch, 6 m

Hersteller/Typ '....................................................'

vom Bieter einzutragen
Menge: 27,000 St

**02.04.0170 Riegelschaltkontakt zur Verschlussüberwachung - sabotagegeschützt, 6m**
VdS-Riegelschaltkontakt zur Verschlussüberwachung  sabotagegeschützt, 6 m Leitung
Kompakter Riegelschaltkontakt mit Schnappschaltmechanismus zur Verschlussüberwachung von mechanisch verriegelten Türen. Der Kontakt erkennt den vollständigen Verschluss durch Bewegung des Riegels. VdS-anerkannt gemäß Klasse C. Robuste Bauform mit Zinn-Druckgussgehäuse und wasser-/staubdichter Ausführung.
Technische Merkmale:
VdS-Zulassung: G100023, Klasse C
Kontaktprinzip: Schnappschaltwerk
Schaltleistung: min. 1,5 V / 10 µA, max. 30 V DC / 100 mA
Schutzart: IP67
Temperaturbereich: 40 °C bis +70 °C
Abmessungen (B×H×T): 11 × 27 × 16 mm
Anschluss: fest vergossenes Kabel, 6 m (4×0,14 mm²)
Zubehör: inkl. Montagebausatz mit Verlängerungsnase
Einfache Justierung über mitgelieferte Montagehilfe und Bohrschablone
Gehäusematerial: Zinn-Druckguss
Liefern und zur bauseitigen Montage an den Türbauer übergeben. Einbau und Positionierung erfolgt durch den Türhersteller oder Türlieferanten.

Fabrikat: Honeywell Security
Typ: VdS-Riegelschaltkontakt, 6 m Kabel

Hersteller/Typ '....................................................'

vom Bieter einzutragen
Menge: 26,000 St

**02.04.0180 Elektromechanisches Sperrelement Typ 1 plus**
Elektromechanisches Sperrelement Typ 1 plus, VdS-zertifiziert nach Klasse C, zur Zugangssperrung scharfgeschalteter Bereiche gemäß VdS G195097.
Elektromechanisches Sperrelement zur Verhinderung unbefugten Zutritts in scharfgeschaltete Bereiche von Einbruchmeldeanlagen. Das Sperrelement verriegelt mechanisch und elektrisch gesteuert  z. B. bei EMA-Scharfschaltung  und kann an einer oder mehreren Zugangsstellen eingesetzt werden. Montage im Türrahmen, Gegenstück im Türblatt.
Leistungsmerkmale:
VdS-Anerkennung: Klasse C, Zulassung G195097
Ansteuerung wahlweise über Impuls oder Dauersignal
Mechanische und elektrische Notentriegelung möglich
Einfache Montage, auch bei mehreren Zugängen
Austauschbarer Stulp
Einbaulage beliebig
Gegenstück und Anschlusskabel (4 m) im Lieferumfang enthalten
Technische Daten:
Betriebsspannung: 12 V DC
Ruhestromaufnahme: 4 mA
Betriebstemperatur: 25 °C bis +55 °C
Abmessungen Gehäuse (B×H×T): 18 × 140 × 32 mm
Stulp: 20 × 2 × 188 mm
Verschlussbolzen: Ø 8 mm, Hub: 10 mm
Liefern und zur Montage an den Türbauer übergeben. Montage des Sperrelements und der Einbaukomponenten erfolgt durch den Türhersteller bzw. Türlieferanten.

Fabrikat: Honeywell Security
Typ: Elektromechanisches Sperrelement Typ 1 plus

Hersteller/Typ '....................................................'

vom Bieter einzutragen
Menge: 2,000 St

*Hinweis: Transponder*

**02.04.0190 Transponder zur berührungslosen Benutzeridentifikation**
Transponder zur berührungslosen Identifikation an MB-Secure Einbruchmeldesystemen mit Lesern oder Bedienteilen mit und ohne Tastatur.
Geeignet als sicherer Träger für Scharf-/Unscharfschaltung sowie Zutrittskontrolle mit höchster Sicherheit durch AES-Verschlüsselung der sicherheitsrelevanten Daten.
Der Transponder ist vorformatiert mit verschlüsselter Honeywell-Applikation und direkt einsatzbereit an MB-Secure-Zentralen.
Eine zusätzliche Programmierung oder Formatierung ist nicht erforderlich.
Weitere Applikationen können optional aufgebracht werden.
Die UID (Seriennummer) ist frei lesbar.
Der aufgedruckte bzw. gelaserte IS-Code ermöglicht eine eindeutige Zuordnung.
Robustes Gehäuse aus schwarzem Polycarbonat mit massivem Rahmen aus poliertem Edelstahl.
Wasserdichtes Design für langlebigen Einsatz auch unter rauen Bedingungen.
Kompakte Bauform mit Abmessungen ca. 36,5 × 45,0 × 5,2 mm.
Basierend auf der aktuellen 4k MIFARE DESFire EV3 Technologie mit hoher Speicherkapazität und Sicherheitsstufe.
Technische Daten
Chiptechnologie: MIFARE DESFire EV3, 4 kB
Material: Polycarbonat mit Edelstahlrahmen
Abmessungen: 36,5 × 45,0 × 5,2 mm
Farbe: Schwarz
Schutzklasse: Wasserdicht
Identnummer: UID frei lesbar

Fabrikat: Honeywell Security
Typ: MB-Secure MIFARE DESFire EV3 Schl.Anh.

Hersteller/Typ '....................................................'

vom Bieter einzutragen
Menge: 20,000 St

**02.04.0200 Installationskabel symmetrisch J-H(St)H 6x2x0,8 Bd vorh.Rohr/Unterflur**
Halogenfreie flammwidrige Installationsleitung J-H(St)H 6x2x0,8 gemäß VDE 0815
Aderzahl: 12 Adern 6 Paare eindrähtig Cu blank
Leiterklasse: Kl 1 eindrähtig
Aderisolation: halogenfreie Isoliermischung HI1
Schirm: Kunststoffbeschichtete Aluminiumfolie mit Cu-Beidraht
Mantelmaterial: halogenfreies Polymer HM1 Farbe grau
Flammwidrigkeit: VDE 0482-266-2-4 IEC 60332-3-24
Kategorie C
Rauchdichte: DIN EN 61034 IEC 61034
Halogenfrei: DIN EN 50267 IEC 60754

in vorh. Rohre/Unterflurkanäle
Menge: 400,000 m

**02.04.0210 Installationskabel symmetrisch J-H(St)H 6x2x0,8 Bd Kabelrinne**
Halogenfreie flammwidrige Installationsleitung J-H(St)H 6x2x0,8 gemäß VDE 0815
Aderzahl: 12 Adern 6 Paare eindrähtig Cu blank
Leiterklasse: Kl 1 eindrähtig
Aderisolation: halogenfreie Isoliermischung HI1
Schirm: Kunststoffbeschichtete Aluminiumfolie mit Cu-Beidraht
Mantelmaterial: halogenfreies Polymer HM1 Farbe grau
Flammwidrigkeit: VDE 0482-266-2-4 IEC 60332-3-24 Kategorie C
Rauchdichte: DIN EN 61034 IEC 61034
Halogenfrei: DIN EN 50267 IEC 60754

auf vorh. Kabelrinnen oder in offene Kanäle
inkl. notwendiger Sammelhalter
Menge: 100,000 m

**02.04.0220 Installationskabel symmetrisch J-H(St)H 6x2x0,8 Bd AP Abstandsschellen**
Halogenfreie flammwidrige Installationsleitung J-H(St)H 6x2x0,8 gemäß VDE 0815
Aderzahl: 12 Adern 6 Paare eindrähtig Cu blank
Leiterklasse: Kl 1 eindrähtig
Aderisolation: halogenfreie Isoliermischung HI1
Schirm: Kunststoffbeschichtete Aluminiumfolie mit Cu-Beidraht
Mantelmaterial: halogenfreies Polymer HM1 Farbe grau
Flammwidrigkeit: VDE 0482-266-2-4 IEC 60332-3-24
Kategorie C
Rauchdichte: DIN EN 61034 IEC 61034
Halogenfrei: DIN EN 50267 IEC 60754

Installation Aufputz mit Abstandsschellen.
Menge: 150,000 m

**02.04.0230 RS485 Buskabel 3x2x0,22 halogenfrei**
Halogenfreies flammwidriges RS485 Buskabel 3x2x0,22
Leitungstyp: RS485 Buskabel 3x2x0,22 mm
Aderzahl: 6 Adern 3 Paare mehrdrähtig Cu blank
Leiterquerschnitt: 0,22 mm²
Isolierhülle: PE
Verseilung: Paarverseilung, Paare zum Bündel verseilt
Bewicklung: Vlies
Abschirmung: Geflecht aus verzinnten Kupferdrähten
Mantelmaterial PUR Farbe violett ähnlich RAL 4001
Außendurchmesser ca. 8,0 mm
Flammwidrigkeit: entspricht IEC 60332-3-24 Kat. C (PUR-Mantel)
Rauchdichte: entsprechend DIN EN 61034 IEC 61034
Halogenfrei: entsprechend DIN EN 50267 IEC 60754
Zulässige Kabelaußentemperatur fest verlegt -30 bis +70 Grad Celsius
Biegeradius fest verlegt 7,5 fach des Durchmessers
Menge: 50,000 m

*Hinweis: WINMAG-Aufschaltung*
Für die Arbeiten der WINMAG Integration ist die Fa. Reichelt als im Auftrag der SPSG zugelassene Firma für die Wartung des WINMAG zu binden

Reichelt Sicherheitstechnik GmbH
Oderstraße 38
14513 Teltow
Kontakt
+49 (0) 3328 35145 0
Fax: +49 (0) 3328 35145 10
info@reicheltnet.de

**02.04.0240 Dienstleistungen zur WINMAG-Integration Bildschirmseite**
Dienstleistungen zur WINMAG-Integration in bestehendes
Gefahrenmanagementsystem
Aktualisierung/Visualisierung Meldegruppenübersicht und
Grundrissdarstellungen Schweizer Haus gemäß Endausbauzustand
Menge: 1,000 St

**02.04.0250 Dienstleistungen zur WINMAG-Integration Datenpunkt**
*** Pauschalposition
Dienstleistungen zur WINMAG-Integration in bestehendes Gefahrenmanagementsystem an anderem Standort in Potsdam
- Anlegen/Visualisierung von folgenden Datenpunkten :
   - 6 Türüberwachungen
   - 12 PIR-Melder
   - 16 Fesnterüberwachungen
   - 5 sonstige Statusinformationen Systemkomponenten
- Status "Alarm/Ruhezustand/Störung/Abschaltung" über verschiedenfarbige Symboldarstellung im Grundriss
- Hinterlegen von Kontextdaten mit Orts- und Typangabe und Status pro Datenpunkt
Menge: 1,000 psch

**02.04.0260 Nutzerspezifische Programmierung**
*** Pauschalposition
Nutzerspezifische Programmierung der Einbruchmeldeanlage und der Zutrittskontrollfunktionalität einschl. benötigter Softwarelizenzen
- Programmierung der Scharfschaltungen und Alarmierungen
- Einrichten von bis zu 15 Zutrittsberechtigungen und Zuordnung der zugehörigen Transponder/Karten
- Einrichten der Meldegruppen und gruppenspezifischen Meldetexten
- Programmierung der Steuerfunktionen (z.B. Verriegelung Fluchttürsteuerungen bei Scharfschaltung, über je einen potentialfreien Kontakt an GLT)
- Aufbereitung des Anlagenaufbaus für die WINMAG-Darstellung eines externen Anbieters

einschl. Vorhalten der dafür notwendigen Programmiersoftware
Menge: 1,000 psch

**02.04.0270 Inbetriebnahme durch VdS-Errichter**
*** Pauschalposition
Inbetriebnahme der Einbruchmeldeanlage durch einen VdS zugelassenen Errichter, Erstellen des Abnahmeprotokolls und der Anlagendokumentation.
Menge: 1,000 psch

**02.04.0280 Einweisung des Betriebspersonals**
*** Pauschalposition
Die Einweisung des Betriebspersonals ist schriftlich durch ein Protokoll nachzuweisen und der Dokumentation beizufügen.
Menge: 1,000 psch

**02.04.0290 Ausstellung einer Bestätigung**
*** Pauschalposition
Ausstellung einer Bestätigung über die VdS-gerechte Errichtung der Anlage aus der hervorgeht, dass die Anlage unter ausschließlicher Verwendung VdS-anerkannter Anlagenteile errichtet wurde, die auf das funktionsmäßige Zusammenwirken abgestimmt sind.
Menge: 1,000 psch

**02.04.0300 Koordination EMA / Türbau**
*** Pauschalposition
Im Rahmen der Errichtung der Einbruchmeldeanlage (EMA) ist die vollständige Koordination mit den ausführenden Firmen für die Türen (Stahl- und Holzbau) sicherzustellen.
Die von der Elektrofachfirma bereitgestellten Komponenten (z. B. Magnetkontakte, Riegelkontakte, Sperrelemente, Mediatoren) sind vom Tür-/Fensterbauer funktional und positionstechnisch in die Türen einzubauen. Dies umfasst insbesondere:

Rechtzeitige Abstimmung über benötigte Türdetails, Einbaulagen und Öffnungsfunktionen

Prüfung der technischen Kompatibilität und Einhaltung der VdS-Klasse B-Anforderungen

Übergabe von Informationen zu Kabelführung, Schnittstellen und Funktionen

Einbindung in das EMA-System (z. B. Testläufe, Anschlussprüfungen, Inbetriebnahmeunterstützung)

Dokumentation und Übergabe der abgestimmten Ausführung an AG/Planer
Diese Leistung ist integraler Bestandteil der EMA-Gesamtleistung. Alle Koordinationsmaßnahmen sind durch den AN selbständig zu organisieren und durchzuführen. Eine spätere Anpassung oder Nachbesserung aufgrund fehlender Koordination erfolgt ohne Mehrkosten.
Menge: 1,000 psch

*Hinweis: Wartung*
Nach Vorliegen der Voraussetzungen beabsichtigt
der AG mit dem AN einen Wartungsvertrag abzuschließen.
Grundlage des Wartungsvertrages ist der Muster -
Wartungsvertragsvordruck des AG, der als Anlage den
Verdingungsanlagen für bezeichnetes Vorhaben beigefügt
ist. Vom Bieter ist der Mustervertrag vollständig auszufüllen.
Der Abschluss des Wartungsvertrages erfolgt über eine
gesonderte Beauftragung für die Laufzeit der
Mangelanspruchsfrist des AG von 4 Jahren.
Das Wartungsangebot ist gemäß Formblatt 242
zu erstellen.

Die Angebotsbindungsfristverlängerung für den/die
Titel Wartung/en, kalkuliert auf Grundlage der vom AG
übergebenen Verdingungsunterlagen, erkennt der AN bis
zum Zeitpunkt der Abnahme der Bauleistung an.

Das Wartungsangebot des Bieters hat vollinhaltlich alle
Anforderungen zu beinhalten, die nach VOB (B) § 13 Nr.
4 die Beibehaltung der Mangelanspruchsfrist nach
Abnahme der Baumaßnahme für den AG sicherstellt.
Die Wartungspauschale für den Wartungsvertrag ist über
die Laufzeit der Mangelanspruchsfrist des AG von 4 Jahren zu kalkulieren.
Der angebotene Einheitspreis beinhaltet die
Wartungskosten für notwendige Wartungen pro Jahr
(unabhängig der notwendigen Wartungsintervalle des AN
pro Jahr) unter Maßgabe der Vertragslaufzeit innerhalb
der Mangelanspruchsfrist des AG von 4 Jahren.
Fehlende Angebotsbepreisung des Bieters u. a. zu diesem
Titel können nach VOB (A) § 16, Nr. 1 zum Ausschluss
des Angebotes führen.
Nach VOB (A) § 16, Nr. 6, (3.) wird der Einheitspreis
für die Position Wartung- bei der
Wirtschaftlichkeitsbewertung des Angebotes für die
Zuschlagserteilung als Wertungskriterium einbezogen.
Der Bieter erklärt mit seiner Kalkulation der Wartung,
dass er diesbezügliche aktuelle herstellerspezifische
Wartungs- und Servicevorgaben für seine angebotene
Anlagentechnik in vollem Umfang mit bei der Kalkulation
der Wartung über den bezeichneten Zeitraum berücksichtigt hat.

**02.04.0310 Wartung im 1. Jahr**
Wartung, wie zuvor beschrieben, im 1. Jahr
Menge: 1,000 Jr

**02.04.0320 Wartung im 2. Jahr**
Wartung, wie zuvor beschrieben, im 2. Jahr
Menge: 1,000 Jr

**02.04.0330 Wartung im 3. Jahr**
Wartung, wie zuvor beschrieben, im 3. Jahr
Menge: 1,000 Jr

**02.04.0340 Wartung im 4. Jahr**
Wartung, wie zuvor beschrieben, im 4. Jahr
Menge: 1,000 Jr

#### Titel 02.05 KG 457 Strukturierte Verkabelung

**02.05.0010 9HE 19" Wandgehäuse inkl. Schranküberwachung, Beleuchung und Lüftungs**
9HE 19  Wandgehäuse zur Wandmontage, inkl. Schranküberwachung, Beleuchtung und Lüftungseinheit
Wandmontierbares 19 -Wandgehäuse zur werkzeugfreien Montage, geeignet für passive und aktive Netzwerkkomponenten. Aus pulverbeschichtetem Stahlblech mit Sichttür aus ESG-Sicherheitsglas. Türanschlag frei wählbar. Inklusive Schranküberwachung, LED-Innenbeleuchtung und Steckdosenleiste mit Überspannungsschutz.
Die 482,6 mm (19 )-Befestigungsebene ist vorne im 25 mm-Raster tiefenverstellbar und mit einer statischen Traglast von 5 kg/HE ausgelegt. Zwei abschließbare Seitenwände sowie Dach- und Bodenrahmen sind mit je zwei Lüfterfeldern für passive Belüftung ausgestattet. Zwei Lüftermotoren mit Thermostat zur aktiven Klimatisierung vormontiert; nicht benötigte Lüfterfelder werden mit Abdeckplatten verschlossen.
Kabeleinführungen über Rückwand, Boden und Dach möglich, alle Ausbrüche mit Bürstenleisten abgedeckt. Integrierte Erdung aller Metallteile und Vorbereitung zur Potenzialausgleichsanbindung.

Technische Daten:
Bauform: 19 -Wandgehäuse, 9 HE
Abmessungen (B × H × T): 600 × 625 × 600 mm
Farbe: RAL 7035 lichtgrau, pulverbeschichtet
Fronttür: Sicherheitsglas (ESG), abschließbar
Seitenteile: abnehmbar, abschließbar
Schutzart: IP20
Statische Belastbarkeit: 5 kg/HE
Belüftung: 2× Lüftermotoren mit Thermostat, passive Lüfterfelder mit Abdeckplatten
Kabelzuführung: über Rückseite, Boden und Dach, mit Bürstenleisten
Zusätzliche Ausstattung:
1× 19  Steckdosenleiste, 6-fach mit Überspannungsschutz

Seitliche Kabelführungen vorgesehen
Innenbeleuchtung integriert

Hersteller/Typ '....................................................'

vom Bieter einzutragen
Menge: 2,000 St

**02.05.0020 Rangierpanel für 19"-Einbau, 1 HE**
Rangierpanel für 19"-Einbau, 1 HE
zum horizontalen Rangieren der Rangierkabel
mit 5 Kabelrangierringe aus Chromstahl
einschl. Klein- und Befestigungsmaterial liefern und
betriebsfertig montieren
Menge: 4,000 St

**02.05.0030 LSA-Montagewanne zur Aufnahme von 4 LSA-Modulen 2/10**
LSA-Montagewanne zur Aufnahme von 4 LSA-Modulen 2/10 für Wannenmontage, vorbereitet zur Montage von Drahtführungsbügeln zur waagerechten/senkrechten Rangierdrahtführung. Kabelabfangung, Schirmkontaktierung, geschützte Kabelführung und Zugentlastung im LSA-Montagekanal. 25 mm Rastmaß.
mit Einbauzubehör zum Einbau in die Schranktiefe
Menge: 2,000 St

**02.05.0040 Beschriftung des 19"-Verteilerschrankes**
Beschriftung des 19 -Verteilerschrankes
Liefern und Montieren eines gravierten Beschriftungsschildes je Verteilerschrank.
Schildmaß: 25 × 75 mm (HxB)
Zweizeilige Gravur nach Vorgabe des Auftraggebers
Ausführung aus wetter- und UV-beständigem Material, z. B. Kunststoff oder Aluminium
Befestigung mittels Schrauben auf jeder Tür des Verteilerschrankes
Eindeutige Kennzeichnung zur klaren Identifizierung der Schrankfunktion oder -zuordnung
Beschriftung je Schrank vorsehen
Menge: 2,000 St

*Hinweis: Vorbemerkungen LWL-Verkabelung*
Zur Realisierung der universellen, dienstneutralen, strukturierten und sternförmigen Datenverkabelung gelten die Grundlagen der Normen EN50173-1 bis 6, ISO/IEC 11801 und IEEE802.3 zur Übertragung von Datenraten bis mindestens 10 GigaBit Ethernet:
- bei Multimode /850nm (10G Base-SR/SW)
- bei Singlemode /1300nm (10G Base-LX4)
- bei Singlemode / 1550nm (10G Base-ER/EW).

Es kommen nur Komponenten zum Einsatz, die den ausgeschriebenen LWL-Spezifikationen in allen Punkten genügen und mit ausreichenden Reserven erfüllen.

Die verwendeten LWL-Datenkabel und LWL-Rangierkabel (LWL-Patchkabel) sind halogenfrei und flammwidrig.

Die Datenkabel werden fachgerecht und getrennt von Starkstromleitungen verlegt. Die Verlegung wird mit dem Errichter der Starkstromleitungen abgestimmt und koordiniert. Die Normvorgaben und Richtlinien der Hersteller werden eingehalten. Insbesondere die vorgeschriebenen Biegeradien, sowie die zulässigen Zug- und Druck-Kräfte werden eingehalten und nicht unterschritten.

Die maximalen Längen für die Verkabelungsstrecken hinsichtlich der Übertragung von 10 GigaBit Ethernet bei 850nm für OM3 = 300m und OM4 = 550m werden eingehalten.

Die eingesetzten Komponenten entsprechen den jeweiligen Normen in der aktuell gültigen Fassung.

Der Nachweis hierüber erfolgt mittels geeigneter Datenblätter und Zertifikate.

Installieren und Montieren:
Grundlage für die Installation bildet die Norm EN 50174. Die Verarbeitung der Komponenten erfolgt nach Herstellerangaben und mit fachkundigem Personal.
Dabei werden die besonderen Anforderungen für die LWL-Technik hinsichtlich der Sauberkeit (Staubfreiheit) berücksichtigt. Der Nachweis über die einwandfreie Funktion der fertig installierten Strecken erfolgt zu 100% mittels der OTDR-Messprotokolle.

Alle im LV beschriebenen Leistungen enthalten die Lieferung und Montage/Installation der Komponenten, auch wenn das in einzelnen LV-Positionen nicht ausdrücklich beschrieben wird. Dies umfasst alle Vorkehrungen für die Beschaffung, Lieferung und Errichten der Anlage einschließlich aller Abstimmungsarbeiten mit dem Auftraggeber, Messungen und Dokumentationen inkl. aller erforderlichen Klein- und Befestigungsmaterialien unter Beachtung der anerkannten Regeln der Technik und der DIN.

Abweichungen müssen mit dem Auftraggeber abgestimmt werden.

Bemusterung:
Der Auftraggeber hat das Recht, alle zum Einsatz kommenden Komponenten vor Installationsbeginn zusammen mit den entsprechenden Dokumenten bemustern zu lassen und hinsichtlich der Freigabe zu entscheiden.

OTDR-Messungen der Datenstrecken:
Für alle Datenstrecken werden normgerechte Messprotokolle angefertigt und auf Datenträger dokumentiert, so dass sie eindeutig den gemessenen Strecken zugeordnet werden können. Gemessen wird nach den Vorgaben laut LV. Die Messgeräte müssen eine gültige Kalibrierung und den aktuell gültigen Softwarestand aufweisen. Alle normativ festgelegten Parameter sind zu messen und zu dokumentieren.

Die Messprotokolle werden dem Auftraggeber auf Wunsch und zur Abnahme vorgelegt und enthalten vollständige Angaben zum Messzeitpunkt, Messaufbau, zur gemessenen Strecke und zum Prüfer.

Der Auftraggeber kann zur Qualitätssicherung vereinzelt Stichprobenmessungen vom Auftragnehmer durchführen lassen.

Dokumentation und Beschriftung:
Die Beschriftung aller Komponenten ist gemäß den Vorgaben des Auftraggebers auszuführen oder mit dem Auftraggeber abzustimmen, wobei die Nummerierung einer sinnvollen Systematik unterliegt.

Alle Kabel werden beidseitig mit einer fortlaufenden Nummer gekennzeichnet. Sämtliche Beschriftungen werden dauerhaft ausgeführt.

Zur Abstimmung mit dem Auftraggeber werden vor Installationsbeginn entsprechende Muster angefertigt und vorgelegt, die vom Auftraggeber freigegeben werden müssen. Die Muster sind zu dokumentieren und werden bis zur Abnahme des Gesamtprojektes vom Auftraggeber aufbewahrt.

Systemgarantie des Herstellers:
Soweit der Auftraggeber in der Ausschreibung eine Systemgarantie fordert, sind alle dazu erforderlichen Aufwendungen wie z.B. Schulungen, Zertifikate, Abnahmen, Messprotokolle, Dokumentationen und Garantieunterlagen in das Angebot einzurechnen.

*Hinweis: LWL-Netz*

**02.05.0050 LWL-Verteilerfeld, ausziehbar, bestückt, Singlemode OS2**
LWL-Verteilerfeld, ausziehbar, bestückt, Singlemode OS2
Liefern und montieren eines vorkonfektionierten LWL-Verteilerfeldes zur Aufnahme von 24 LWL-Fasern (Singlemode, OS2), geeignet zur Montage in einem 19 -Schrank. Das Gehäuse ist ausziehbar über Teleskopschienen und zur frontbündigen oder zurückversetzten Montage geeignet.
Technische Merkmale:

Bauform: 19 -Chassis, Vollmetallausführung
Montage: Frontbündig montiert (zurückversetzbar), ausziehbar (Teleskopschienen)
Kabeleinführung:
Zwei seitliche Kabeleinführungen
Beiliegende Kabelverschraubungen M20 und M25
Zugentlastung über M20-Verschraubung
Frontplatte:
Wechselbare Frontblenden für bis zu 24 SC-Kupplungen
Front zur einfachen Kupplungsmontage abnehmbar
Beschriftung im Siebdruck
Bestückung:
24 × SC-Simplex-Monomode-Adapter (gemäß IEC 61754-14)
6 Blindstopfen
Adapter mit Phosphorbronze-Hülse
Gehäuse: Polymer, Farbe: Erikaviolett
Flanschmontage (innenliegend, geschraubt)
Mindestanzahl Steckzyklen: 1000
Pigtails:
24 × SC-Simplex-Pigtails, E9/125 µm OS2
Länge: 2 m, farbcodiert nach IEC 60304
Pigtails eingelegt und abgesetzt
Einfügedämpfung (typ./max.): 0,2 / 0,5 dB
Messmethode: EN 61300-3-4 (Einfügeverfahren C)
Spleißzubehör enthalten:
Spleißkassetten mit Deckel
Spleißkamm
DT AG-zugelassene Krimpspleißschutzhalter
Menge: 1,000 St

**02.05.0060 Beschriftung der 19" LWL-Patchfeld**
Beschriftung der 19" LWL-Verteilermit dauerhaften Beschriftungsstreifen; eindeutige Kennzeichnung der Anschlüsse nach Vorgabe des Auftraggebers
je Verteilerfeld
Menge: 1,000 St

**02.05.0070 Kabelvorbereitungen**
LWL-Universalkabel bis 48 Fasern absetzen, in Verteiler einführen (in Datenverteiler und/oder Mini-Data-Center), Zugentlasuntg herstellen und zum Spleißen vorbereiten
je Kabelende
Menge: 2,000 St

**02.05.0080 Herstellen von LWL-Spleissverbindungen**
- Herstellen von LWL-Spleissverbindungen durch
  elektrische Glimmentladung mit vollautomatischem
  Spleißgerät.

- Anforderungen an den Spleißautomaten:
  3-Achsen-Positionierung
  Kernzentrierung
  Berechnung der Spleißdämpfung,
  zur Einschätzung der Qualität der Spleißung
  Spleißdämpfung: <= 0,10 dB

- Durchzuführende Arbeiten:
  Spleißfertiges Absetzen der Faserpigtails
  Herstellen der Spleiße
  Nachbildung des Primärcoatings durch
  Crimpspleißschutz
  Ablegen des Spleißes mit dem Spleißschutz
  in den Spleißschutzhalter und des
  Faservorrates in der Spleisskassette
  Einstecken der Pigtailstecker in die Kupplung
  Beschriften nach Vorgabe
Menge: 48,000 St

**02.05.0090 Dämpfungsmessung der LWL-Kabelstrecken**
Durchführung von Dämpfungsmessungen an den
installierten LWL-Verbindungen (Installationsstrecke)

Messung im Wellenlängenbereich 850 nm
Messmethode: DIN ISO/IEC 14763-3:2010-09
Wie in der Norm gefordert, sind Messgeräte mit
Modenstrippern oder Vorlauffaser  zu benutzen. Die
Messkabel  und Messadapter (zur Durchführung der
Referenzmessung) müssen Messqualität besitzen. Die
Messkabel und adapter müssen den entsprechenden Normen
der verwendeten Steckerserien und Fasertypen
entsprechen.
Die Steckverbinder und Adapter der Messkabel und
Messobjekte müssen ständig mit einem Mikroskop
(Vergrößerung mindest 100 fach besser 200 fach)
begutachtet und bei Bedarf gemäß IEC TR
62627-01gereinigt werden.

Die Kalibrierung des Gerätes muss innerhalb des letzten
Jahres erfolgt sein und das Zertifikat muss den
Messungen beigelegt werden.

Übergabe der Messdaten entsprechend Vorbemerkungen.:
Diese sind auf Datenträger (als MS-Excel-Datei) und
Papier abzuliefern.

Einzuhaltende Grenzwerte:
Die in der EN 50173:2011 geforderten Werte für den
ausgewählten Link ist unbedingt einzuhalten.

Hersteller/Typ '....................................................'

vom Bieter einzutragen
Menge: 24,000 St

**02.05.0100 LWL-Abnahmemessungen mit OTDR Messprotokoll**
Vollständige Prüfung aller installierten LWL-Strecken

Alle LWL-Datenstrecken sind mittels OTDR gemäß IEC 14763-3 nach Abschluss der Installation messtechnisch zu überprüfen. Jede OTDR- Messkurve ist auf Auffälligkeiten (z.B. wellenlängenabhängige Besonderheiten, Geisterreflexionen) zu bewerten. Die Messungen sind bidirektional mit Vor- und Nachlauffaser inkl. Dokumentation aller Messergebnisse durchzuführen:
- für Singlemode bei 1310 nm und 1550 nm
- für Multimode bei 850 nm und 1300 nm

Zur Bewertung einer LWL-Strecke sind die Gesamtergebnisse aller Einzelereignisse nach Normvorgaben zu berücksichtigen.

Zur Bewertung eines Stecker-Überganges gelten folgende Grenzwerte für die Einfüge-/ Rückflussdämpfung:
- Singlemode APC Klasse B/SM1: 0,12 dB / 65 dB Premium
- Singlemode Klasse B/SM2: 0,12 dB / 45 dB Premium
- Singlemode Klasse C/SM2: 0,25 dB / 45 dB Standard
- Multimode Klasse B/MM2: 0,12 dB / 40 dB Premium
- Multimode Klasse C/MM3: 0,25 dB / 35 dB Standard

Für die Durchführung der OTDR-Messungen dürfen ausschließlich Messfasern eingesetzt werden, deren Stecker Referenzqualität aufweisen. Ein Nachpolieren der Steckerstirnflächen ist nicht zulässig.

Alle Steckerstirnflächen sind vor und nach den Messungen mittels Mikroskop (200 bzw. 400-facher Vergrößerung) auf mögliche Verschmutzungen zu überprüfen. Messungen dürfen nur mit sauberen Messfaser und an sauberen LWL-Steckerstirnflächen durchgeführt werden. Kontaminierte LWL-Steckerstirnflächen sind vor den Messungen durch den Installations-Dienstleiter fachgerecht zu reinigen.

Die Länge der Vor- und Nachlauffasern hat für Singlemode 500 m und für Multimode 100 m zu betragen.

Die OTDR-Messprotokolle sind für jede LWL-Datenstrecke im Originalformat des jeweiligen Messgeräteherstellers inkl. Viewer-Software in strukturierter Form dem Auftraggeber auf Datenträger (DVD oder CD) zu übergeben. Die OTDR-Messprotokolle müssen mindestens folgende Angaben enthalten:
- Fabrikat/Typ und Seriennummern der Messgeräte
- Datum der letzten Kalibrierung des Messgerätes
- Name des Messenden, Ort, Datum, Uhrzeit
- Ausgewählter Test-Standard
- Portbezeichnungen und Messrichtung
- Eingestellter Brechnungsindex

Es ist darauf zu achten, dass die Messzeit ausreichend lang eingestellt wird, um durch die Mittelwertbildung vieler Einzelmessungen ein genaues und rauschfreies Ergebnis zu erhalten (tmess größer 20 s).

Die Pulslänge ist so zu wählen, dass die ortsbezogene Auflösung hoch genug ist, um jeden Stecker-Kupplung-Steckerübergang (ggf. inkl. Spleiß) über die LWL-Strecke zu bewerten. Dies fordert einen rauschfreien Kurvenverlauf bei ausreichender Pegelauflösung. Das OTDR ist so einzustellen, dass bei kleinstmöglicher Pulslänge ein rauschfreier Kurvenverlauf ermittelt wird.
Menge: 24,000 St

**02.05.0110 LWL-Universalkabel A-DQ(ZN)B2Y 24E 9/125µm OS2**
LWL-Universalkabel 24F, E9/125 µm OS2, für Außenverlegung
Liefern und verlegen eines metallfreien, längswasserdichten LWL-Universalkabels mit 24 Monomode-Fasern (E9/125 µm, OS2) zur Außenverlegung in Kabelgräben bzw. auf Kabeltrassen. Die Verlegung erfolgt gemäß den geltenden Richtlinien und Herstellervorgaben.

Faserspezifikation:
Monomodefaser gemäß ITU-T G.652.D / OS2
Optimiert für laserbasierte 10-Gigabit-Ethernet-Übertragung
Alle Fasern stammen vom selben Faserhersteller

Übertragungseigenschaften:
Wellenlänge (nm):  1310, 1550
Dämpfung (dB/km, typ.): 0,4, 0,4

Kabelaufbau:
- Bündeladerkonstruktion nach DIN/VDE 0888
- Außenmantel: PE, schwarz, selbstverlöschend nach IEC 60332-1 / VDE 0482-332-1

Brandverhalten:
- Geringe Brandfortleitung gemäß IEC 60332-3 Cat. C / VDE 0472-804 Prüfart C
- Brandlast: ca. 31 kWh/m

Längswasserdicht nach EN 60794-1-2 F5 (3 m / 24 h)  gelfreie Ausführung mit Quellmaterialien

Nagetieregeschützt durch metallfreie, gebundene Glasfilamente

Metallfreies Kabel
Mechanische Eigenschaften:
- Kabeldurchmesser: ca. 7,0 mm
- Minimaler Biegeradius: 140 mm
- Maximale Zugkraft: 1600 N (reversible Faserdehnung=0,33 %)
- Kurzzeitiger Querdruck: max. 500 N/cm (reversible Dämpfungsänderung ±0,05 dB)

Mechanische Eigenschaften nach EN 60794-1-2
Zusätzliche Merkmale:
- Zwei integrierte Aufreißzwirne zum werkzeuglosen Öffnen des Außenmantels
- Abriebfeste Kabelkennzeichnung (Telefonhörer, Metrierung, Hersteller, Faseranzahl, Wellenlinie, Kabelnummer)
- Farbe: grün

Kabelbedruckung mit Metrierung und Fertigungsnummer zur eindeutigen Identifikation

Hersteller/Typ '....................................................'

vom Bieter einzutragen
Menge: 70,000 m

*Hinweis: Strukturierte Verkabelung Datennetz*

**02.05.0120 Datenkabel Kat. 7A, in vorh. Leerrohre**
Installationskabel S/FTP 4x2xAWG22/1, geeignet für den Aufbau von Verkabelungsstrecken mindestens der Klasse FA gemäß EN 50173 und ISO/IEC 11801 oder besser.

Technische Anforderungen:
Rückflussdämpfung (RL) = 19 dB bei 1 GHz
Einhaltung der Anforderungen nach EN 50288-9-1
Leiterdurchmesser: 0,6 mm, massive Kupferleiter
Kabelmantel: halogenfrei, flammwidrig
Brandverhalten: mindestens Eca gemäß europäischer Bauproduktenverordnung (BauPVO)
Flammwidrigkeit gemäß ISO/IEC 60332-3-24
Einhaltung der Trennklasse "d" nach EN 50174-2:2011-09
Brandlast: = 0,19 kWh/m
Kabeldurchmesser: = 8,1 mm
Mantelkennzeichnung mit Brandklasse, Herstellerbezeichnung, Metrierung und Fertigungsnummer
Verlegung des Datenkabels in vorhandenen Leerrohre.

Liefern und fachgerechte Verlegung.
Menge: 2000,000 m

**02.05.0130 Datenkabel Kat. 7A, Kabelrinne in vorh. Kabeltrasse/Bodenkanal**
Installationskabel S/FTP 4x2xAWG22/1, geeignet für den Aufbau von Verkabelungsstrecken mindestens der Klasse FA gemäß EN 50173 und ISO/IEC 11801 oder besser.

Technische Anforderungen:
Rückflussdämpfung (RL) = 19 dB bei 1 GHz
Einhaltung der Anforderungen nach EN 50288-9-1
Leiterdurchmesser: 0,6 mm, massive Kupferleiter
Kabelmantel: halogenfrei, flammwidrig
Brandverhalten: mindestens Eca gemäß europäischer Bauproduktenverordnung (BauPVO)
Brandklassenangabe auf der Kabelmantelbedruckung erforderlich
Flammwidrigkeit gemäß ISO/IEC 60332-3-24
Einhaltung der Trennklasse "d" nach EN 50174-2:2011-09
Brandlast: = 0,19 kWh/m
Kabeldurchmesser: = 8,1 mm
Mantelkennzeichnung mit Brandklasse, Herstellerbezeichnung, Metrierung und Fertigungsnummer
Verlegung des Datenkabels auf Kabeltrassen und Bodenkanälen.

Liefern und fachgerechte Verlegung.
Menge: 750,000 m

**02.05.0140 Patchkabel Cat.6A, 2x RJ45, 0,5 m**
RJ45-Patchkabel Cat.6A, 0.5m, 180, AIM
Patchkabel für alle Anwendungen der Klasse EA
gem. EN50173-2, Anhang F einschließlich
10 Gbit/s-Ethernet; Geeignet für 4 Pair Power over Ethernet gemäß IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
- Länge: 0.5m
- Belegung: 1:1
- Tülle: 180°

Stecker:
- Performance: Cat.6A gem. ISO/IEC60603-7-51

Kabel:
- Struktur: S/FTP 4x2xAWG27/7
- Adernmaterial: Cu
- Performance: Cat.7 gem. EN 50288-4-2
- Kabeldurchmesser: = 5,8mm
- Mantelmaterial: LSZH
- Flammwidrigkeit: gem. EN60332-1, UL444CM

Geeigneter Montageclip:
-Innenabmessung: (BxH):10,8x8,65mm

liefern und entsprechend Vorgaben patchen
Menge: 10,000 St

**02.05.0150 Patchkabel cat. 6A 2xRJ45, 1,0 m**
RJ45-Patchkabel Cat.6A, 1,0m, 180, AIM
Patchkabel für alle Anwendungen der Klasse EA
gem. EN50173-2, Anhang F einschließlich
10 Gbit/s-Ethernet; Geeignet für 4 Pair Power over Ethernet gemäß IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
- Länge: 0.5m
- Belegung: 1:1
- Tülle: 180°

Stecker:
- Performance: Cat.6A gem. ISO/IEC60603-7-51

Kabel:
- Struktur: S/FTP 4x2xAWG27/7
- Adernmaterial: Cu
- Performance: Cat.7 gem. EN 50288-4-2
- Kabeldurchmesser: = 5,8mm
- Mantelmaterial: LSZH
- Flammwidrigkeit: gem. EN60332-1, UL444CM

Geeigneter Montageclip:
- Innenabmessung: (BxH):10,8x8,65mm

wie zuvor beschrieben jedoch: Länge 1m
liefern und entsprechend Vorgaben patchen
Menge: 10,000 St

**02.05.0160 19" - 1HE-Verteilerfeld, Modulträger**
Modulträger metallisch, mit 19"-Befestigungsraster und integrierter Kabelabfangung für mindestens 24 Kabel;
Potentialanschlussleitung vormontiert;
Frontblende für die Bestückung von mindestens 24 Buchseneinbauplätze;
Portnummerierung auf Frontblende von 1 bis 24;
Rasthebel für Stecker bei allen 24 Ports obenliegend;

Modulträger passend zu angebotenen RJ45 Modulen
- Material Modulträger: Stahlblech, pulverbeschichtet
- Farbe Modulträger: lichtgrau, ähnlich RAL 7035
- Anzahl Cat.6A-Buchsen: min. 24
- Anzahl Kabelbinder: min. 24
Menge: 3,000 St

*Hinweis: Vorbemerkungen*
Bei den nachfolgenden Installationsgeräten wurde
das folgende Schalterprogramm bemustert.

Montageart Unterputzinstallation
Fabrikat/ Typ:  -Busch Jäger/ future® linear
Farbe in Anthrazit

Hersteller/Typ '....................................................'

vom Bieter einzutragen

Montageart Estrichbündiges Bodenkanal-System
Fabrikat/ Typ: - Hager (Gallery 2-F)

Hersteller/Typ '....................................................'

vom Bieter einzutragen

Montageart Bodentank
Fabrikat/ Typ: - OBO

Hersteller/Typ '....................................................'

vom Bieter einzutragen

Montageart Aufputzinstallation
Fabrikat/ Typ: - Busch Jäger/ Ocean

Hersteller/Typ '....................................................'

vom Bieter einzutragen

Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

**02.05.0170 Modulare Anschlussdose 2x RJ45 UP Cat. 6A**
Anschlussdose UP, 2-fach, Cat. 6A  Klasse EA, 500 MHz, mit geneigtem RJ45-Auslass 45°, ohne Spreize, zur Montage in eine zuvor ausgeschriebene Gerätedose im Sichtbeton oder Trockenbau. Ausführung mit LSA-Schneidklemmen gemäß TIA/EIA-568-B.2 (Kennzeichnung A und B), geeignet für 10 Gigabit Ethernet und Power over Ethernet (PoE+) nach IEEE 802.3at. Entspricht EN 60 603-7-51:2011-01, ISO/IEC 11801:2011-06, abgeschirmt gemäß DIN EN 55022 Klasse B. Geeignet für flexible Datenkabel mit Ø 610 mm und für Adern AWG 2422. Anschluss von RJ45, RJ12 und RJ11 Steckern möglich. Inklusive Zentralplatte mit Beschriftungsfeld, Gehäuse-Erdung über 6,3 mm Flachsteckanschluss möglich, Einbautiefe ca. 31 mm.

Liefern, montieren und anschließen.
Menge: 7,000 St

**02.05.0180 Modulare Anschlussdose 2x RJ45 Cat. 6A in Bodentank**
Modularer Einsatz zur Aufnahme von 2 Keystone-Modulen, zur Montage in einem zuvor ausgeschriebenen Bodentank. Kompatibel mit Schalterprogrammen über 50 × 50 Zwischenring, Steckrichtung 45°, mit Staubschutzklappen. Geeignet für Power over Ethernet (PoE+) gemäß IEEE 802.3at. Inklusive Zentralplatte mit Beschriftungsfeld, Schutzart IP2X gemäß DIN EN 60529 (VDE 0470-1), mit erhöhtem Berührungsschutz. Geeignet für flexible Datenkabel mit einem Durchmesser von 610 mm sowie für Adern mit Querschnitten von AWG 2422. Befestigung durch Einrastmechanismus oder Schraubbefestigung.

Liefern, montieren und anschließen.
Menge: 6,000 St

**02.05.0190 Modulare Anschlussdose 2x RJ45 Cat. 6A in Bodenkanal**
Modularer Einsatz zur Aufnahme von 2 Keystone-Modulen, zur Montage in einen zuvor ausgeschriebenen Bodenkanal. Kompatibel mit Schalterprogrammen über 50 × 50 Zwischenring, Steckrichtung 45°, mit Staubschutzklappen. Geeignet für Power over Ethernet (PoE+) gemäß IEEE 802.3at. Inklusive Zentralplatte mit Beschriftungsfeld, Schutzart IP2X gemäß DIN EN 60529 (VDE 0470-1), mit erhöhtem Berührungsschutz. Geeignet für flexible Datenkabel mit einem Durchmesser von 610 mm sowie für Adern mit Querschnitten von AWG 2422. Befestigung durch Einrastmechanismus oder Schraubbefestigung.

Liefern, montieren und anschließen.
Menge: 10,000 St

**02.05.0200 Modulare Anschlussdose 2x RJ45 Cat. 6A Aufputz**
Modularer Einsatz zur Aufnahme von 2 Keystone-Modulen, zur Aufputzmontage auf Wandflächen oder in Kabelkanälen.
Kompatibel mit Schalterprogrammen über 50 × 50 Zwischenring, Steckrichtung 45°, mit Staubschutzklappen. Geeignet für Power over Ethernet (PoE+) gemäß IEEE 802.3at.
Inklusive Zentralplatte mit Beschriftungsfeld, Schutzart IP2X gemäß DIN EN 60529 (VDE 0470-1), mit erhöhtem Berührungsschutz.
Geeignet für flexible Datenkabel mit einem Durchmesser von 610 mm sowie für Adern mit Querschnitten von AWG 2422.
Befestigung durch Einrastmechanismus oder Schraubbefestigung.

Liefern, montieren und anschließen.
Menge: 3,000 St

**02.05.0210 RJ45-Modul Cat.6A - für Patchfeld und Anschlussdosen**
RJ45 Keystone Modul Cat. 6A voll geschirmt, geprüft im Rahmen der dauerhaften Qualitätskontrolle des "GHMT PREMIUM Verification Program", zum Aufbau von Verkabelungsstrecken Permanent Link der Klasse EA zur Übertragung von bis zu 10GBase-T gemäß IEEE 802.3an (10 Gigabit Ethernet)
Belegungsart gemäß Farbcode TIA-568-A und TIA-B
geeignet für PoE Plus gemäß IEEE 802.3at
Rastnase metallisch aus Federstahl
IDC-Schneidklemmen: geeignet für Massiv- und Litzenleiter;
Kabel-, Adernmontage ohne modulabhängiges Spezialwerkzeug;
separate Schirmkontaktierung;
kreuzungsfreie Anordnung der Adernpaare möglich;
Metallfolie der Paarschirmung ist bis zur Adernfixierung im Kabelmanager zu führen.
Dienstekennzeichnung durch steckbare Schutzkappen in mindestens 5 Farben;

Spezifikation Module
- elektrische Eigenschaften:
gemäß ISO/IEC 11801:2002 / Amd. 2: 2010
(PM-Link Klasse EA)
gemäß ISO/IEC 11801:2002 / Amd. 1: 2008
(Channel Klasse EA)
gemäß IEC 60603-7-51:2010 (Cat. 6A)
gemäß EN 50173-7-1:2007
gemäß TIA/EIA 568-B.2-10:2008 (Cat.6A)

- mechanische Eigenschaften:
vollgeschirmtes Modul mit Metallgehäuse aus Zinkdruckguss in kompakter Bauform
Anschlusstechnik mit Schneidklemmkontakten
zum Beschalten mit Kupferadern AWG26 bis AWG22
Aderisolationsdurchmesser: 0,7mm bis 1,40mm
Aderndurchmesser solid : 0,40 mm (AWG 26) - 0,65 mm
(AWG 22)
Aderndurchmesser Litze: AWG 26/7 (Cu-Litze 7-drähtig blank)
360 Grad Schirmkontaktierung
Zugentlastung durch Kabelbinder.
mit Anschlussmöglichkeit für den Potentialausgleich
für den Einsatz in Datendosen, Patch Panel und Bodentanks mit Keystone Aufnahmen (siehe andere Positionen)

liefern, montieren und vorgenanntes Netzwerkkabel absetzen, einführen, Zugentlastung herstellen und auf Schneidklemmen auflegen
Menge: 124,000 St

**02.05.0220 Messung der Kupfer-Verbindungsstrecke Klasse EA**
Zu überprüfende Parameter:
Für den Frequenzbereich von 1 MHz bis 500 MHz müssen
folgende Nachweise erbracht und protokollarisch
festgehalten werden:
- korrekte Verdrahtung/Zuordnung (Adern und Schirm)
- Länge der Verkabelungsstrecke für alle Paare
- Laufzeit/Laufzeitdifferenz
- Einfügedämpfung für alle Paare
- NEXT im Frequenzbereich (für beide Richtungen)
- ELFEXT (für beide Richtungen)
- Rückflußdämpfung (für beide Richtungen)
- ACR (für beide Richtungen)
- Widerstand (für beide Richtungen)
- Power Sum NEXT (für beide Richtungen)
- Power Sum ACR (für beide Richtungen)
- Power Sum ELFEXT (für beide Richtungen)

Dokumentation:
Zur Erfüllung der Abnahmeanforderung muß eine
Dokumentation der gemessenen Werte der einzelnen
Strecken (im Bereich von 1 MHz bis 500 MHz) als
Meßwerttabelle des Testgerätes erfolgen. Gegenstand der
Dokumentation ist auch eine eindeutige Zuordnung und
Identifikation aller gemessenen Strecken: Beschriftung
und Bezeichnung der jeweiligen Strecke.
Das Testprotokoll ist für jede Verkabelungsstrecke zu
erstellen und muss folgende Daten enthalten:
- Streckenbezeichnung, d.h. Kennzeichnung des
jeweiligen Kabels, der Dose, des Verteileranschlusspunktes
- Richtung der Messung
- Ergebnisse der o. g. Messungen
- Fabrikat/Typ und Seriennummer des Testgerätes
- Typ des verwendeten Testadapters
- Ort, Datum, Unterschrift der durchführenden Person
Menge: 52,000 St

**02.05.0230 Beschriftung der Datenanschluss-Dosen**
Beschriftung der Anschlussdosen maschinell auf dauerhaftem Beschriftungsstreifen; eindeutige Kennzeichnung jeder RJ45-Anschlussbuchse nach Vorgabe des Auftraggebers.

Beschriftung je Anschlussport RJ45
Menge: 26,000 St

### Gewerk 03 KG449/459 Sonstiges Schweizer Haus

#### Titel 03.01 Sonnenschutz

*Hinweis: Schnittstelle Elektrofachfirma / Gewerk Fassade*
Die nachfolgende Beschreibung definiert die Verantwortlichkeiten und Schnittstellen zwischen der Elektrofachfirma und dem Gewerk Fassade im Rahmen der KNX-gesteuerten Jalousiensteuerung.

Elektrofachfirma:
Verantwortlich für die zentrale KNX-Steuerung der Motorgruppen.
Verkabelung von den Unterverteilern bis zur Schnittstelle für die dezentrale Jalousiensteuerung (Motorgruppensteuerung).
Programmierung, Inbetriebnahme und Tests der zentralen KNX-Station, einschließlich der Verbindung mehrerer Motorgruppensteuerungen untereinander.
Bereitstellung aller notwendigen Informationen und Dokumentationen für die Übergabe an das Gewerk Fassade.
Koordination mit dem Gewerk Fassade in Bezug auf die Umsetzung und Schnittstellenplanung, sodass die dezentrale Verkabelung reibungslos integriert werden kann.
Steuerung aller dezentralen Motorgruppen zentral über ein KNX-Tablet.

Gewerk Fassade:
Verantwortlich für die Verkabelung von der Schnittstelle zu den einzelnen Jalousienantrieben.
Montage, Anschluss und Integration der Antriebe in die Fassadenelemente.

Hinweis:
Die Schnittstelle markiert die klare Trennung der Verantwortlichkeiten:

Alles vor der Schnittstelle (Unterverteiler bis KNX-Zentrale) liegt bei der Elektrofachfirma.

Alles ab der Schnittstelle (Verkabelung zu den Antrieben und Montage) liegt beim Gewerk Fassade.

**03.01.0010 KNX-Wetterstation mit Sensor-Interface**
KNX-fähige Wetterstation mit separatem Sensor-Interface zur automatischen Steuerung von Sonnenschutzeinrichtungen über bis zu 8 Sicherheits- und 16 Sonnenschutzkanäle.
Erfassung von Windgeschwindigkeit/-richtung (ultraschallbasiert), Niederschlag (optisch), Außentemperatur, Eis, Dämmerung und Helligkeit in 4 Himmelsrichtungen.
Mit integrierter Zeitschaltuhr (2 Timer, je 10 Schaltpunkte/Wochentag), 3 Logikfunktionen (UND/ODER/XOR) und GPS-Empfänger.
Sensor-Interface mit optionalem Überspannungsschutz.
Schutzart Wetterstation: IP44, Sensor-Interface: IP20,
Breite: 6 TE.
Liefern, montieren und betriebsfertig anschließen.
Menge: 1,000 St

**03.01.0020 Anschlussleitung 4 x AWG 20 UL-zertifiziert UV- und halogenfrei**
4-adrigen Steuerleitung AWG 20 (ca. 0,52 mm²), UL-zugelassen, halogenfrei und UV-beständig. Geeignet für den Außenbereich sowie zur Anbindung von Sensoren, Aktoren oder Steuergeräten. Leitung flammwidrig, CE- und RoHS-konform.
Lieferung und Verlegung
Menge: 10,000 m

**03.01.0030 Standrohr mit Adapter für Messwertgeber, Länge 1,5m**
Standrohr mit Adapter für Messwertgeber, Länge 1,5 m
Standrohr zur Montage von Messwertgebern, bestehend aus:
Aluminiumprofil, Ø 40 mm
Länge: 1500 mm
Oberfläche: pulverbeschichtet, Farbton RAL 9006
Mit integrierter Nut zur Aufnahme von Wandhaltern
Inklusive Adapter zur Befestigung des Messwertgebers
Geeignet zur Wand- oder Bodenmontage
Liefern, montieren und betriebsfertig anschließen
Menge: 1,000 St

**03.01.0040 KNX Überspannungsschutz 2-polig (6A)**
Bussteckklemme mit Überspannungsschutz als Feinschutz für die Busteilnehmer.
Betriebstemperatur: -40 - 80 °C
Liefern, montieren und betriebsfertig anschließen.
Menge: 1,000 St

**03.01.0050 Jalousieaktor KNX Secure, 8-fach, mit 16 Binäreingängen, Aufputz**
KNX Secure-fähiger 8-fach Jalousieaktor zur Ansteuerung von acht 230 V-Sonnenschutzantrieben, mit integrierter Stromerkennung zur automatischen Ermittlung und Überwachung der Motorlaufzeiten. Ermöglicht Rückmeldungen von Endlagen und Störungen über KNX.
Im Aufputz-Gehäuse zur dezentralen Montage, Schutzart mindestens IP30, Abmessungen BxHxT 210 × 180 × 60 mm.
Einbau innerhalb einer Revisionsöffnung an der Decke.
Anschluss über 16 Binäreingänge (konventionelle Taster oder externe KNX-Tastsensoren)
Handbedienung über Bluetooth und Smartphone-App zur Unterstützung der Inbetriebnahme
Wechselbare Feinsicherung je Kanal
Schaltleistung: mind. 500 VA pro Kanal bei 230 V AC
Liefern, montieren und anschließen
Menge: 6,000 St

**03.01.0060 KNX-Spannungsversorgung 640mA, REG**
KNX-Spannungsversorgung zur Erzeugung und Überwachung der Systemspannung für bis zu 64 KNX-Geräte.
Mit integrierter Drossel zur Entkopplung der Buslinie von der Spannungsversorgung.
Ausführung im Reiheneinbaugehäuse (REG), Breite: 4 TE.
Liefern, montieren und anschließen
Menge: 1,000 St

**03.01.0070 KNX Linien-/Bereichkoppler**
Zur Verbindung zweier KNX-Buslinien, wobei die
Signalübertragung galvanisch getrennt erfolgt. Der KNX Linien- und Bereichskoppler dient als
Datenflussfilter für übergreifende Bustelegramme und
kann in Verbindung mit der ETS mit Gruppenadressen
von 0 bis 31 konfiguriert werden. Zusätzlich dient er
auch als Signalverstärker. Bei Überschreitung der max.
Linienlast muss ein zusätzlicher Linienkoppler inklusive
Spannungsversorgung eingesetzt werden. Möglichkeit
von Remote Firmware Updates über ETS App.
Liefern, montieren und betriebsfertig anschließen.
Menge: 2,000 St

**03.01.0080 KNX- USB- Schnittstelle**
Die USB-Schnittstelle ermöglicht die Kommunikation
zwischen der ETS und der zuprogrammierenden EIB-Anlage. Durch die EIB-LED unddie USB-LED wird die Kommunikation zwischen den beiden Bussystemen dargestellt. DieUSB-Schnittstelle funktioniert ab der ETS3. Schnittstelle: USB Busanschluss: über
Busanschlussklemme Schutzart: IP 20, DIN EN 60 529 Montage: auf Tragschiene 35 mm, DIN EN 60 715 Breite: 2 Module à 18 mm
Liefern und betriebsbereit montieren
Menge: 1,000 St

**03.01.0090 Parametrierung Systemübergabe Einweisung**
*** Pauschalposition
Parametrierung der gelieferten KNX-Steuergeräte gemäß den ausgeschriebenen Stückzahlen und Ausführungen.
Die Produktdatenbank wird im Vorfeld durch den Auftragnehmer vorbereitet.

Die Inbetriebnahme erfolgt vor Ort und beinhaltet eine vollständige Übergabe sowie eine Einweisung mit folgenden Inhalten:
- Aufbau und Struktur der Steuerung
- Funktionsweise der Zentralsteuerung
- Bedienung der zentralen Steuerfunktionen
- Erläuterung der konfigurierten Funktionen
- Durchführung eines vollständigen Funktionstests
Menge: 1,000 psch

#### Titel 03.02 KG 449 Brandschutz

*Hinweis: Verschluss von Öffnungen in brandschutztechnisch*
Verschluss von Öffnungen in brandschutztechnisch
klassifizierten Bauteilen mit bauaufsichtlich
zugelassenen Kabelabschottungen gemäß DIN 4102 Teil 9.
Die Kabelabschottungen müssen geprüft sein und über
eine Allgemeine bauaufsichtliche Zulassung" des
Deutschen Instituts für Bautechnik (DIBt), Berlin,
verfügen.
Für alle nachfolgend aufgeführten Systeme muss eine
Möglichkeit zur späteren Nachinstallation gemäß
Zulassung gegeben sein. Ebenso muss der Einbau sowohl
in Wand- als auch in Deckendurchbrüchen zugelassen
sein.
Bei allen Systemen muss ein Durchführen von Kabeln
aller Art, auch Lichtwellenleiter, mit Ausnahme von
sog. Hohlleiterkabeln zugelassen sein. Dürfen durch
die Schottungen Kabeltragsysteme geführt werden, so
müssen diese aus Stahl-, Aluminium oder
Kunststoffprofilen bestehen.
Eine maximale Kabelbelegung von 60 % muss gemäß
Zulassung möglich sein.
Folgende Unterlagen sind den Bestandsunterlagen
beizufügen:
Allgemeine bauaufsichtliche Zulassung (AbZ)
vollständig ausgefüllte Übereinstimmungsbestätigung
evtl. zusätzliche gutachtliche Stellungnahmen.

Jede Kabelabschottung ist mit einem vollständig
ausgefüllten Kennzeichnungsschild
dauerhaft zu kennzeichnen. Das Schild muss folgende
Angaben enthalten:
-  Art der Schottung
-  Feuerwiderstandsklasse
-  DIBt Zulassungsnummer
-  Hersteller / Errichter/ Herstellungsjahr.

Die allgemeine bauaufsichtliche Zulassung
der Brandschottungen ist zwingend zu beachten
und vor Montagebeginn der Bauleitung vorzulegen.

*Hinweis: Brandschottungen für die Hauptkabeltrassen*

**03.02.0010 Kabelabschottung Mörtelschott S90 0,01 bis 0,02 m2 D=300mm**
Brandschutzabschottung an Kabel-/Leitungsanlagen als Mörtelschott, mit allgemeiner bauaufsichtlicher
Zulassung, Feuerwiderstandsklasse S 90 DIN 4102-9, im Gebäude, Oberkante Abschottung über Gelände/Fußboden
bis 3,5 m, in Wänden und Decken aus Beton/ Mauerwerk, Dicke 300 mm, runder Durchbruch,
Querschnitt über 0,01 bis 0,02 m2.
Menge: 15,000 St

**03.02.0020 Brandschutzabschottung Mineralwolleplattenschott S30 0,01 bis 0,02 m2**
Brandschutzabschottung an Kabel-/Leitungsanlagen als
Mineralwolleplattenschott, mit allgemeiner
bauaufsichtlicher Zulassung, Feuerwiderstandsklasse S
30 DIN 4102-9, im Gebäude, Oberkante Abschottung über
Gelände/Fußboden über 3,5 bis 5 m, Wand aus Stahlbeton,
Dicke 260 mm, runder Durchbruch, Querschnitt über 0,01
bis 0,02 m2.
Menge: 5,000 St

**03.02.0030 Brandschutzabschottung Mineralwolleplattenschott S30 0,02 bis 0,05 m2**
Brandschutzabschottung an Kabel-/Leitungsanlagen als
Mineralwolleplattenschott, mit allgemeiner
bauaufsichtlicher Zulassung, Feuerwiderstandsklasse S
30 DIN 4102-9, im Gebäude, Oberkante Abschottung über
Gelände/Fußboden über 3,5 bis 5 m, Wand aus Stahlbeton,
Dicke 260 mm, eckiger Durchbruch, Querschnitt über 0,02
bis 0,05 m2.
Menge: 2,000 St

*Hinweis: Brandschutzabschottung an Einzelkabeln*
Brandschutzabschottung an Einzelkabeln nach der Richtlinie über brandschutztechnische Anforderungen an Leitungsanlagen (LAR)

**03.02.0040 Brandschutzabschottung Einzelkabel S90 Wand bis 15mm**
Brandschutzabschottung an Einzelkabeln nach
Leitungsanlagen-Richtlinie (LAR),
Feuerwiderstandsklasse S 90 DIN 4102-9, im Gebäude,
Oberkante Abschottung über Gelände/Fußboden bis 3,5 m,
Wand aus Stahlbeton, Dicke 300 mm, freier Ringspalt im
Durchbruch bis 15 mm, Spalt füllen mit Mörtel MG III.
Menge: 18,000 St

**03.02.0050 Brandschutzabschottung Einzelkabel S90 Wand bis 30mm**
Brandschutzabschottung an Einzelkabeln nach
Leitungsanlagen-Richtlinie (LAR),
Feuerwiderstandsklasse S 90 DIN 4102-9, im Gebäude,
Oberkante Abschottung über Gelände/Fußboden bis 3,5 m,
Wand aus Stahlbeton, Dicke 300 mm, freier Ringspalt im
Durchbruch über 15 bis 30 mm, Spalt füllen mit Mörtel MG III.
Menge: 8,000 St

**03.02.0060 Brandschutz-Coating Einzelkabel bis 30 mm**
Brandschutz-Beschichtung für Einzelkabel,
Durchmesser bis 30 mm, zur Verhinderung der
Brandausbreitung
als dispersionsgebundenes, lösemittelfreies
System anorganischer, nicht brennbarer Fasern,
Füllstoffe und Pigmente mit feuerhemmenden Zusätzen.
Brandpürfung nach IEC 332-3 Kategorie A,
Qualifizierungsnachweis U 97066 IBMB/ TU Braunschweig
Menge: 2,000 m

#### Titel 03.03 KG 449/459 Baunebenleistungen

*Hinweis: Preiskalkulation Durchbrüche, Bohrungen und Schlitze*
In die Preise für Durchbrüche, Bohrungen und Schlitze sind das
Anzeichnen und Herstellen der Öffnungen, staubarmes Arbeiten mit direktabsaugenden Geräten sowie die umgehende Beseitigung des anfallenden Schuttes inkl. Reinigung der Arbeitsstelle einzukalkulieren.
Das Abfallmaterial ist nach Maßgabe des zentralen Abfallmanagements in Container des AG auf der Baustelleneinrichtung zu transportieren. Die Entsorgung erfolgt bauseits. (vgl. Allgemeine Angaben zur Ausführung Pkt. 2.2.3)

Bohrungen mit Durchmesser > 30 mm sind mit Diamant-
Kernlochbohrgeräten auszuführen.

Durchbrüche, Bohrungen und Schlitze sind nur in der notwendigen Größe und Menge herzustellen. Beschädigungen von Wänden und Fußböden sind auf ein Minimum zu beschränken. Beim Kernbohren ist das anfallende Wasser aufzufangen und abzusaugen.

Bei Bohrungen in Stahlbeton ist mit einem Metallsucher
die Bewehrung vor Ausführung zu orten. Die Mehr- aufwendungen sind bei den Bohrungen einzukalkulieren.

Bohrungen sind mit den anderen Gewerken hinsichtlich
Lage und Größe zu koordinieren.

Sämtliche Durchbrüche, Bohrungen und Schlitze dürfen erst nach Freigabe durch die örtliche Bauleitung erfolgen. Hierzu
sind entsprechende Anträge zu stellen.

*Hinweis: Bohrungen, Kernbohrungen und Durchbrüche*

**03.03.0010 Bohrung Wand Stahlbeton/ Mauerwerk Durchm. 25-50mm T 17,5-20cm**
Bohrung in der Wand aus Stahlbeton/ Mauerwerk, waagerecht, Bohrdurchmesser über 25 bis 50 mm, Bohrtiefe über 17,5 bis 25 cm, Bohrstellenhöhe über der Standebene bis 3,5m.
Menge: 5,000 St

**03.03.0020 Bohrung Wand Stahlbeton/ Mauerwerk Durchm. 50-100mm T 17,5-20cm**
Bohrung in der Wand aus Stahlbeton/ Mauerwerk, waagerecht, Bohrdurchmesser über 50 bis 100 mm, Bohrtiefe über 17,5 bis 25 cm, Bohrstellenhöhe über der Standebene bis 3,5m.
Menge: 20,000 St

**03.03.0030 Bohrung Wand Stahlbeton/ Mauerwerk Durchm. 100-150mm T 100cm**
Bohrung in der Wand aus Stahlbeton/ Mauerwerk, waagerecht, Bohrdurchmesser über 100 bis 150 mm, Bohrtiefe bis 100 cm
Menge: 3,000 St

**03.03.0040 Bohrung Wand Stahlbeton/ Mauerwerk Durchm. 100-150mm T 17,5-20cm**
Bohrung in der Wand aus Stahlbeton/ Mauerwerk, waagerecht, Bohrdurchmesser über 100 bis 150 mm, Bohrtiefe über 17,5 bis 20 cm, Bohrstellenhöhe über der Standebene bis 3,5 m.
Menge: 3,000 St

#### Titel 03.04 Sonstige Leistungen

**03.04.0010 Rollgerüst für Montagehöhen bis 5,5 m**
Arbeitsgerüst als Rollgerüst, fahrbar, für Montagehöhen über 1,5 bis 5,5 m, zur Nutzung im Gebäude, inkl. Auf- und Abbau

Arbeitsfläche mind. 3m²,
belastbar bis mind. 2 kN/m²,
mit Seitenschutz

Vorhalten für die gesamte Bauzeit.
Menge: 2,000 St

**03.04.0020 Umsetzen Rollrüstung**
Umsetzen der vorbeschriebenen Rollrüstung in andere Etage.
Menge: 1,000 St

*Hinweis: Montageplanung*

*Hinweis: Montageplanung*
Durchführung der Montageplanung einschl. Berechnungen

Allgemeines
Die vom AN zu erbringenden Unterlagen sind projektgebunden gekennzeichnet, numeriert und mit der Unterschrift des Projektleiters versehen. Geänderte Zeichnungen und Unterlagen werden mit einem Index versehen und die Änderungen eindeutig kenntlich gemacht. Sämtliche Zeichnungen haben einen vereinbarten Verteilerkopf, aus dem hervorgeht, wer wann die jeweilige Zeichnung erhalten hat. Es werden nur deutsche bzw. nur allgemein eingeführte Bezeichnungen, genormte Symbole und genormte Farbkennzeichnungen gewählt. Die Darstellungsform der "Unterlagen für den AN" wird auch für die Unterlagen des AN gewählt.
Alle Unterlagen werden digital bereitgestellt; eine Papierausfertigung erfolgt nur auf ausdrückliche Anforderung des AG.
Wird bei der Prüfung der Unterlagen durch die AG wesentlicher und/oder umfangreicher Korrekturaufwand festgestellt, sind die entsprechenden Unterlagen ungültig und durch den AN korrigiert digital neu einzureichen (die Entscheidung hierüber obliegt dem AG).

Anzahl der zu erstellenden Unterlagen
Die vom AN zu erstellenden Unterlagen dienen zur Prüfung der auszuführenden Leistungen des AN, zur Information und Koordination mit Dritten, zur Ausführung von Nebenleistungen durch Dritte und zur Information des AG. Die Bearbeitungszeit zur Prüfung der Unterlagen beträgt mind. 2 Wochen.

Die Unterlagen werden in digitaler Form erstellt und verteilt. Die zu prüfenden Unterlagen sind mind. 2-fach einzureichen:
- 1x farbig angelegt digital
- 1x als Genehmigungsexemplar für den Auftragnehmer digital

Verteilung der gültigen Pläne durch den Auftragnehmer wie folgt (3-fach, digital):
- 1x für Auftraggeber farbig angelegt
- 1x für Bauleitung farbig angelegt
- 1x für Auftragnehmer

Die geprüften und ggf. korrigierten Unterlagen werden nach Bedarf und auf Anforderung der Bauüberwachung zur Information Dritter digital übergeben.

Art der zu übergebenden Unterlagen
Die zur Verteilung vorgesehenen Unterlagen bestehen aus:
- Zeichnungen mit (maßstäblicher) Darstellung der Anlagenteile in den aktuell gültigen Werkplänen des Architekten (Verteilungen, Geräte, Steckdosen usw.);
- Stromlaufpläne nach DIN einschl. Klemmen- (Bauschalt-) Pläne aller Schaltanlagen, Tableaus und Verteiler;
- Übersichtsschaltbilder und Übersichtsschemen,
- Blockschaltbilder;
- Übersichtspläne, Beschreibungen der Anlagen zur Vorlage bei den Genehmigungsbehörden;
- Aufstellungszeichnungen aller Zentralen und Elektroverteilerräume und -nischen;
- Verteiler-Belegungspläne;
- Schachtbelegungspläne;
- Zeichnungen für die Kabeltrassen in getrennte Werkpläne des Architekten (falls erforderlich, die Entscheidung hierüber obliegt dem AG) einschließlich Brandabschottungen;
- Aufbauzeichnungen der elektrischen Anlagen einschl. Gerätestücklisten;
- Detailzeichnungen über die Konstruktion und Aufbau mit Eintragung aller technischen Werte u. Konstruktionsmerkmale;
- Rangierpläne;
- Kabellisten;
- Kabelpläne.

Inhalte der Unterlagen
a) Zeichnungen
Die Zeichnungen zeigen die maßstäbliche räumliche Lage aller Anlagenteile einschl. Höhenlage und Vermaßung auf die Gebäudeachsen bezogen. Alle verwendeten Darstellungen und Symbole sind in Legenden zu erfassen und zu erläutern. Alle Zeichnungen werden digital erstellt und bereitgestellt.

b) Stromlaufpläne
Die Stromlaufpläne werden nach den Vorschriften DIN 40 700 bis DIN 40 719 ausgeführt. Entsprechend dem Funktionsablauf wird die Anordnung der Geräte von links nach rechts vorgenommen.
Im Stromlaufplan sind u.a. folgende Angaben enthalten:
- Bezeichnung aller dargestellten Geräte
- Abwicklung der Befehlsorgane
- Klemmen- und Kontaktbezeichnungen
- Leistungsangaben der Verbraucher
- Bezeichnung der ankommenden und abgehenden Kabel und Leitungen
- Klemmen für den Anschluss der Gebäudeautomation sind besonders kenntlich zu machen

c) Übersichtsschaltbilder, Übersichtsschemen, Blockschaltbilder
Sie enthalten außer den Symbolen und technischen Daten analog zu den Montagezeichnungen alle Angaben über die Funktion und Hauptverkabelung der Anlagenteile untereinander, die funktionelle Anordnung der Verbraucher, Sicherheitseinrichtungen, Verriegelung sowie die Schaltzustände bei Teil- und Notbetrieb. Diese Unterlagen werden digital übergeben.

d) Aufbauzeichnungen der elektrischen Anlagen
Die Zeichnungen zeigen die räumliche Lage aller Einbauteile der Elektroanlagen mit zugehörigem Grobzeichen auf der Montageplatte und auf der Frontseite. Die Geräte erhalten ihre Bezeichnungen und Kennziffern entsprechend den übrigen Unterlagen. Die Darstellung der Frontplatten und -türen zeigt die Anordnung der von außen sichtbaren Einbau-, Überwachungs- und Bedienungsteile und die eindeutige Beschriftung dieser Anlagenteile wie Bezeichnung, Funktion, Aufgabe, Systemzugehörigkeit sowie Sicherheitshinweise.
Für die Frontbestückung wird ein Entwurf zur Abstimmung mit dem AG und der Bauleitung erstellt und nach Genehmigung können die weiteren digitalen Ausführungspläne angefertigt werden.

e) Bauschaltpläne (Klemmanschlusspläne)
Im Bauschaltplan ist die Anordnung und Bezeichnung der Klemmen in den Schaltschränken, Steuertableaus, Klemmkästen und den Geräten ersichtlich. Die abgehenden Kabel und Adern werden bezeichnet bzw. numeriert und mit Zielbezeichnungen versehen. Die Pläne werden digital erstellt und verteilt.

f) Kabelpläne
In Grundrisszeichnungen und, soweit erforderlich, in Schnitten sind die untereinander durch den Auftragnehmer zu verkabelnden Anlagenteile darzustellen. Die darzustellenden Anlagenteile erhalten eindeutige Kennziffern, die identisch mit allen vorgesehenen Gerätelisten und sonstigen Unterlagen sind. Weiterhin sind die zu übertragenden Leistungen, die Dämpfungswerte, die Querschnitte, Kabeltypen, Muffen, Start- und Zielortkennzeichnung in Kabellisten anzugeben. Die Kabelpläne werden digital übergeben.

g) Gerätestückliste
In den Gerätestücklisten der Schaltanlagen, Verteiler, Tableaus usw. werden sämtliche Elektro- und Regelgeräte einschl. Montagematerial mit vollständiger Typenangabe des Geräteherstellers, geordnet nach Schaltschränken, fortlaufender Numerierung und zugehörigen Grobzeichen aufgeführt. Digital verfügbar.

h) Kabellisten
Enthalten Angaben über:
- Kabeltypen
- Aderzahl (DA)
- Aderquerschnitte

Start- und Zielortkennzeichnung:
Die Kabelenden sind ordnungsgemäß abzusetzen und anzuschließen. Unterhalb des Bundes bzw. über der letzten Schelle ist ein Kabelbezeichnungsschild mit Querschnitts-, Start- und Zielbezeichnung anzubringen. Bei Anschluss der Kabel und Leitungen ist eine Zugentlastungsschelle anzubringen. Alle Kabellisten werden digital bereitgestellt.

Bezeichnung und Beschriftung:
Alle Anlagenteile sind vollständig und dauerhaft zu bezeichnen. Vor Anfertigung der Bezeichnungsschilder wird vom AN eine Bezeichnungsschilderliste einschl. Kabelbeschriftungsschilder angefertigt, die vom AG bzw. der Bauleitung zu genehmigen ist. Die Teile sind wie folgt zu bezeichnen:
- Einschübe innen: mit Klebeschildern auf der Montageplatte bzw. an festen Teilen mit Kurzbezeichnungen gem. Systemunterlagen.
- Anschlussleisten mit Beschriftungsstreifen (mit Schablone beschriftet).
- Klemmen in Schaltschränken und Systemschränken, die nach Abschaltung eines Steuerstromkreises noch Fremdspannung führen, sind deutlich zu kennzeichnen, z. B. Resopalschild mit roter Schrift.
- Schaltschrankgeräte außen: auf der Tür mit Resopalbezeichnungsschildern mit Klartext.
- Kabel- und Leitungsabgänge in Schaltschränken und Systemschränken: mit Kabelmerkern mit Kurzbezeichnungen gem. Kabelplänen.

Entgültige Ausführung und Art der Bezeichnungen sind mit dem AG bzw. der Bauleitung abzustimmen.
Alle Bezeichnungsschilder sind in den Einheitspreisen der betreffenden LV-Positionen einzuplanen. Die Bezeichnungsschilder werden digital dokumentiert.

Behördlich vorgesehene Prüfungen:
Für Anlagen und Anlagenteile, die einem behördlich vorgeschriebenen Genehmigungs- und Abnahmeverfahren unterliegen, werden vom AN die Anträge mit allen Unterlagen und Zeichnungen digital erstellt und bei den zuständigen Instanzen (Aufsichtsbehörde, TÜV, VdS usw.) vorgelegt.

*Hinweis: Montagezeichnung*
Auf Basis der vom Auftraggeber zur Verfügung gestellten Ausführungspläne müssen vom Auftragnehmer die Montage-, Werkstatt-, Detailund Befestigungszeichnungen gefertigt werden.

Im Rahmen der Montageplanung hat eine Feinabstimmung mit allen am Bau Beteiligten zu erfolgen.

Durchführung von Berechnungen zum Teil für komplette Netze los- bzw. auftragsübergreifend mit Informationsaustausch der beteiligten AN bis zum abschließenden Nachweis.

Vor Beginn der Montagarbeiten und Bestellung der Materialien sind diese Montagpläne inclusive Koordinationsvermerk des Auftragnehmers der Bauleitung zur Genehmigung vorzulegen.

Unterlagen ohne Genehmigung der Bauleitung und ohne Koordinationsvermerk der am Beteiligten werden nicht anerkannt.

Sonst wie vor in vollem Wortlaut beschrieben.

**03.04.0030 Montageunterlagen zur Genehmigung**
*** Pauschalposition
Montageunterlagen zur Genehmigung farbig angelegt
Die Pläne sind DIN A4 gefaltet in Ordner DIN A4
vorzulegen.
Sonst wie vor in vollem Wortlaut beschrieben.
Menge: 1,000 psch

**03.04.0040 Fortschreiben der Montagepläne**
*** Pauschalposition
Der Auftragnehmer hat im Rahmen der von ihm zu
erbringenden Montagplanung diese fortzuschreiben und
laufend zu aktualisieren.
Eine ständige Abstimmung mit der Fachbauleitung ist
erforderlich, ebenso mit allen beteiligten Gewerken.
Sonst wie vor in vollem Wortlaut beschrieben.
Menge: 1,000 psch

*Hinweis: Prüfung, Inbetriebnahme und Abnahme*

**03.04.0050 Meßtechnische Überprüfung der Neuanlage gem. VDE 0100, Teil 600**
*** Pauschalposition
Meßtechnische Überprüfung der Neuanlage gem. VDE 0100,
Teil 600, vor Übergabe mit Prüfprotokoll und Meßwertvermerk für jeden Stromkreis, in einfacher Ausfertigung
Menge: 1,000 psch

**03.04.0060 Durchführung der Netzmessung, Isolation Schleifenimpedanz**
*** Pauschalposition
Durchführung der Netzmessung, Isolation, Schleifenimpedanz, Schutz und Potentialausgleichsleiter, Drehfeld nach DIN 0413
Menge: 1,000 psch

**03.04.0070 Inbetriebnahme der Leistung**
*** Pauschalposition
Inbetriebnahme der Leistung durch einen mindestens
Sachkundigen, Übergabe der vollständigen Unterlagen
mit Betriebs- und Wartungsanleitung sowie Betriebsbüchern.
Menge: 1,000 psch

**03.04.0080 Einweisung des Betriebspersonals in die Anlage**
*** Pauschalposition
Einweisung des Betriebspersonals in die Anlage durch
Fachpersonal in sämtliche Anlagen sofern nicht bereits
in gesonderten Positionen aufgeführt.
Das einzuweisende Personal wird vom Bauherrn
benannt. Wenn erforderlich, sind Teileinweisungen schon
während der Bauzeit durchzuführen.
Über die erfolgten Einweisungen sind Protokolle
anzufertigen.
Menge: 1,000 psch

**03.04.0090 Erstellung der Revisionsunterlage**
*** Pauschalposition
Auf Grundlage der VOB Teil C und der darin dem Fachgebiet zugeordneten DIN 18 382 hat der Auftragnehmer die im Inhaltsverzeichnis dieser LV-Pos. genannten Unterlagen zu beschaffen oder aufzustellen und spätestens bei Abnahme zu übergeben.

Die Revisionspläne sind aufgrund der abgeschlossenen
Montagen nachzuführen und haben den tatsächlich erstellten Installationen vollumfänglich zu entsprechen. Sie müssen enthalten :
- Elektroanlage (Installations- und Verteilerpläne)
- Brandschutzdokumentation (Lage, Benennnung und Zertifikate aller Brandschutzdurchführungen)
- Anlagenschemen Sicherheitsbeleuchtungsanlage, Einbruchmeldeanlage, EDV-Schema, Brandmeldeanlage bzw. Hausalarmanlage)

Form:
Übergabe der Revisionsdokumentation:
- 1 x in Papierform/ Revisionsordner (geordnet nach dem
folgenden ggf. erweiterten Inhaltsverzeichnis in Ordnern)
- 1 x auf elektronischem Datenträger als dwg-, dxf- und pdf- Datei
Die erstellten Stromlaufpläne sind als dwg-, dxf- und pdf- Dateien zu liefern.

Der Umfang der fachlichen Ordnerinhalte ist dem folgenden Minimal- Inhaltsverzeichnis zu entnehmen.
Redundanz- Informationen in den Beschreibungen sollen
vermieden werden.
Beschreibungen ausführlich, nachvollziehbar und ggf. mit grafischer Ergänzung.
Werden Abkürzungen verwendet, sind sie aufzulisten und zu erklären.
Die Beschriftung und Bezeichnung der Kabel und Komponenten ist entsprechend den Vorgaben der Stiftung durchzuführen.

Aufteilung in Ordnern
Übersteigt der Umfang der einzelnen Dokumentationen die
Kapazität eines Ordners pro Gewerk bzw. Anlage, so sind die Kapitel entsprechend in mehrere Ordner zu verteilen. Jeder Ordner ist am Rücken mit den entsprechenden Kapiteln zu bezeichnen

Inhaltsverzeichnis
1. Allgemeines
1.1 Abnahmeprotokolle gemäß VOB
1.2 Berechnungen
1.3 Einweisungsprotokolle (Hausmeister, Bedienpersonal)
1.4 Prüfbücher mit dem Ergebnis der vor der Inbetriebnahme
durchgeführten Abnahmeprüfungen
1.5 Mess-, Prüfprotokolle und Übergabebericht

2. Organisatorische Hinweise
2.1 Herstellerverzeichnis/ Subunternehmer
2.2 Auflistung aller Technischen Anlagen des Gesamtprojektes
2.3 Zusammenstellung von Vorschriften für Arbeitsschutz und
Unfallverhütung
2.4 Liste der Anlage, die einer Überwachungspflicht auf Grund
öffentlich-rechtlicher Vorschriften unterliegen, einschließlich
der vorgesehenen Prüftermine
2.5 Aufstellen von Bauteilen, die der Wartung bedürfen
2.6 Fristenregelung für Wartungs- und Instandhaltungsarbeiten

3. Bedienung
3.1 Bedienungs-/ Pflegehinweise

4. Gewährleistungsbescheinigung
4.1 Herstellerbescheinigung
4.2 Errichterbescheinigung
4.3 Bestätigung der Unfallverhütungsvorschrift
4.4 Prüfberichte Sachverständige
4.5 Zertifikate z.B. VdS

5. Herstellerunterlagen
5.1 Betriebsanweisungen, einschließlich der Anlagenhersteller
5.2 Bedienungs- und Instandhaltungsanleitungen
5.3 Datenblätter

6. Anlagen- und Funktionsbeschreibung
6.1 Vorgaben und Hintergründe
6.2 Funktionsbezogene Beschreibung
6.3 Software (inkl. erforderlicher Lizenzen sowie die vom AN erstellten Programme bzw. Programmteile, die zur Administration, Modifikation oder Anlagenerweiterung
notwendig sind)
6.3 Softwaredokumentation (Standardbausteine,
lösungsbezogene SW)
6.4 Hardwaredokumentation (Verschaltung und lösungsbezogene Besonderheiten)

7. Stückliste/ aktualisiertes LV

8. Schaltschrankunterlagen

9. Revisionspläne
9.1 Übersichtspläne
9.2 Lagepläne
9.3 Schaltpläne
9.4. Strangschemen
9.5. Grundrißpläne
Menge: 1,000 psch

#### Titel 03.05 Stundenlohnarbeiten

*Hinweis: Vorbemerkungen Stundenlohnarbeiten*
Stundenlohnarbeiten dürfen nur nach besonderer Aufforderung durch den AG und mit besonderem Nachweis ausgeführt werden. Die Ausführung erfolgt in Abstimmung mit der örtlichen Bauüberwachung (vgl. § 2 Nr. 10 VOB/B).

Stundenlohnarbeiten werden nach den Stundenverrechnungssätzen, in denen Lohn- und Gehaltskosten, Lohn- und Gehaltsnebenkosten, Sozialkassenbeiträge, Gemeinkostenanteile usw. mit Ausnahme der nachfolgend beschriebenen Zuschläge enthalten sind, vergütet. In die Verrechnungssätze sind die Lohn- und Gehaltskosten für die An- und Abfahrtszeiten einzurechnen. Sie werden nicht gesondert vergütet. In den Stundenlohnzetteln sind nur die auf de Baustelle anfallenden Stunden anzugeben, nicht aber die Wegezeiten.

Zuschläge für Mehr-, Sonntags- und Feiertagsarbeit sowie Erschwerniszuschläge sind nicht in die Stundenverrechnungssätze mit einzubeziehen, sondern - sofern sie nicht schon als Teilleistungspositionen im Leistungsverzeichnis enthalten sind - im Bedarfsfall zu vereinbaren und gesondert nachzuweisen.

Sämtliche Kosten verursacht durch außertarifliche oder außergesetzliche Arbeitszeiten werden nur vergütet, wenn sie der AG veranlasst oder verursacht hat.

Beschäftigt der AN bei einer der nachstehenden Lohn- / Berufsgruppen keine Arbeitskraft, hat er dies anzugeben und statt dessen den Einsatz möglichst gleichwertiger Arbeitskräfte anzubieten.

Der Bieter erklärt, dass der Stundenverrechnungssatz unter Beachtung der preisrechtlichen Vorschriften ermittelt wurde und unabhängig von der Anzahl der abgerechneten Stunden gilt.

Ein Anspruch auf Ausführung der Stundenlohnarbeiten
besteht nicht.

**03.05.0010 Systemspezialist**
Stundenlohnarbeiten Systemspezialist
Menge: 5,000 h

**03.05.0020 Obermonteur**
Stundenlohnarbeiten Obermonteur
Menge: 10,000 h

**03.05.0030 Monteur**
Stundenlohnarbeiten Monteur
Menge: 10,000 h

**03.05.0040 Hilfskraft o. gleichgestellt**
Stundenlohnarbeiten Hilfskraft oder gleichgestellt
Menge: 10,000 h
